# P2/P4-10 BWA und ELA
Angebotsaufforderung (GAEB 90, DA83)
Vergabenummer: 2513-02
Währung: EUR

## Zusätzlicher Text
Leistungsbeschreibung

Für das Bauvorhaben:

Sanierung und Umbau des Hauptgebäudes A sowie Neubau einer
Turnhalleneinheit mit sechs Klassenräumen -
Fernmeldetechnik / Brandwarnanlage und ELA-Anlage

Art der Leistung:

P2/P4-10

Fernmeldetechnik / Brandwarnanlage und ELA-Anlage

Bauherr:

Landkreis Bad Tölz - Wolfratshausen
Prof.-Max-Lange-Platz 1
83646 Bad Tölz

## Zusätzlicher Text
Baubeschreibung
1. Allgemeines
Das Landratsamt Bad Tölz-Wolfratshausen saniert seit mehreren Jahren die
Isar-Loisach-Realschule Wolfratshausen, Franz-Kölbl-Weg 2, 82515
Wolfratshausen.

Die Maßnahmen

Maßnahme 1:  Sanierung und Aufstockung des
  Fachklassentrakts sowie
Maßnahme 2: Errichtung einer Ganztagsschule

sind bereits abgeschlossen.

Derzeit erfolgt die Maßnahme 3: Sanierung, Umbau und Erweiterung des
Hauptgebäudes in zwei Bauabschnitten:

Bauabschnitt 3.1:
Neubau einer Mehrzweckhalle mit Sanitäranlagen sowie sechs zusätzlichen
Klassenzimmern. Zusätzlich werden in einem Bestandsanbau von Bau A ein
Lehrerzimmer sowie Besprechungs- und Seminarräume geschaffen.
(Förderpakete P2 und P4).

Bauabschnitt 3.2:
Optimierung der restlichen Bereiche von Bau A sowie Sanierung der
Gebäudehüllen (Förderpaket P2), mit Ausnahme des Anbaus aus dem Jahr
2009.

2. Baustellensituation / örtliche Verhältnisse

Das Gebäude ist über den Franz-Kölbl-Weg erreichbar.

Die Baustelleneinrichtung befindet sich:

- auf Teilflächen der Schulparkplätze vor den Gebäuden  sowie
- im Bereich des Erweiterungsbaus.

Außerhalb des festgelegten Baustelleneinrichtungsbereichs stehen keine
weiteren Flächen zur Verfügung.

Die Andienung ist eingeschränkt:

- Eine direkte Anfahrt mit LKW ist nur auf der Ostseite möglich.
- Materialien und Geräte sind daher auf die übrigen Gebäudeseiten bzw.
innerhalb
  des Gebäudes manuell oder mit geeigneten Transportmitteln zu
verbringen.

Zur Sicherung der Verkehrswege für Schüler, Lehrer und Besucher wird
eine Baustellenzufahrt mit Schleusenfunktion eingerichtet.
Diese ist durch die ausführenden Firmen eigenständig zu bedienen und
nach jeder Nutzung ordnungsgemäß zu schließen.

Arbeiten im laufenden Schulbetrieb

Es wird ausdrücklich darauf hingewiesen, dass es sich um ein während der
Bauzeit überwiegend weiter betriebenes Schulgebäude handelt (mit
Ausnahme der unmittelbar betroffenen Umbauflächen).

Daraus ergeben sich folgende Anforderungen:

- Störungen des Schulbetriebs sind auf ein Minimum zu reduzieren.
- Lärmintensive oder störende Arbeiten sind nach Möglichkeit außerhalb
der
  Unterrichtszeiten durchzuführen.
- Es ist jederzeit besondere Rücksicht auf Schüler, Lehrpersonal und
Besucher zu
  nehmen.
- Die Arbeitsabläufe sind zwingend mit der Bauleitungabzustimmen.
- Eine entsprechende Koordination ist bereits in der Arbeitsvorbereitung
zu
  berücksichtigen.

Arbeiten an Samstagen sind nach vorheriger Abstimmung mit der Bauleitung
zulässig.

3. Weitere Hinweise
- Anschlüsse für Strom und Wasser werden bauseits zur Verfügung
gestellt.
- Eine bauseitige Transporthilfe (z. B. Kran, Aufzug o. Ä.) steht nicht
zur
  Verfügung.
- Der Auftragnehmer hat den Transport sämtlicher Materialien und
Leistungen
  eigenverantwortlich zu organisieren, sofern im Leistungsverzeichnis
keine
  gesonderten Positionen für Hebezeuge vorgesehen sind.

## Zusätzlicher Text
Zusätzliche Technische Vertragsbedingungen (ZTV) - Allgemeiner Teil
1. Allgemein

1.1. Bei Widersprüchen zu den ZTV gelten vorrangig die Angaben im
Leistungsverzeichnis. Bei Widersprüchen zwischen dem
Leistungsverzeichnis und der bei Auftragsdurchführung maßgeblichen
Zeichnung ist nach den Zeichnungen bzw. Plänen zu arbeiten; daraus
entstehende Rechte des Auftragnehmers werden damit nicht eingeschränkt.

1.2 Die in der VOB/C, ATV DIN 18299 sowie den jeweiligen Gewerken
zugeordneten folgenden ATV DIN 18300 bis ATV DIN 18459, aufgeführten
Bestimmungen und DIN bzw. DIN EN Normen gelten ohne besondere Erwähnung
als Ausführungsgrundlage, Leistungs- und Gütebestimmung. Es besteht
Gültigkeit, auch wenn die ZTV im Positionstext nicht mehr eigens
beschrieben werden.

1.3 Zur Vereinfachung und Verkürzung der Texte wird in den nachfolgenden
Positionen überwiegend auf die Begriffe wie liefern und abladen, lagern,
zwischenlagern, vertragen, transportieren, sichern, fördern, heben auf
der Baustelle, einbauen/montieren der Materialien, herstellen der
Leistung, etc. verzichtet. Der Einheitspreis beinhaltet dennoch jeweils
die fertige und funktionsfähige Leistung einschließlich
Materiallieferung und Einbau, soweit keine abweichende Angaben in der
jeweiligen Position beinhaltet sind.

1.4 Die in den folgenden Positionen aufgeführten Massen gelten nicht als
Bestellungsgrundlage. Der Materialbedarf ist gemäß den örtlichen
Bedürfnissen zu ermitteln und rechtzeitig zu beschaffen.

1.5 Die Besichtigung von Baustellen durch Dritte bedarf der vorherigen
Zustimmung des Auftraggebers.

1.6 Rettungswege und Anlieferungswege sind ohne Ausnahme freizuhalten.
Bei Zuwiderhandlung ist der Auftraggeber berechtigt, die sofortige und
unangekündigte Entfernung der Hindernisse zu Lasten des Verursachers
einzuleiten.

2. Arbeitssicherheit / SiGeKo

2.1 Unfallverhütung/Sicherheit
Besonders wird auf die Einhaltung der DGUV-Vorschriften zum Unfallschutz
und zur Sicherheit hingewiesen, insbesondere für Absturzgefährdungen
(Treppenloch, Schächte, bodengleiche Fenster, freie Deckenkanten) und
bei Schneide-, Transport- und Anschlagarbeiten.

Darüber hinaus ist eine Gefährdung des noch genutzten Schulgeländes
vollständig auszuschließen. Die jeweiligen Arbeitsbereiche und die
Baustelleneinrichtungsfläche ist gegenüber dem Schulbetrieb entsprechend
abzusichern. Dies bedeutet insbesondere ein Überschwenkverbot der durch
Schüler und Lehrer genutzten Außenbereiche. Materialtransporte bzw.
Arbeiten im durch Schüler und Lehrer genutzten Schulbereich sind
ausschließlich nur in vorheriger Abstimmung bzw. Genehmigung mit der
Bauleitung gestattet.

2.2 SiGeKo
Gemäß der "Verordnung für Sicherheit und Gesundheitsschutz auf
Baustellen" (BaustellV) hat der AG einen Koordinator bestellt (§ 4
BaustellV). Der Koordinator wird seine Aufgaben nach der BaustellV
wahrnehmen.

Die Sicherheits- und Gesundheitsschutzpläne werden dem AN in der jeweils
aktuellen Fassung übergeben. Er hat die in den Sicherheits- und
Gesundheitsschutzplänen enthaltenen Elemente bei der Ausführungsplanung
und bei allen auszuführenden Arbeiten einzuhalten. Der AN hat dem
Koordinator den Beginn neuer Arbeiten (z.B. Gerüststellung) vorher
rechtzeitig anzuzeigen und die erforderlichen Unterlagen hinsichtlich
sicherheitstechnischer Belange zu übergeben. Die Verantwortlichkeit des
AN für die Erfüllung seiner Arbeitsschutzpflichten bleibt unberührt (§ 5
Abs.3 BaustellV).

Der AN hat für den Koordinator nach der BaustellV einen Ansprechpartner,
Sicherheitsbeauftragter des AN für die Baustelle, zu benennen, der für
die Erfüllung der erforderlichen Maßnahmen auch von eventuellen
Nachunternehmern verantwortlich ist.

3. Verbleibende Gebäudeteile und Gebäudeausstattung
Soweit Arbeiten in einem Bestandsgebäude ausgeführt werden, sind im
Gebäude / Bauabschnitt verbleibende haustechnische Anlagen in der Regel
während der gesamten Bauarbeiten in Betrieb (Heizung, Lüftung, Sanitär,
Elektroverteilung/-zentrale), da von diesen aus die nicht von der
Sanierung betroffene Gebäudeteile versorgt werden. Diese Zentralen,
sowie die entsprechenden Leitungstrassen sind entsprechend zu schützen
und dürfen keinesfalls beschädigt werden.

4. Ausführung
Sofern keine gesonderten Positionen ausgeschrieben sind, sind die Kosten
für die nicht vom Auftraggeber gestellte Baustelleneinrichtung in die
Preise einzubeziehen. Die Beleuchtung der Arbeitsplätze ist Bestandteil
der Baustelleneinrichtung.

Änderungen in der Leistungsausführung, abweichend von den gestellten
Plänen, dürfen nur in Übereinstimmung mit der Bauleitung vorgenommen
werden.

Die Lagerung feuergefährlicher Stoffe bedarf einer ausdrücklichen
Zustimmung der Bauleitung.

Durch den Auftragnehmer benötigten Baustelleneinrichtungen und
Lagerplätze sind mit der Bauleitung abzustimmen.
Die Baustelleneinrichtung ist getrennt beschrieben. Flurschäden bei
Lagerung und Arbeiten außerhalb befestigter Geländeflächen sind so
gering wie möglich zu halten und nach Abzug der Baustelleneinrichtungen
in den vor Beginn der Arbeiten angetroffenen Zustand herzurichten.
Straßen-, Wege- und Geländeverunreinigungen (durch Baufahrzeuge) sind
umgehend zu beseitigen und sind allgemein einzukalkulieren.

5. Abrechnungshinweise
Für Aufmaß und Abrechnung gelten - falls in den Abrechnungshinweisen für
die einzelnen Gewerke (Besonderer Teil) oder im Leistungsverzeichnis
nicht anders geregelt - die Bestimmungen der DIN 18299 ff. (VOB/C).

Im Zuge der Leistungserbringung nachträglich nicht mehr zu ermittelnde
Massen von Bauteilen sind vorher aufzumessen. Bei Aufmaßen werden nur
technisch erforderliche bzw. technologisch mögliche Maße anerkannt.
Mehrleistungen bzw. Folgeleistungen gehen zu Lasten des Verursachers.
Aufmaße sind, falls zum Nachweis erforderlich, ggf. durch Skizzen,
Angabe des Gebäudeteils, der Raumnummer o.ä. zu belegen.

Bei der Abrechnung der Leistungen sind die gleichen Positionsnummern wie
im Leistungsverzeichnis zu verwenden.

6. Umlagen, Verbrauchskosten
6.1 Baustrom
Die Verbrauchskosten für Benutzung des Baustroms werden vom Auftraggeber
getragen.

6.2 Bauwasser
Die Verbrauchskosten für Benutzung des Bauwassers werden vom
Auftraggeber getragen.

7. Dokumentation
Nach Fertigstellung der Baumaßnahmen ist eine vollständige Dokumentation
je einfach in Papierform und digitaler Form (im Format PDF) an den
Bauherrn zu übergeben. Die Dokumentation ist spätestens mit der
Schlussrechnung zu übergeben und gilt als Zahlungsvoraussetzung. Der
erforderliche Aufwand ist in die einzelnen Einheitspreise
einzukalkulieren und wird nicht gesondert vergütet, soweit keine
separate Position im Leistungsverzeichnis vorhanden ist.

Bestandteil der Dokumentation ist für sämtliche Produkte der Nachweis
gemäß Bayerische Technische Baubestimmungen (BayTB) über den
fachgerechten Einbau. Dies beinhaltet insbesondere Kopien der
Verwendbarkeitsnachweise wie bauaufsichtliche Zulassungen und
bauaufsichtlichen Prüfzeugnisse, der Leistungserklärungen bei CE-
Kennzeichnung, sowie Produkt- und Sicherheitsdatenblätter, jeweilige
Übereinstimmungserklärungen des Fachunternehmers über die fachgerechte
und zulassungskonforme Herstellung / den Einbau. Darüber hinaus sind
sämtliche Montage-, Revisions- und Wartungsunterlagen, sowie Pflege- und
Reinigungshinweise bzw. Entsorgungsnachweise beizufügen.

8. Bauzeiten / Einschränkungen der Bautätigkeit
Während des gesamten Sanierungszeitraums ist durchgängig Rücksicht auf
Mitarbeiter und Besucher des Gebäudes, sowie bei Schulen auf die Schüler
und Lehrer der Schuleinrichtung zu nehmen. Dies betrifft insbesondere
eine umfassende Rücksichtnahme im Hinblick auf Lärmimmissionen.

Grundsätzlich gilt die 6-Tage Woche. Samstag ist Arbeitstag, Arbeiten
gemäß den rechtlichen Bestimmungen für Gewerbebetriebe sind möglich.

Ganztägig an Sonn- und gesetzlichen Feiertagen im Bundesland Bayern
- sowie werktags in der Zeit von 20:00 Uhr bis 7:00 Uhr - sind
Bauarbeiten nicht erlaubt.

Ausnahmen hierzu hat der AN eigenständig und auf eigene Kosten bei den
zuständigen Genehmigungsbehörden abzufragen und zu beantragen. Dies ist
auch dem Auftraggeber rechtzeitig anzuzeigen.

9. Lärmemissionen
Aufgrund des laufenden Schulbetriebes sind grundsätzlich nur Maschinen/
Geräte mit geringer Lärmentwicklung einzusetzen. Lärmende Arbeiten sind
rechtzeitig vor Beginn der Arbeiten anzumelden. Für den Schutz gegen
Baulärm gelten insbesondere die Anforderungen des BIMSCHG, die
Allgemeinen Verwaltungsvorschrift gegen Baulärm - Geräuschimmission -
und der zusätzlichen landesrechtlichen Vorschriften, sowie die DIN 4109.
Immissionsrichtwert von 7 bis 20 Uhr: 55 db (A)
Immissionsrichtwert von 20 bis 7 Uhr: 40 db (A)

10. Brandschutz
Der Brandschutz ist bei der gesamten Baumaßnahme, insbesondere bei der
Abtrennung ggf. noch genutzter Gebäudeteile, durchgängig zu
gewährleisten.

11. Bauwesenversicherung
Soweit der AG eine projektbezogene Bauleistungsversicherung abschließt,
hat der AN unabhängig davon vor Auftragserteilung den Nachweis über eine
bestehende und angemessene Berufs- / Bauhaftpflichtversicherung
vorzulegen.

12. Bauschutt, Abfall
Jeder Unternehmer hat seinen Schutt, seine Abfälle, Verschnitt usw. auf
eigene Kosten gemäß VOB selbst zu beseitigen und zu entsorgen bzw. der
fachgerechten und umweltfreundlichen Verwertung zuzuführen.
Jeder Unternehmer hat die Baustelle bzw. seinen Arbeitsbereich
arbeitstäglich gemäß VOB von Schutt und Abfällen zu reinigen und diesen
Schutt bzw. diese
Abfälle getrennt nach Wertstoffen zu entsorgen bzw. der Verwertung
zuzuführen.
Werden die Arbeitsplätze von Unternehmen nicht arbeitstäglich sauber
gehalten und / oder unterlassen Unternehmen trotz Aufforderung durch die
Objektüberwachung die Schutt- bzw. Abfallberäumung in die dafür
vorgehaltenen Container, dann werden der Schutt bzw. die Abfälle auf
Kosten des jeweiligen Unternehmers bauseitig durch den AG entsorgt bzw.
der Verwertung zugeführt.

13. Materialökologie
Beschichtungen:
Bei allen Beschichtungen (Grundierungen, Imprägnierungen, sonstige
Anstriche, Spachtelungen, Öle/Wachse, Korrosions-, Brandschutz, etc.)
sind möglichst umweltverträgliche, insbesondere lösemittelarme Produkte
und Verfahren zu verwenden. Dabei sind die Einstufungen entsprechend dem
jeweiligen Produkt- bzw. Giscode der Bauberufsgenossenschaft zu Grunde
zu legen (siehe: www.gisbau.de) und die Vorgaben der einschlägigen
Technischen Regeln für Gefahrstoffe (TRGS) zu berücksichtigen. Als
Grundierungen, Lacke und Lasuren dürfen generell nur schadstoffarme
Produkte entsprechend den Vergabeunterlagen des Umweltzeichens RAL .
UZ12a (Blauer Engel) verwendet werden. Reaktionsharze dürfen nur im
technisch notwendigen Umfang eingesetzt werden. Die technische
Notwendigkeit ist nachzuweisen. Die Produkte sind an der Baustelle im
Originalgebinde zu verwenden. Die Beschichtungen der Schreiner-,
Stahlbau-, Metallbau- und Schlosserarbeiten sind grundsätzlich im
Produktionsbetrieb des Auftragnehmers vorzunehmen. Auf der Baustelle
sind sie nur im Ausnahmefall nach vorheriger Zustimmung des
Auftraggebers erlaubt. Das jeweilige Produkt- und Sicherheitsdatenblatt
sind vor Ausführung vorzulegen.

Feinstaub / gesundheitsgefährlicher Staub:
Das "Merkblatt zur Staubminderung bei Baustellen" der Regierung von
Oberbayern ist zu beachten. Die Staubentwicklung ist weitgehend zu
vermeiden. Bei Maschineneinsatz sind staubarme, abgestimmte
Bearbeitungssysteme (Maschine und Mobilentstauber) zu verwenden, die den
allgemeinen Staubgrenzwert von 3 mg/m3 für die alveolengängige (A-)
Fraktion sowie 10 mg/m³ für die einatembare (E-) Fraktion einhalten.
Entsprechende Maschinen sind von der BG BAU als "Typ I- Gerät"
klassifiziert und unter www.gisbau.de veröffentlicht.
Werden gesundheitsgefährliche mineralische Stäube oder andere
Gefahrstoffe freigesetzt, sind die notwendigen Maßnahmen der jeweiligen
Technischen Regel Gefahrstoffe (TRGS 505, 519, 521, 559 u.a.) und der
Gefahrstoffverordnung festzulegen.

Formaldehyd:
Um unzumutbare Formaldehydkonzentrationen zu vermeiden, ist die
Richtlinie Klassifizierung und Überwachung von Holzwerkstoffplatten
bezüglich der Formaldehydabgabe. (DIBT-Richtlinie 100) zu befolgen. Der
Nachweis über die Emissionsklasse der Holzwerkstoffplatten ist vor
Zuschlagserteilung vorzulegen.

Gefährliche Inhaltsstoffe (CMR-Stoffe):
Produkte, bei denen im Produkt- und Sicherheitsdatenblatt
krebserzeugende (cancerogene), erbgutverändernde (mutagene) und
fortpflanzungsgefährdende (reproduktionstoxische) Inhaltsstoffe
aufgeführt sind, sind ausgeschlossen.

Holzschutzmittel:
Es müssen - bei gleicher Eignung - möglichst umweltverträgliche Produkte
und Verfahren verwendet werden. Dabei ist die Einstufung entsprechend
dem Produkt-Code der Bauberufsgenossenschaft zu Grunde zu legen.
Holzschutzmittel für nichttragende Bauteile müssen das RAL-Prüfzeichen
der Gütegemeinschaft Holzschutzmittel e.V., für tragende Bauteile das
Prüfzeichen des Deutschen Instituts für Bautechnik aufweisen.
Behandlungen mit Holzschutzmitteln sind grundsätzlich im
Produktionsbetrieb des AN vorzunehmen. An der Baustelle sind sie nur im
Ausnahmefall nach vorheriger Zustimmung des Auftraggebers erlaubt. Das
jeweilige Produkt- und Sicherheitsdatenblatt ist vor Ausführung
vorzulegen.

Kleber, sonstige Verlegewerkstoffe:
Grundsätzlich dürfen nur lösemittelfreie / -arme Verlegewerkstoffe
(Voranstriche, Leime, Kleber, Spachtel etc.) verwendet werden. Dabei
sind die Einstufungen entsprechend dem Giscode der
Bauberufsgenossenschaft zu Grunde zu legen und die Vorgaben der
Technischen Regeln für Gefahrstoffe TRGS 610 zu berücksichtigen. Kann
auf lösemittelhaltige Produkte an der Baustelle nicht verzichtet werden,
so dürfen sie nur bei gleichzeitiger, mechanischer Lüftung verwendet
werden. Das jeweilige Produkt- und Sicherheitsdatenblatt ist vor
Ausführung vorzulegen.

Tropenholz:
Auf den Einsatz von Tropenholz ist zu verzichten.

14. Bauleiter, Vorarbeiter
Bei Ausführungsbeginn muss der Name des verantwortlichen Bauleiters vor
Ort und seines Stellvertreters benannt werden. Der verantwortliche
Bauleiter ist für die Sicherheit vor Ort verantwortlich. Ein Wechsel des
Bauleiters ist unverzüglich schriftlich mitzuteilen.

Für die Ausführung der Arbeiten ist ein Vorarbeiter zu benennen, der
während der gesamten Leistungserbringung des AN auf der Baustelle
anwesend zu sein hat. Ein Wechsel der Vorarbeiters ist nur in Abstimmung
mit dem AG zulässig.

Setzt der Auftragnehmer Fremdkolonnen (genehmigungspflichtig) zur
Ausführung ein, so sind diese ständig durch den AN, wegen der
technischen Zusammenhänge, der Konstruktion, sowie der daraus sich
ableitenden Ausführung, grundsätzlich zu beaufsichtigen.

Die Bauleiter und die Vorarbeiter müssen die deutsche Sprache in Schrift
und Wort beherrschen.

Es finden in der Regel je nach Erfordernis 8- bzw. 14-tägig Jour-fixe
auf der Baustelle statt.
Eine Teilnahme des zuständigen Bauleiters bzw. Vorarbeiters ist
verpflichtend, soweit eine entsprechende Einladung mit mind. 5 Tagen
Vorlauf erfolgt.

15. Ausführungsunterlagen

Planunterlagen in ausgedruckter Papierform werden seitens des AG nicht
zur Verfügung gestellt, sondern nur in digitaler Form. Erforderliche
Papierausdrucke sind in Eigenverantwortung und auf Kosten des AN selbst
zu veranlassen.

## Zusätzlicher Text
ATV
Allgemeine Technische Vertragsbedingungen

Das Leistungsverzeichnis umfasst:

- Brandwarnanlage (BWA) gemäß den jeweils gültigen Richtlinien für
  Brandwarnanlagen
- Elektroakustische Anlage (ELA)

Teile der bestehenden ELA sind als Sprachalarmierungsanlage (SAA)
ausgeführt und bleiben in diesen Bereichen funktional und normgerecht zu
erhalten, anzupassen und ggf. zu erweitern.

Brandwarnanlage (BWA)
Die BWA dient der frühzeitigen Warnung von Personen im Gebäude im
Gefahrenfall.
- keine automatische Brandmeldeanlage (BMA)
- keine Aufschaltung zur Feuerwehr
- die Anlage ist so vorzubereiten, dass eine spätere Aufschaltung zur
Feuerwehr möglich ist.
- Hierfür sind erforderliche Schnittstellen, Leistungsreserven und
Erweiterungsmöglichkeiten vorzusehen.

Die Ausführung hat gemäß:
- DIN VDE V 0826-2
- dem Brandschutznachweis
- sowie den Vorgaben des Schulbaus und des Betreibers
  zu erfolgen.

ELA / Sprachalarmierungsanlage (SAA)
Die bestehende elektroakustische Anlage ist teilweise als:

-Sprachalarmierungsanlage (SAA) gemäß DIN VDE 0833-4
  und DIN EN 54 ausgeführt.

Diese Bereiche sind zu erhalten und in das in das Gesamtsystem zu
integrieren.

Nicht als SAA ausgeführte Bereiche sind als ELA-Anlage auszubauen.

Besondere Anforderungen Bestand / Erweiterung
- Bestehende SAA-Bereiche dürfen in ihrer Funktion nicht beeinträchtigt
werden
- Erweiterungen müssen müssen funktional kompatibel zum Bestand
erfolgen.
Die neu zu errichtende Brandwarnanlage ist mit den bestehenden Anlagen
funktional zu koppeln. Eine vollständige Integration zu einem
einheitlichen Gesamtsystem is nicht zwingend erforderlich. Die sichere
Alarmweiterleitung zwischen den Anlagenbereichen ist sicherzustellen.
- Bei Eingriffen ist die Betriebssicherheit jederzeit sicherzustellen
- Umschaltungen und Außerbetriebnahmen nur nach Abstimmung mit der
  Bauleitung

Schnittstelle BWA - ELA / SAA
- Die Brandwarnanlage ist mit der elektroakustischen Anlage zu koppeln,
sodass:
- im Alarmfall eine automatische Auslösung definierter Durchsagen
erfolgt
- Alarmierungsbereiche getrennt ansteuerbar sind
- Prioritäten (Alarm > Durchsage > Hintergrundbetrieb) eingehalten
werden

Die Schnittstelle ist so auszuführen, dass:

- keine gegenseitigen Beeinflussungen auftreten
- eine eindeutige Signalübertragung gewährleistet ist
- die Anforderungen an Verfügbarkeit und Ausfallsicherheit erfüllt
werden

Normen und Vorschriften
Zusätzlich zu den allgemeinen elektrotechnischen Regeln gelten
insbesondere:

Für BWA:
DIN VDE V 0826-2
Schulbaurichtlinien (je nach Bundesland)

Für ELA / SAA:
DIN VDE 0833-4
DIN EN 54-16 (Sprachalarmzentralen)
DIN EN 54-24 (Lautsprecher)

Funktionale Anforderungen
BWA:
- eindeutige und wahrnehmbare Alarmierung
- manuelle Auslösung (z. B. Druckknopfmelder)
- flächendeckende Überwachung der umzubauenden Bereiche
- flächendeckende Warnung der betroffenen Bereiche

ELA / SAA:
- Sprachverständlichkeit gemäß Norm sicherstellen
- zonenweise Ansteuerung
- Priorisierung von Alarmdurchsagen
- Notstromversorgung für sicherheitsrelevante Bereiche

Ausführung und Installation
- Sicherheitsrelevante Leitungen sind entsprechend Funktionserhalt
auszulegen
  (z. B. E30/E90, falls gefordert)
- Trennung von Stark- und Schwachstrom ist einzuhalten
- Leitungsanlagen der SAA sind getrennt von Standard-ELA zu führen

Die Anlage ist vollständig betriebsbereit und abnahmefähig nach den
anerkannten Regeln der Technik herzustellen.

Bei allen Installationsgeräten ist die genaue Lage und die endgültige
Montagestelle mit der Fachbauaufsicht an Ort und Stelle verbindlich
festzulegen.
Vor dem Setzen der Schalter, Steckdosen usw. ist mit der Fachbauaufsicht
und den Architekten nochmals verbindlich zu klären, ob die Türen wie in
den Plänen angegeben, angeschlagen werden. Alle Leitungs- und
Kabeltrassen sind vor Montagebeginn mit der Fachbauaufsicht und mit den
anderen am Bau beschäftigen Firmen abzusprechen. Bei Unterlassung dieser
Bedingung trägt der Unternehmer sämtliche Kosten für evtl. auftretende
Schäden und die erforderliche Abänderung.

Alle zur Verwendung kommenden Geräte und Materialien müssen
Markenfabrikate sein. Die Qualität ist auf Verlangen durch Angabe der
Gerätehersteller bzw. durch nähere Typenbezeichnung nachzuweisen.
Die Geräte und Materialien müssen ausschließlich den Vorschriften und
Leitsätzen des VDE entsprechen. Soweit verwendete Betriebsmittel nicht
den Kennfaden bzw. das VDE-Prüfzeichen aufweisen, ist der Bauleitung auf
Verlangen die vorschriftsmäßige Ausführung durch Prüfberichte
anerkannter Prüfstellen nachzuweisen. Die im Leistungsverzeichnis vom
Unternehmer bezeichneten Fabrikate und Typen sind unbedingt einzuhalten
und dürfen nachträglich nicht durch andere ersetzt werden. Außerdem sind
unbedingt einheitliche Fabrikate und Typen für ein und dieselbe
Geräteart innerhalb der Gebäude zu verwenden. Leitungen, Geräte,
Befestigungskonsolen usw. am oder im Mauerwerk dürfen grundsätzlich nur
mit Zementmörtel befestigt werden, die Verwendung von Gips ist nicht
zulässig.
Installationsleitungen und Kabel sind bei Aufputzmontage an mechanisch
gefährdeten Stellen gegen Beschädigungen ausreichend durch Schutzrohre
(Stahlpanzerrohre oder Kunststoffpanzerrohre) zu schützen.

Alle Arbeiten sind so durchzuführen, dass andere bestehende Anlagen oder
Anlagenteile nicht gefährdet oder beschädigt werden.

Wird von der Fachbauaufsicht in irgendeinem Falle bei der Montage eine
Nachlässigkeit bemerkt, so sind die Beanstandungen ohne Anspruch auf
Entschädigung vom Unternehmer zu beseitigen oder ordnungsgemäß instand
zu setzen.

Sollten Unklarheiten bestehen, ist der Bieter verpflichtet, sich beim
zuständigen Ingenieurbüro alle Informationen zu beschaffen, die er zur
Kalkulation und ordnungsgemäßen Ausführung des Bauvorhabens benötigt.
Der Unternehmer hat ein Aufmaß nach Stromkreisen gegliedert zu
erstellen.
Der Unternehmer hat eine Bestätigung zu erbringen, aus der hervorgeht,
dass die Anlage den VDE und Unfallverhütungsvorschriften entspricht und
nach VBG 4 § 5 geprüft wurde (Fachunternehmererklärung).

Einzurechnende Leistungen:
Alle in diesem Leistungsverzeichnis (LV) enthaltenen Leistungen sind
betriebsfertig, d. h. entsprechend den zugehörigen Vorbemerkungen des LV
und den gültigen Vorschriften, fachgerecht und gebrauchsfertig zu
errichten.
Selbstverständliche Nebenleistungen wie Liefern, Verlegen, Montieren
(einschl. Klein- und Befestigungsmaterial), werden nicht gesondert
erwähnt. Eine gesonderte Vergütung erfolgt nicht. Bei Abweichungen wird
im Text darauf hingewiesen (z.B. nur Montage, nur Lieferung etc.).
Werden in der Beschreibung der einzelnen Leistungen, insbesondere bei
kompakten Anlagenteilen, zum ordentlichen Betrieb gehörende Anlagenteile
oder Arbeiten nicht besonders erwähnt, so gehören diese jedoch zum
Auftragsumfang.
Dem Bieter obliegt die Verpflichtung auf solche Dinge in seinem Angebot
hinzuweisen und die fehlenden Anlagenteile mit anzubieten.
Mit dem Auftrag übernimmt der Auftragnehmer (AN) die Verpflichtung eine
betriebsfertige, betriebssichere, komplette und wartungsfreundliche
Anlage zu erstellen.
Zum Leistungsumfang gehören und sind daher mit einzukalkulieren:
- Baustelleneinrichtung; hier ist zu beachten, daß Lagerplätze auf dem
  Baustellengelände grundsätzlich nicht zur Verfügung gestellt werden
können,
  es ist eigenständig durch den AN hierfür Sorge zu tragen
- kostenfreie Anlieferung des Materials
- Stellen aller erforderlichen Werkzeuge, Gerüste und Hebebühnen auch
für
  Arbeitshöhen bis 6 m
- die erforderlichen Stemm-, Hilfs- und Nebenarbeiten, wie Schlagen von
  Schlitzen, Löchern, Mauerdurchbrüchen, selbst wenn diese nicht in den
  Ausführungsplänen 1 : 50 eingezeichnet sind, sowie das fachgerechte
  Beseitigen des von diesen Arbeiten herrührenden Schuttes in den von
der
  Bauleitung angegebenen zeitlichen Abständen, mindestens jedoch
arbeitstäglich
- Einziehen und Verdrahten der Kabel und Leitungen in vorhandene
Leerrohre
- die für den Bauherrn unterschriftsfertige Erledigung der
erforderlichen
  Formalitäten mit den zuständigen EVU, den Dienststellen der Deutschen
  Telekom, den Prüf- und Überwachungsstellen und die Kosten der hierfür
  erforderlichen Pläne und Unterlagen
- Beschriftung der Verteilungen, Geräte, Motore, etc.
- sicherheitstechnisch notwendige Maßnahmen
- Anschlussverkabelung der gesamten Haustechnik, Heizungsanlagen,
  Lüftungsanlagen, und sanitären Einrichtungen, Hebeanlagen etc.
- eingehende Einweisung des Bedienpersonals in sämtliche Anlagenteile
- Abstimmung mit allen am Bau beteiligten Firmen
- Entsprechend dem Baufortschritt sind verschiedene
Installationsbauteile und
  Leuchten kostenfrei zu bemustern.

In der Leistungsbeschreibung nicht erwähnte Sicherheitsmaßnahmen sind in
den Angebotspreis einzukalkulieren, wenn diese zur Betriebssicherheit
der Anlage erforderlich sind.

In die Kabel- und Leitungspreise sind nur die Material- und Lohnkosten
für die Verlegung sowie Verschnitt einzukalkulieren. Die Kosten für das
Absetzen, Einführen in die Geräte und das Auflegen und Anschließen sind
material- und lohnmäßig in dem jeweiligen Gerät mit einzukalkulieren.

Vertragsgrundlage sind die allgemeinen und besonderen technischen
Vorschriften, Bestimmungen, Richtlinien und Normen zur Ausführung
elektrotechnischer Anlagen in der jeweils letztgültigen Fassung.
Dies sind u.a. folgende:
- Gesetzliche Vorschriften und Bauauflagen;
- Die Durchführungsverordnung zur Bauordnung;
- Die Bauordnung, DIN-Normen, VDE-Vorschriften;
- Unfallverhütungsvorschriften der zuständigen Berufsgenossenschaften;
- Richtlinie und Merkblätter des Verbandes der Sachversicherer;
- Vorschriften, TAB und Auflagen des EVU;
- Telekommunikationsordnung und deren Übergangsvorschriften mit
 sämtlichen Ergänzungen, technischen Verwaltungsanweisungen und
 Beiblättern;
-  Feuerpolizeiliche Bestimmungen und Brandschutzauflagen der
 Bauaufsichtsbehörde und Feuerwehr;

Der AN hat alle Pläne, Unterlagen und Ausführungszeichnungen sofort nach
Erhalt auf Richtigkeit zu prüfen und gegebenenfalls rechtzeitig Mängel
anzuzeigen und einen Lösungsvorschlag zu unterbreiten.
Mutterpausen werden auf Verlangen gegen entsprechende Vergütung
gestellt.
Alle zur Ausführung genehmigungspflichtigen Pläne und Berechnungen des
AN sind in übersichtlicher Form (1-fach) zur Freigabe vorzulegen. Alle
Anlagenteile sind maßstäblich in die zur Verfügung gestellten Baupläne
einzumaßen. Die Pläne sind so rechtzeitig zur Freigabe der Ausführung
einzureichen, dass keine Bauverzögerungen eintreten können.
Maßangaben und Grundrissdarstellungen sind grundsätzlich den
Architektenplänen zu entnehmen. Bei Differenzen zwischen den Plänen sind
jeweils die aktuellen Werkpläne des Architekten maßgebend. Der AN ist
verpflichtet, mit den aktuellen Werkplänen zu arbeiten. Gegebenenfalls
hat er diese bei der zuständigen Bauleitung anzufordern.
Der derzeitige Stand der Ausführungsplanung kann nach Voranmeldung beim
Ingenieurbüro eingesehen werden.

Zur Abnahme sind durch den AN folgende Unterlagen (1-fach) in DIN A 4-
Ordner zu übergeben:

1.Bescheinigung, dass sämtliche elektrischen Anlagen nach den
Bestimmungen der UVV, des EVU und der übrigen weisungsberechtigten
Behörden sowie den VDE-Vorschriften errichtet worden sind
2. Nachweis mit Messergebnissen über die Funktionsfähigkeit der
Schutzmaßnahmen gemäß VDE 0100 und die Einhaltung der VDE -mäßigen
Isolationswerte
3. Abnahme- bzw. Prüfprotokoll von Geräten, für die behördlichen
Abnahmen vorgeschrieben sind
4. Protokoll über die gemessenen Werte der Erdungsanlagen
5. Übersichtsplan der Verteilungen einschl. Klemmplan mit
Leistungsangabe der  angeschlossenen Verbraucher, sowie
Angabe der verlegten Querschnitte und Adern in den Verbindungsleitungen
nach dem endgültigen fertiggestellten Stand.
6. Maßstabsgerechte (1:50) Revisionszeichnungen der Installationen, aus
denen auch die Lage der Verteilungen, die Haupttrassenführung und
schalttechnische Einzelheiten hervorgehen
7. Bei Außenanlagen, maßstabsgerechte Revisionszeichnung mit genauer
Vermassung der Kabelstrecken und Kabelmerksteine, sowie Kabel-Nr. und
Farbe der Abdeckhauben
8. Alle erforderlichen Betriebs- und Anlagebeschreibungen sowie
Bedienungsanleitungen für das Wartungspersonal
9. Quittierte Bescheinigungen über die eingehende Einweisung des
Bauherrn in sämtliche technische Anlagenteile
10. Übersichtsplan der gesamten Verteilungen mit Steigleitungen und
freien Leerrohre einschl. Angabe der verlegten Querschnitte und Adern,
sowie Entfernung zur EUV nach dem fertiggestellten Stand
11. Bautagebuch, welches der AN während des gesamten Bauverlaufes
wöchentlich bei der Fachbauaufsicht zur Prüfung vorzulegen hat. Die Form
des Bautagebuches wird von der Fachbauaufsicht vorgeschrieben (Ziffer 6
BVB).

Aufmass
Mit den Arbeiten fortschreitend ist zusammen mit der Bauleitung ein
Aufmass zu erstellen. Mit dem Baufortschritt  fortlaufend sind die
Aufmass- Listen
(Kreuztabelle) kopierfähig einzureichen. Als Grundlage des Aufmasses
sind Aufmasspläne zu erstellen (Papierpläne als Grundlage der
Aufmasspläne können vom AN beim AG angefordert werden). Bei
Leistungspositionen, die nach
Stückzahlen aufgemessen werden, sind die aufgemessenen
Teile in den Aufmassplänen farblich zu kennzeichnen und ggf.
entsprechend einer durch den AN beizufügenden Legende (LV-Position, Art
und lfd. Nummer) zu
kennzeichnen. Bei Längenaufmassen z.B. von Rohren sind in die
Aufmasspläne die entsprechenden Teillängen einzutragen. Das Aufmaß ist
nach Vorgabe der
Bauleitung aufzustellen. Für verschiedene Bereiche und  Bauabschnitte
sind eigene Aufmaße zu führen. Aufgemessen werden dürfen nur tatsächlich
verbaute Bauteile, Verschnitt, Abfall, Restmengen und Überlängen werden
grundsätzlich nicht vergütet.

Mängelrügen erfolgen seitens der Bauleitung grundsätzlich nur einmal.
Ist die Behebung nicht termingerecht oder sachlich unzufriedenstellend
vorgenommen worden, so kann der Auftragnehmer für entsprechende
zusätzliche Ingenieurleistungen belastet werden.

Bestandsunterlagen
Die Originalzeichnungen und Schriften der Bestandsunterlagen sind, bevor
sie vervielfältigt werden, der Fachbauaufsicht 14 Tage vor dem
festgesetzten Abnahmetermin zur Durchsicht vorzulegen.
Die vollständigen Bestandsunterlagen sind ein wesentlicher
Leistungsbestandteil.
Alle Unterlagen sind auf DIN A4 gefaltet in Ordnern abzuliefern. Die
Bestandsunterlagen sind auf Basis der Ausführungspläne bzw. der Werk-
und Montageplanung des AN zu erstellen. Jegliche Änderung und Ergänzung
während des Baufortschrittes ist entsprechend einzupflegen.
Sämtliche mit der Erstellung der Bestandsunterlagen verbundenen Kosten,
auch Vervielfältigungskosten für Kopien, Licht- und Transparentpausen,
sind mit einzukalkulieren.
Die Abnahme wird durch eine Nutzung der Anlage durch den AG nicht
ersetzt.
Die Vorlage der vorstehend beschriebenen Bestandsunterlagen ist
Voraussetzung für die Fälligkeit der Schlussrechnung. Der Eingang der
Schlussrechnung und die Bearbeitungsfrist derselben beginnt mit der
Vorlage  aller erforderlichen Schlussrechnungsunterlagen beim Bauherrn;
als da wären die Bestandsunterlagen wie beschrieben, die prüfbaren
Abrechnungspläne, die prüfbaren Aufmaßblätter, die Abnahmeprotokolle,
die Fachunternehmererklärung und alle weiteren zur nachvollziehbaren
Abrechnungsprüfung erforderlichen Unterlagen und Pläne.

Prüfung der Unterlagen des Auftragnehmers
Vor Beginn der Arbeiten hat der AN alle verbindlichen Vorabzüge nach den
neuesten Planständen und Leistungsmerkmalen zu überarbeiten, mit allen
Gewerken abzugleichen  und mit dem Nachweis der technischen Richtigkeit
dem Fachplaner zur Prüfung vorzulegen.  Danach hat der AN die
zeichnerische Übernahme der vom AG vorgenommenen Änderungen/Ergänzungen
in den Ausführungsplänen zu übernehmen.

Montageablauf
Der Montageablauf erfolgt nach einem speziell für die Arbeiten zu
erstellenden Terminplan.
Gleiches gilt für den Einsatz von Nachunternehmern. Sollten einzelne
Arbeiten von speziellen Fachfirmen als Sub-Unternehmer ausgeführt
werden, ist dies mit Abgabe des Angebotes schriftlich anzumelden.
Die Arbeiten sind in Abschnitten vorgesehen. Mehraufwendungen für
mehrfache An- und Abfahrten sind in die Einheitspreise einzurechnen.
Der AN hat keinen Anspruch auf eine unterbrechungsfreie Durchführung der
Arbeiten. Unterbrechungszeiten sind in die Preise mit einzukalkulieren.
Als Abruffrist für Arbeiten oder zur Verstärkung des Personals werden 24
Stunden vereinbart.
Auslösen für Arbeiten an Samstagen und Nachtarbeit bis 22:00 Uhr sind
bei der Kalkulation der Ortbetoneinlegearbeiten zu berücksichtigen und
mit einzurechen.
Auch für sonstige Arbeiten sind die Auslösen vom Auftragnehmer zu
tragen, wenn Arbeiten ausserhalb der Regelarbeitszeit durchgeführt
werden müssen, weil der Auftagnehmer aus von ihm zu vertretenden Gründen
mit seinen Arbeiten in Verzug ist.
Vom AN sind rechtzeitig und unaufgefordert erforderlich werdende
auftraggeberseitige Leistungen anzugeben. Dies ist besonders bei der
Erarbeitung von Terminplänen erforderlich.

Firmenfachbauleitung
Für die Bauzeit benennt der AN einen verantwortlichen
Firmenfachbauleiter (speziell ausgebildeter, deutschsprechender und
erfahrener Obermonteur oder Meister) und dessen Stellvertreter
namentlich.
Dieser muß berechtigt sein, Anweisungen der Fachbauaufsicht und der
Architekten entgegenzunehmen und ausführen zu lassen.
Der AN ist verpflichtet an den regelmäßigen Koordinationsgesprächen (1-2
wöchentlich) teilzunehmen. Die Abstimmung mit den anderen am Bau
Beteiligten ist in die Einheitspreise einzurechnen
Der AG behält sich vor, die vom AN mit der Bearbeitung und Überwachung
von Lieferungen und Leistungen sowie der Ausführung der Arbeiten
beauftragten Personen aus berechtigten Gründen abzulehnen oder Ihre
Ablösung zu verlangen.
Auf Anforderung durch die Fachbauaufsicht ist das Führungspersonal in
notwendigem Maße, ggf. für bestimmte Einzelaufgaben, zu ergänzen bzw. zu
verstärken.
Die Leerrohre sind in der Regel auf dem kürzesten Weg unter Einhaltung
der Verlegevorschriften einzubringen. Gleiches gilt für Kabel und
Leitungen.
Bohrungen in Wänden, Decken und Holz sind in den Verlegepreisen mit
einzukalkulieren.

Die gesamte Leitungsverlegung innerhalb der Wände hat senkrecht bzw.
waagrecht in den Installationszonen nach DIN 18015 (soweit möglich und
technisch sinnvoll) zu erfolgen. In allen Bereichen sind die Dosen gemäß
den Höhenangaben der DIN 18015 zu setzen. Abweichende Höhenangaben sind
in die Pläne eingezeichnet. Die Einführungen aller Rohre,
Wandanschlußstücke, Dosen, etc. sind so abzudichten, daß ein
Verschmutzen verhindert wird.

Koordination
Sämtliche Arbeiten sind mit den anderen Gewerken sowie der
Fachbauaufsicht und den Architekten zu koordinieren und abzustimmen. Zu
erbringende Vorleistungen Dritter sind schriftlich bei der
Fachbauaufsicht und den Architekten anzuzeigen.
Leistungen wie Aussparungen, Schlitze, Bohrungen in Mauerwerk, in Holz
oder in Verlegesysteme für entsprechende Einbauten wie z.B., Schalter
und Steckdosen in Möbel, Bohrungen oder Fräßnute für FM-Geräte,
Kabelausfädelungen, Bohrungen für Leuchten, etc. sind in die Preise mit
einzukalkulieren auch wenn sie durch Dritte erfolgen müssen.
Vermassungen, Einbaumaße und technische Daten sind auf Verlangen
weiterzugeben.
Insbesondere ist darauf zu achten, dass die Kabel in der
Dachkonstruktion unterhalb der Feuchtigkeitssperre installiert werden.
Die Lampenauslässe werden vor Ort durch die Fachbauaufsicht angegeben.
Die Beschädigung der Feuchtigkeitssperre ist nicht erlaubt.

Werden Fabrikatsangaben verlangt, sind diese vom Bieter einzutragen. Auf
Anforderung sind für alle Positionen innerhalb 6 Kalendertage die der
Kalkulation zu Grunde liegenden Fabrikate und Typen vorzulegen.
Werden keine oder ungenaue Angaben gemacht, wird das Angebot nicht
gewertet.

Materialbestellung
Alle im LV angegebenen Positionen, Massen und Titel dienen lediglich der
Preisfindung und können nicht als Bestellgrundlage herangezogen werden.

Brandschutz
Die Anlagen sind nach den Richtlinien des vorbeugenden Brandschutzes
auszuführen. Der bauliche Brandschutz ist voll zu erfüllen. Dies gilt
auch während der Bauphase. Brandschotte dürfen nur mit zugelassenem
Material erfolgen.

Schallschutz
Alle Maßnahmen, welche auf Grund von Schallschutzrichtlinien
erforderlich sind, beispielsweise das Verschliessen von Rohrenden, von
Auslässen, von Durchbrüchen, etc. sind mit entsprechendem Material
fachtechnisch richtig mit auszuführen.

Salvatorische Klausel
Sollten einzelne Punkte der besonderen Vereinbarungen ungültig sein oder
dem eindeutigen Willen den Bauherrn widersprechen, so ist lediglich
dieser einzelne Punkt im Sinne aller Beteiligten zu ändern. Die übrigen
Vertragsbedingungen werden dadurch nicht verändert.

## Zusätzlicher Text
Allgemeine Ausführungsbedingungen und Leistungsumfang
Die nachfolgenden Bedingungen gelten für sämtliche Leistungen der
Brandwarnanlage (BWA) sowie der elektroakustischen Anlage (SAA/ELA) in
allen Bauabschnitten, sofern in den Einzelpositionen nichts Abweichendes
geregelt ist.

1. Bestand und Erweiterung

Die ausgeschriebenen Leistungen umfassen sowohl Neuanlagen als auch
Erweiterungen und Anpassungen bestehender Anlagen.

Der Auftragnehmer hat sich vor Ausführung eigenverantwortlich über Art,
Umfang und Zustand der bestehenden Anlagen zu informieren.

Die bestehende Anlage ist auf Erweiterbarkeit, Systemkompatibilität,
Leistungsreserven sowie vorhandene Systemgrenzen zu prüfen.

Die bestehende Brandwarnanlage ist hinsichtlich ihrer Struktur und
vorhandenen Systemgrenzen zu berücksichtigen. Eingriffe in den Bestand
sind auf das erforderliche Mindestmaß zu beschränken.

Alle zur Realisierung der ausgeschriebenen Leistungen erforderlichen
Anpassungen, Erweiterungen oder Ergänzungen an bestehenden Anlagen sind
in die Einheitspreise einzukalkulieren.

Hierzu zählen insbesondere:

- Erweiterung von Zentralen oder Systemkomponenten
- Software- und Firmwareanpassungen
- Parametrierung und Umprogrammierung bestehender Systeme
- Anpassung von Schnittstellen und Peripheriegeräten

Eine gesonderte Vergütung hierfür erfolgt nicht.

2. Schnittstellen und gewerkeübergreifende Leistungen

Sämtliche Schnittstellen zwischen den Anlagen sowie zu anderen Gewerken
sind vollständig funktionsfähig herzustellen.

Dies gilt insbesondere für die Schnittstelle zwischen Brandwarnanlage
(BWA) und elektroakustischer Anlage (ELA).

Der Auftragnehmer hat:

- alle erforderlichen Schnittstellenkomponenten zu liefern
- die vollständige Signalübertragung, Auswertung und Funktion
sicherzustellen
- die Abstimmung mit anderen Gewerken eigenverantwortlich durchzuführen

Die Schnittstellen sind gewerkeübergreifend funktionsfähig herzustellen.
Eine Aufteilung der Verantwortung zwischen mehreren Auftragnehmern ist
ausgeschlossen.

3. Inbetriebnahme, Parametrierung und Systemintegration

Die Leistungen umfassen die vollständige betriebsfertige Herstellung der
Anlagen.

Dies beinhaltet insbesondere:

- vollständige Parametrierung aller Systeme
- Integration in bestehende Anlagen
- Anpassung vorhandener Programmierungen
- Einrichtung aller Funktionen gemäß Planung und Nutzeranforderungen

Die Funktionsfähigkeit des Gesamtsystems (Bestand und Erweiterung) ist
sicherzustellen.

4. Messungen und Prüfungen

Alle zur betriebsfertigen Übergabe erforderlichen Messungen und
Prüfungen sind Bestandteil der Leistung.

Hierzu zählen insbesondere:

- Messung und Prüfung aller Leitungen
- Funktionsprüfung aller Anlagenteile
- Messung der Lautsprecherlinien (ELA)
- Überprüfung der Alarmierungsfunktionen (BWA)

Die Messergebnisse sind zu dokumentieren und zu übergeben.

5. Dokumentation

Die vollständige Anlagendokumentation ist in aktueller und
fortgeschriebener Form zu übergeben.

Dies umfasst insbesondere:

- Revisionspläne
- Leitungs- und Verteilerpläne
- Systemparameter und Konfigurationsdaten
- Softwarestände und Programmierungen

Die Dokumentation ist sowohl in PDF als auch in bearbeitbarer Form zu
liefern.

6. Nebenleistungen

Alle zur vollständigen und funktionsfähigen Errichtung der Anlagen
erforderlichen Nebenleistungen sind Bestandteil der Einheitspreise.

Hierzu zählen insbesondere:

- Kleinmaterialien
- Befestigungsmaterialien
- Kennzeichnungen
- Hilfsmittel und Werkzeuge
- Abstimmungen mit anderen Gewerken

## Zusätzlicher Text
Kalkulationshinweise
Gegenstand dieser Ausschreibung sind die Leistungen der Bauabschnitte BA
3.1 und BA 3.2 im Rahmen der Sanierung, des Umbaus und der Erweiterung
des Hauptgebäudes.

Der Bauabschnitt BA 3.1 umfasst:

- die Errichtung einer Mehrzweckhalle mit Sanitäranlagen und
  sechs zusätzlichen Klassenzimmern sowie
- die Schaffung eines Lehrerzimmers mit Besprechungs- und
  Seminarräumen im Anbau Südwest des bestehenden Bau A.

Zusätzlich sind Leistungen im Bestand enthalten, die im Zuge des Einbaus
von Lüftungsgeräten sowie der Fassadensanierung erforderlich werden.

Im Rahmen dieser Maßnahmen werden außerdem die Klassenzimmer an das
Glasfasernetz angebunden sowie zwei Informatikräume erneuert.

Die Maßnahme ist förderfähig. Die Fördermittel sind in folgende
Förderpakete gegliedert:

Förderpaket P2, BA 3.1:
Schaffung eines Lehrerzimmers mit Besprechungs- und Seminarräumen im
bestehenden Anbau Südwest von Bau A

Förderpaket P4, BA 3.1:
Errichtung einer Mehrzweckhalle mit Sanitäranlagen und sechs
zusätzlichen Klassenzimmern

Förderpaket P2, BA 3.2:
Sanierung der Gebäudehülle, Einbau von Lüftungsgeräten sowie Ausbau des
Glasfasernetzes

Das nachfolgende Leistungsverzeichnis ist daher in drei Kapitel
gegliedert:

Kapitel 1: Förderpaket P2, BA 3.1
Umbau- und Sanierungsmaßnahmen im Bestand, Bereich Anbau Südwest, Bau A

Kapitel 2: Förderpaket P4, BA 3.1
Neubau der Mehrzweckhalle mit Sanitäranlagen und zusätzlichen
Klassenzimmern

Kapitel 3: Förderpaket P2, BA 3.2
Umbau- und Sanierungsmaßnahmen im Bestand im Zuge der Sanierung der
Gebäudehülle, des Einbaus von Lüftungsgeräten sowie des Ausbaus des
Glasfasernetzes.

Die Beauftragung erfolgt für alle Kapitel gemeinsam. Die
Rechnungsstellung hat jedoch getrennt nach den jeweiligen Titeln/
Kapiteln zu erfolgen. Kapitelübergreifende Sammelrechnungen sind nicht
zulässig.

Die sich hieraus gegebenenfalls ergebenden Mehraufwendungen des
Auftragnehmers sind bei der Kalkulation zu berücksichtigen und gelten
mit den Einheitspreisen als abgegolten.
Für die Kalkulation sind folgende Bauzeiten zugrunde zu legen:

Bauabschnitt (BA) 3.1: 20.07.2026 bis 31.08.2027

Bauabschnitt (BA) 3.2: 01.07.2027 bis 29.09.2028

## Fernmeldetechnik
Datum: 13.05.26

### Kapitel 1 Bestand Paket P2 BA 3.1

#### Titel 1.1 Brandwarnanlage

*Hinweis*
Allgemeine technische Festlegungen
Der nachfolgende Hinweistext gilt für alle Titel der
Brandwarnanlage.

Im Bestandsgebäude sowie im Fachklassentrakt sind
bereits Brandwarnanlagen auf Basis Honeywell / Esser
FlexES-Systemen vorhanden.

Die neu zu errichtende Brandwarnanlage ist funktional
mi den bestehenden Anlagen zu koppeln.

Die sichere Alarmweiterleitung zwischen den
Anlagenbereichen ist vollständig sicherzustellen.

Sofern abweichende Fabrikate oder Systemlösungen
angeboten werden, hat der Bieter mit Angebotsabgabe den
vollständigen Nachweis der Kompatibilität,
Funktionsfähigkeit und dauerhaft störungsfreien
Kopplung mit den bestehenden Anlagen zu erbringen.

1. Allgemeines
Bei der Errichtung der Brandwarnanlage sind die zum
Zeitpunkt der Ausführung gültigen allgemein anerkannten
Regeln der Technik sowie die einschlägigen Normen und
Richtlinien einzuhalten.

Die Ausführung hat auf Grundlage des genehmigten
Brandschutzkonzeptes, der Baugenehmigung sowie
sämtlicher behördlicher Auflagen zu erfolgen.

2. Regelwerke und Vorschriften
Maßgeblich sind insbesondere (nicht abschließend):
- DIN VDE V 0826-2 (Brandwarnanlagen)
- DIN VDE 0833-1 und -2 (soweit zutreffend)
- DIN EN 54 (zutreffende Teile)
- MLAR / LAR des jeweiligen Bundeslandes
- Vorgaben der zuständigen Bauaufsichts- und
  Brandschutzbehörden

3. Systemanforderungen
Die Brandwarnanlage ist als eigenständiges System gemäß
DIN VDE V 0826-2 auszuführen.
Es sind ausschließlich systemgeprüfte, zueinander
kompatible Komponenten eines Herstellers einzusetzen.
Die eingesetzten Geräte müssen:
- den Anforderungen der DIN EN 54 entsprechen
- über entsprechende Zertifizierungen (z. B. VdS oder
  gleichwertig) verfügen

4. Funktionale Anforderungen
Die Brandwarnanlage muss mindestens folgende
Anforderungen erfüllen:
- eindeutige und wahrnehmbare Alarmierung im gesamten
  überwachten Bereich
- Überwachung aller Leitungswege auf Drahtbruch,
  Kurzschluss und Störungen
- Sicherstellung der Alarmierung auch bei Ausfall
einzelner
  Leitungsabschnitte
- Vermeidung von Fehlalarmen durch geeignete
  Parametrierung unter Berücksichtigung des
Schulbetriebs

Die Alarmierung hat akustisch zu erfolgen und ist mit
der vorhandenen elektroakustischen Anlage (ELA / SAA)
abzustimmen.

5. Abstimmung und Ausführung
Die Ausführung ist vor Beginn der Montage mit dem
Auftraggeber, der Fachbauleitung sowie ggf. der
zuständigen Brandschutzdienststelle abzustimmen.

Abweichungen vom Brandschutzkonzept oder von den
abgestimmten Ausführungen sind nur nach vorheriger
schriftlicher Zustimmung zulässig.

6. Integration in den Bestand / Systemvorgabe
Im Bestand sowie im Fachklassentrakt sind
Brandwarnsysteme des Fabrikats
Esser, Typ FlexES Control (Baujahr 2023) vorhanden.

Die neu zu errichtende Brandwarnanlage ist in das
bestehende System zu integrieren bzw. mit diesem zu
vernetzen.

Dabei sind folgende Anforderungen zwingend einzuhalten:

- vollständige Kompatibilität mit der bestehenden
Anlage
- Erweiterbarkeit ohne Einschränkung der Systemfunktion
- einheitliche Bedien- und Anzeigestruktur
- Nutzung der bestehenden Systemarchitektur

Es sind daher systemkompatible Komponenten einzusetzen.

Ein Austausch des Bestandssystems oder die Errichtung
eines unabhängigen, nicht integrierten Systems ist
nicht zulässig.

Alternativ angebotene Fabrikate sind nur zulässig,
wenn:

- die vollständige technische Gleichwertigkeit
nachgewiesen
  wird und
- die Integration in das Bestandssystem ohne
  Funktionseinschränkungen möglich ist
Der Nachweis der Gleichwertigkeit ist durch den Bieter
mit Angebotsabgabe vollständig zu erbringen.

7. Wartung Bestand
Die Wartung der bestehenden Anlagen erfolgt derzeit
durch:

Fa. Lambda Elektrotechnik
Am Pfaffenkogel 10
83483 Bischofswiesen
Tel.: 08652 979 333 - 0
E-Mail: office@lambda-gmbh.de

Bei Eingriffen in den Bestand ist eine Abstimmung mit
der Wartungsfirma rechtzeitig durchzuführen.

8. Leistungsumfang

Alle für eine vollständige, funktionsfähige und
betriebsbereite Anlage erforderlichen Leistungen sind
in die Einheitspreise einzukalkulieren.

Hierzu gehören insbesondere:

- Werk- und Montageplanung
- Lieferung und Montage
- Parametrierung und Inbetriebnahme
- Funktionsprüfung und Abnahme
- vollständige Dokumentation

Eine gesonderte Vergütung erfolgt hierfür nicht.

9. Dokumentation und Prüfung
Die Brandwarnanlage ist entsprechend DIN VDE V 0826-2
vollständig zu dokumentieren.

Vor Übergabe sind durchzuführen:
- vollständige Funktionsprüfung
- Prüfung aller Melder und Signalgeber
- Nachweis der ordnungsgemäßen Funktion der Alarmierung

Die Dokumentation ist spätestens zur Abnahme
vollständig zu übergeben.

10. Inbetriebnahme und Abnahme
Die Inbetriebnahme darf erst nach mängelfreier
Funktionsprüfung erfolgen.

Die Abnahme erfolgt auf Grundlage:

- der vertraglichen Anforderungen
- der geltenden Normen und Richtlinien
- des Brandschutzkonzeptes

11. Fabrikatsangabe

angebotenes Fabrikat:
................................................

*Hinweis*
Systemzentrale der Brandwarnanlage
Die Systemzentrale der Branwarnanlage und die
zugehörigen Einzelkomponenten sind komplett
betriebsfertig eingebaut inkl. aller erforderlichen
Nebenleistungen, Klein- und Montagematerial, sämtlichem
notwendigen Zubehör für eine normenkonforme,
betriebssichere Anlage zu kalkulieren und anzubieten.

**1.1.01 Brandwarnzentrale**
Modular aufgebaute, mikroprozessorgesteuerte
Systemzentrale einer Brandwarnanlage zur Anbindung von
mindestens acht unabhängigen Ring-/Looplinien.

Die  Zentrale ist so auszulegen, dass:

aktuell mindestens acht Ringleitungen betriebsbereit
realisiert werden können
eine Erweiterung um zusätzliche Ringleitungen ohne
Austausch der Zentrale möglich ist
ausreichende Steckplätze für zukünftige Erweiterungen
vorhanden sind
ausreichende Leistungs- und Notstromreserven für den
Vollausbau vorzuhalten sind

Die Systemarchitektur ist modular und zukunfssicher
auszulegen.

Die Brandwarnzentrale muss geprüft und zugelassen sein
gemäß:

DIN VDE V 0826-2
DIN EN 54-2
DIN EN 54-4
DIN EN 54-13
VDE 0833-1
einschlägigen VdS-Richtlinien

Ausführung:
Basisvariante zum Aufbau einer Brandwarnzentrale mit
senkrechtem Ausbau und mindestens vier Modulsteckplätzen.

Der Ausbau hat mindestens folgende Komponenten zu
enthalten:

- Energieversorgungsmodul gemäß DIN EN 54-4
- Netzanschlussmodul
- Gehäuserückwand für senkrechten Einbau
- Steuerungsmodul
- Gehäuserahmen
- Basis-Modulträger
- Software- und Hardwareunterstützung für mindestens
vier
  Ringleitungen

Leistungsmerkmale:

- Kombinierbare Ring- und Stichleitungstechnik mit
  dezentraler Intelligenz
- Frei konfigurierbare Funktionalität der eingesetzten
Module
- Erhöhte Anlagenverfügbarkeit durch integrierte
  Redundanzfunktionen der Ringmodule
- Integrale Notredundanz für Überwachungsflächen
-Vernetzbarkeit mit weiteren Zentralen über
  herstellerspezifische oder standardisierte
Systembusse
- Integriertes Bedienfeld mit TFT-Display
- Kapazitive Tastatur zur berührungssensitiven
Bedienung
- Programmgesteuertes Nachtdesign mit interaktivem
  Tastaturmenü
- Betrieb von ringbusversorgten optischen, akustischen
und
  sprachbasierten Alarmgebern in getrennten
  Alarmierungsbereichen
- Kaskadierbare Energieversorgung bis mindestens 450 W
  gemäß DIN EN 54-4
- Maximale Ringleitungslänge mindestens 3.500 m je
  Ringleitung
- Anschlussmöglichkeit für unterschiedliche Ein- und
  Ausgangsbaugruppen sowie Buskoppler
- Integrierte Schnittstellen zur Anbindung externer
Anzeige-
  und Bedieneinrichtungen
- Nichtflüchtiger Ereignisspeicher
- Parametrierung, Kalibrierung und Programmierung über
  eine servicegeeignete Schnittstelle (z. B. USB oder
  gleichwertig)
- Möglichkeit zur galvanischen Trennung der
Ringleitungen

Leistungsumfang:

Liefern, montieren, verdrahten, parametrieren,
programmieren und konfigurieren der Brandwarnzentrale
einschließlich sämtlicher Nebenleistungen, Klein- und
Befestigungsmaterialien sowie aller zur normgerechten
und betriebsfertigen Funktion erforderlichen
Zubehörteile.

angebotenes Fabrikat:
'......................................................
....'

angebotener Typ:
'......................................................
..'
Menge: 1,000 St
Zuordnung: 456

**1.1.02 Anzeige- und Bedienteil**
Anzeige- und Bedienteil zur Bedienung der
Brandwarnzentrale mit grafischem TFT-Display.

Leistungsmerkmale:

- Kapazitive Tastatur zur berührungssensitiven
Bedienung
- Programmgesteuertes Nachtdesign mit interaktivem Menü
- Anschlussmöglichkeit für eine Gruppeneinzelanzeige
- Geeignet zur Nutzung als integriertes oder
abgesetztes
  Bedienteil
- Grafikfähige Anzeige mit optionaler farblicher
Darstellung
- Zugriffsschutz über frei konfigurierbare Zugangscodes
- Optionale Anschlussmöglichkeit eines
Protokolldruckers

Ausführung:

Eingebaut in Frontrahmen einschließlich Gehäuseschloss,
Scharniereinheit und Befestigungsmaterial.

Technische Mindestanforderungen:

Versorgungsspannung: 24 V DC

Liefern und einschließlich aller Nebenleistungen
betriebsfertig montieren.
Menge: 1,000 St
Zuordnung: 456

**1.1.03 Erweiterungs-Modulträger**
Modulträger zur Aufnahme von mindestens vier frei
wählbaren Funktionsmodulen, geeignet für den Einbau in
die angebotene Brandwarnzentrale.

Liefern und einschließlich aller Nebenleistungen
betriebsfertig montieren.
Menge: 1,000 St
Zuordnung: 456

**1.1.04 Brandschutz-Standgehäuse F30**
Brandschutz-Standgehäuse F30 zum Einbau der
Brandmelderzentrale und Stromversorgung, mit abZ /
Bauartgenehmigung DIBt, Typprüfung MPA.
Gehäuse aus Brandschutzplatten nach DIN 4102,
natürlichem selbstschließendem Belüftungssystem,
verschließbarer einflügeliger Tür mit
Zweipunktverriegelung, Kabeleinführungen oben/unten,
Befestigungsmaterial, Hutschienen, Befestigungssatz und
Doppelbartschlüssel.

Leistungsmerkmale:

Schutzart IP41
Farbe lichtgrau, ähnlich RAL 7035
Gewicht ca. 235 kg
Abmessungen ca.: B: 648 mm H: 2048 mm T: 449 mm
(aussen)
Einbaumaß ca.:  B: 504 mm H: 1804 mm T: 340 mm (innen)

Feuerwiderstand F30, geprüft nach DIN 4102-2
  Funktionserhalt über 30 Minuten, in Anlehnung an
DIN 4102-12
  Brandlastdämmung über 30 Minuten in Anlehnung
an DIN 4102-11
  Rauchdicht
  Integriertes Tragschienensystem zur Aufnahme der
Branwarnzentrale
  Kabelschott zur Bündeleinfürung (oben und
unten)
  Verschluss über Schubstange mit 2-Punkt-
Verriegelung
  Verriegelung über Schwenkhebel mit Blindzylinder
  Schwerlast-Befestigungslaschen
  Baustoff Oberflächenbeschichtung A2; nicht
brennbar nach DIN 4102-1
  Belüftungssystem inkl. aktiver Ventilation über
Innenlüfter

Liefern, fachgerecht montieren, ausrichten, befestigen
und betriebsfertig montieren, einschließlich sämtlicher
Nebenleistungen, Klein- und Befestigungsmaterialien.
Menge: 1,000 St
Zuordnung: 456

**1.1.05 1-fach Ringlinien-Modul mit galvanischer Trennung**
Ringlinienmodul mit galvanischer Trennung zur Anbindung
von bis zu 127 adressierbaren Busteilnehmern (Melder,
Koppler oder busversorgte Signalgeber).

Leistungsmerkmale:

- Maximale Ringleitungslänge mindestens 3.500 m
- Permanente Überwachung aller angeschlossenen
  Teilnehmer
- Überwachung der Ringleitungen auf Kurzschluss,
  Drahtbruch und Störung
- Automatische Wiederinbetriebnahme nach
Leitungsfehlern
- Integrierte Leitungsisolatoren für beidseitigen
  Leitungsschutz
- LED-Statusanzeigen zur schnellen Zustandsdiagnose

Liefern und einschließlich aller Nebenleistungen
betriebsfertig angeschlossen montieren.
Menge: 8,000 St
Zuordnung: 456

**1.1.06 Akkusatz 12V / 24 Ah**
Akkusatz zur Notstromversorgung der Brandwarnanlage für
eine Betriebsdauer von bis zu 72 Stunden gemäß DIN EN
54-4 (abhängig von Anlagenlast).

- Wartungsfreie, gasarme Akkumulatoren
- VdS-anerkannt
- Geeignet für Bereitschaftsparallelbetrieb

Ausführung für 24-V-Systeme durch Reihenschaltung
von 2 × 12 V / 24 Ah.

Liefern, montieren und anschließen, einschließlich
Gehäuse oder Integration in das BWA-Gehäuse.
Menge: 2,000 St
Zuordnung: 456

**1.1.07 8-Sicherungskarte**
Sicherungskarte mit 8 Standard-Glasrohrsicherungen 0,5
A zur separaten Absicherung der Versorgungsspannung
einzelner Bereiche, Gruppen und Komponenten.
Einbau in Standard Norm-Montageschienengehäuse Typ C
oder in Kunststoff Kleinverteiler.
Liefern und inkl. aller Nebenleistungen betriebsfertig
angeschlossen montieren.
Menge: 1,000 St
Zuordnung: 456

**1.1.08 Bidirektionales Interface**
Gateway zur Ankopplung eines Rechnersystems komplett
mit Gehäusekit, Interfacemodul und Mikromodul liefern,
einprogrammieren und konfigurieren, komplett inkl.
aller erforderlichen Nebenleistungen, Kleinmaterial und
Zubehör,  betriebsfertig dokumentiert montieren.
Menge: 1,000 St
Zuordnung: 456

**1.1.09 GPRS/GSM Übertragungs-System**
Modul für einen redundanten Funkweg als System mit
GPRS/GSM-Terminal zur Informationsübertragung der
Brandmeldeanlagen, komplett inkl. Zubehör, Kleinteilen,
Gehäuse, fertig konfiguriert und programiert liefern
und incl. aller Nebenleistungen betriebsfertig
montieren.
Menge: 1,000 St
Zuordnung: 456

**1.1.10 IP-Übertragungsgerät mit AWAG-Funktion**
IP-Übertragungssystem mit AWAG-Funktion, zur
Weiterleitung von Störungen, Meldungen und Alarmen an
Notrufzentralen, Telefonen, Handy, etc., passend zum
Brandmeldesystem komplett inkl. Gehäuse und Zubehör
betriebsfertig angschlossen und nach TAB bzw.
Kundenanforderung programmiert und konfiguriert liefern
und incl. aller Nebenleistungen betriebsfertig
montieren.
Menge: 1,000 St
Zuordnung: 456

**1.1.11 BMA-Anschlußplatine für ÜG**
Modulplatine zur Schnittstellenerweiterung gemäß DIN
14675 und VdS 2463 als Adaption von Eingängen für die
Übertragung von Brandmeldungen und Störungsmeldungen,
liefern, programmieruen und konfigurieren und incl.
aller Nebenleistungen betriebsfertig montieren.
Menge: 1,000 St
Zuordnung: 456

**1.1.12 GSM Außenantenne mit 5 m Kabel**
GSM Außenantenne inklusive 5 m Antennenkabel
liefern und incl. aller Nebenleistungen betriebsfertig
montieren
Menge: 1,000 St
Zuordnung: 456

**1.1.13 GSM-Kabel, 10 m**
GSM-Antennenkabel, Länge 10 m. Spezialkabel mit
optimierter Dämpfung für GSM/GPRS Anwendungen.
liefern und incl. aller Nebenleistungen betriebsfertig
verlegen
Menge: 1,000 St
Zuordnung: 456

**1.1.14 Touchscreen Anzeige- und Bedienteil a.P.**
Berührungssensitives Anzeige- und Bedienteil zum
Anschluss an die Brandwarnzentrale als Aufbauversion in
einem weißen Aufputz-ABS-Gehäuse.
Das Bedienteil ermöglicht die vollständige abgesetzte
Bedienung des Brandwarnsystems.
Die Zugangsberechtigung zu verschiedenen Zugangsebenen
erfolgt über verschiedene Zugangscodes, die im Setup-
Menü frei editierbar sind.
Die abgesetzte Anzeige gibt vollständig die Zustände
der zugehörigen Brandwarnzentrale wieder und entspricht
den Anforderungen der EN54-2.
Der Anschluss erfolgt über eine RS485-Schnittstelle.

Liefern und inkl. aller Nebenleistungen betriebsfertig
angeschlossen montieren
Menge: 1,000 St
Zuordnung: 456

*Hinweis*
Vortext Feuerwehr-Einsatz-Center
Die Ausführung des Feuerwehr-Einsatz-Centers erfolgt in
Abstimmung mit der zuständigen Feuerwehr.
Änderungen aufgrund behördlicher Anforderungen sind
einzukalkulieren.

**1.1.15 Feuerwehr-Einsatz-Center (FEC)**
Lieferung und betriebsfertige Herstellung eines
freistehenden Feuerwehr-Einsatz-Centers (FEC) zur
Aufnahme und Integration der Feuerwehrperipherie gemäß
den Anforderungen der zuständigen Feuerwehr sowie den
einschlägigen Richtlinien.

Das Feuerwehr-Einsatz-Center ist als komplette
Systemlösung zu liefern und umfasst alle erforderlichen
Komponenten zur funktionsfähigen Einbindung in die
Brandwarnanlage.

Leistungsumfang:

- Feuerwehrbedienfeld (FBF)
- Feuerwehranzeigetableau (FAT)
- Feuerwehrschlüsseldepot (FSD Klasse 3)
- Freischaltelement (FSE)
- erforderliche Adapter und Schnittstellen zur
Anbindung an die Brandwarnanlage
- Überspannungsschutz und Schutzkomponenten
Montagesystem (z. B. Säule, Fundamentanschluss,
Befestigungssysteme)
- erforderliche Schließungen gemäß örtlicher TAB
- vollständige interne Verdrahtung
- alle notwendigen Zubehörteile und Nebenleistungen

Leistungsumfang zusätzlich:

- Abstimmung mit der zuständigen Feuerwehr
- Einbindung in die Brandwarnanlage
- Parametrierung und Funktionsprüfung
- Dokumentation

Hinweis:

Die Ausführung hat als vollständig funktionsfähige
Einheit zu erfolgen.
Einzelkomponenten sind so aufeinander abzustimmen, dass
eine normgerechte und abnahmefähige Gesamtlösung
entsteht.

Fundament- und Tiefbauarbeiten erfolgen bauseits,
sofern nicht gesondert ausgeschrieben.

Leistung komplett und betriebsfertig inkl. aller
Nebenleistungen herstellen.
Menge: 1,000 St
Zuordnung: 456

**1.1.16 Anbindung Feuerwehr-Einsatz-Center an Brandwarnanlage**
Lieferung und Herstellung aller erforderlichen
Leistungen, Schnittstellen und Anschlüsse zur
vollständigen Integration des Feuerwehr-Einsatz-Centers
in die Brandwarnanlage.
Die Anbindung hat sowohl für die neue Brandwarnzentrale
des Erweiterungsbereiches als auch für die
Alarmweiterleitung der bestehenden Anlagenbereiche zu
erfolgen.

Leistungsumfang:

- Anschluss von FBF, FAT, FSD und FSE an die
Brandwarnzentrale
- Parametrierung und Funktionsprüfung

Leistung komplett und betriebsfertig inkl. aller
Nebenleistungen herstellen.
Menge: 1,000 Psch
Zuordnung: 456

**1.1.17 Alarmweiterleitung Bestandsbrandwarnanlage**
Die Alarmmeldungen der bestehenden Brandwarnanlage sind
auf das Feuerwehr-Einsatz-Center weiterzuleiten.

Hierfür ist sicherzustellen, dass alle relevanten
Alarmzustände des Bestandsbereichs über die Kopplung
der Zentralen im FEC dargestellt werden.

Die Kopplung hat dauerhaft störungsvrei sowie
herstellerkonform zu erfolgen.

Sämtliche erforderlichen Hard- und Softwarekomponenten,
Schnittstellen, Lizenzen und Parametrierungen sind
Bestandteil der Leistung.
Menge: 1,000 Psch
Zuordnung: 456

**1.1.18 Gebäude- Blitzschutzsystem ÜSSV FEC**
Überspannungsschutz-Verteiler FEC. Zum Schutz von
elektrischen Installationen in Gebäuden bei
Blitzeinschlag in
einem freistehenden Feuerwehreinsatzcenter. Es können
die Leitungen von FAT, FBF, FSD, FSE, Blitzieuchte,
lnformationsleuchte, sowie ein Beleuchtungs-
Heizungsmodul abgesichert werden.

VdS-anerkanntes Klasse-C-Verteilergehäuse für
Einbruchme1deanlagen. Gehäuse inkl. Deckelkontakt.
Deckelkontakt bereits werkseitig in die Sabotagelinie
des FSD eingebunden. Verschließ- und plombierbar.
Aufputz-Montage irn Innenbereich. Bestückt mit
Überspannungsableitern für FAT, FBF, FSD, FSE,
Blitzleuchte, Informatlonsleuchte, Beleuchtungs-
Heizungsmodul und Handmelder.

-Maße (BxHxT): 200 x 233 x 120 mm
- RAL 9016 (verkehrsweiß)
- VdS-Nr.: G114041
- Schutzart: IP 42
- Haube allseitig geschlossen - Deckelkontakt
(Mikroschalter, empfohlene Belastung bis 30 V, bis 400
mA)
- Rangierdrahtführungen aus Kunststoff
- Gewicht: ca. 2,3 kg

Im Lieferumfang enthalten:

- Montagematerial für Wandmontage
- Bedienungsanleitung
- Wandabstandshalter für Kabeleinführung von hinten
- Vierkant-Vorreiber mit Plombiermöglichkeit
- Sicherheitsfolienaufkleber als Schlosssiegel
- Beschriftungsrahmen

liefern und inkl. aller Nebenleistungen betriebsfertig
angeschossen montieren
Menge: 1,000 St
Zuordnung: 456

*Hinweis*
Vortext Meldermontage
Während der Bauphase sind alle Melder vor Beschädigung
und Verschmutzung zu schützen; notwendige Schutzkappen
u. ä. sind mit einzukalkulieren. Alle Melder sind
betriebsfertig montiert, parametriert und vollständig
programmiert einschließlich der erforderlichen
Beschriftungs- und Kennzeichnungsschilder zu liefern.
Sämtliches Zubehör, Klein- und Montagematerial ist in
die Einheitspreise einzurechnen.

**1.1.19 Druckknopfmelder**
Handmelder als Druckknopfmelder, Farbe blau nach
Anforderung, mit Elektronikmodul zur manuellen
Auslösung eines Brandalarms bzw. einer Gefahrenmeldung,
geeignet für trockene Räume, mit integriertem
Leitungstrenner.

Die Elektronikmodule werden als Teilnehmer auf dem
Ringbus eingesetzt. Ausgestattet mit Mikroprozessor und
mindestens folgenden Funktionen:

- Alarmspeicherung
- Alarmanzeige
- Softadresscodierung

Weitere Anforderungen:

- flache Bauform
- Zulassung gemäß DIN EN 54-11
- steckbare Anschlussklemmen
- Kabeleinführungen oben, unten und rückseitig
- Farbe und Beschriftung nach Erfordernis
- Testfunktion mittels Handmelderschlüssel

Liefern einschließlich allem erforderlichen Zubehör
sowie betriebsfertig montieren.
Menge: 9,000 St
Zuordnung: 456

**1.1.20 Schild "Außer Betrieb"**
PVC 80 mm x 80 mm für Handmelder, Kunststoffschild
"Außer Betrieb" für alle Druckknopfmelder und
Springknopfmelder, liefern und inkl. aller
Nebenleistungen betriebsfertig montieren
Menge: 9,000 St
Zuordnung: 456

**1.1.21 Ersatzglasscheibe für Druckknopfbrandmelder**
Ersatzglasscheibe für Druckknopfbrandmelder liefern
Menge: 5,000 St
Zuordnung: 456

**1.1.22 Kennzeichnung für Handmelder**
Kennzeichnung für Handmelder, als Folien- oder
gleichwertige Beschriftung, ca. 40 X 25 mm.

Liefern und betriebsfertig montieren einschließlich
aller Nebenleistungen.
Menge: 9,000 St
Zuordnung: 456

**1.1.23 Betätigungsschlüssel für Handfeuermelder**
Betätigungsschlüssel zur Prüfung und Rückstellung von
Handfeuermeldern, geeignet für die angebotenen
Druckknopfmelder.

Liefern und dokumentiert an den Betreiber bzw.
Hausmeister übergeben.
Menge: 3,000 St
Zuordnung: 456

**1.1.24 Multisensormelder mit Sockel**
Adressierbarer Multisensormelder mit kombinierter
Rauch- und Wärmedetektion zur frühzeitigen Erkennung
von
Schwel-, Glimm- und offenen Bränden.
Der Melder muss über mindestens zwei unterschiedliche
Detektionsprinzipien verfügen und zur Reduzierung von
Täuschungsalarmen geeignet sein.

Technische Mindestanforderungen:

- Integrierter Leitungstrenner gemäß DIN EN 54-17
- 360° sichtbare Alarmanzeige
- Separate Betriebsanzeige
- Kombination aus optischer Raucherkennung und
  thermischer Überwachung
- Speicherung von Alarm- und Betriebsdaten
- Meldersockel mit mechanischer Entnahmesicherung
- Zulassung gemäß DIN EN 54-7 und DIN EN 54-5
- Geeignet für den Einsatz an adressierbaren
Ringleitungen
- Geeignet für den Einsatz in schulisch genutzten
Bereichen
  zur Minimierung von Täuschungsalarmen

Liefern einschließlich Sockel sowie betriebsfertig
montieren und anschließen.
Menge: 60,000 St
Zuordnung: 456

**1.1.25 Multisensormelder mit Sockel + Warnton**
Multisensormelder gemäß Position 1.1.14, zusätzlich
ausgestattet mit einem integrierten oder
sockelmontierten akustischen Signalgeber zur lokalen
Alarmierung.

Zusätzliche Anforderungen:

- Busversorgter akustischer Signalgeber
- Mehrere auswählbare Alarmtöne
- Einstellbare Lautstärke in mehreren Stufen

Liefern einschließlich Sockel sowie betriebsfertig
montieren und anschließen.
Menge: 39,000 St
Zuordnung: 456

**1.1.26 Thermodifferential Melder mit Sockel**
Adressierbarer Wärmemelder mit kombinierter
Differential- und Maximalwertauswertung zur Detektion
von Bränden mit schnellem oder langsamem
Temperaturanstieg.

Mindestanforderungen:

- Integrierter Leitungstrenner gemäß DIN EN 54-17
- 360° Alarmanzeige
- Separate Betriebsanzeige
- Prozessorunterstützte Signalverarbeitung
- Zulassung gemäß DIN EN 54-5 (z. B. Klasse A1 oder
  gleichwertig)
- Geeignet für adressierbare Ringleitungen
- Geeignet für den Einsatz in schulisch genutzten
Bereichen zur Minimierung von Täuschungsalarmen

Liefern einschließlich Sockel sowie betriebsfertig
montieren und anschließen.
Menge: 2,000 St
Zuordnung: 456

**1.1.27 Thermodifferential Melder mit Sockel + Warnton**
Adressierbarer Wärmemelder mit kombinierter
Differential- und Maximalwertauswertung zur Detektion
von Bränden mit schnellem oder langsamem
Temperaturanstieg, gemäß Position 1.1.16, zusätzlich
ausgestattet mit einem integrierten oder
sockelmontierten akustischen Signalgeber zur lokalen
Alarmierung.

Zusätzliche Anforderungen:

- Busversorgter akustischer Signalgeber
- Mehrere auswählbare Alarmtöne
- Einstellbare Lautstärke in mehreren Stufen

Liefern einschließlich Sockel sowie betriebsfertig
montieren und anschließen.
Menge: 2,000 St
Zuordnung: 456

**1.1.28 Akustischer Signalgeber**
Adressierbarer, busversorgter akustischer Signalgeber
zur Alarmierung gemäß DIN EN 54-3.
Der Signalgeber muss kurzschluss- und unterbrechungstolerant sein und mehrere programmierbare Signaltöne
bereitstellen, einschließlich eines normgerechten
Alarmtons.

Mindestanforderungen:

Einstellbare Lautstärke in mehreren Stufen
Einstellbarer Lastfaktor
Geeignet für Wand- und Deckenmontage

Liefern und betriebsfertig montieren einschließlich
aller Nebenleistungen.
Menge: 1,000 St
Zuordnung: 456

**1.1.29 Beschriftungsfeld für Meldersockel**
Das Beschriftungsfeld kann vor oder nach der
Installation der Melder in der seitlichen Öffnung des
Meldersockels befestigt werden. Zur Kennzeichnung der
Melderadresse und Meldergruppe des Brandmelders im
Objekt bei einer
Deckenhöhe bis zu 3 Meter

liefern und incl. Beschriftung nach TAB, aller
Nebenleistungen betriebsfertig montieren
Menge: 103,000 St
Zuordnung: 456

**1.1.30 Kennzeichnung für verdeckte Rauchmelder**
Kennzeichnung für verdeckte Rauchmelder, gelber
Selbstklebepunkt 75 mm, liefern und incl. aller
Nebenleistungen montieren
Menge: 37,000 St
Zuordnung: 456

**1.1.31 Montagewinkel**
Montagewinkel zur Montage in der Dachkonstruktion zur
Einhaltung der erforderlichen Mindestabstände und
Meldekriterien, für vorstehende Meldersockel, 110x80mm
mit Bohrungen und Befestigungsmaterial

liefern und incl. aller Nebenleistungen montieren
Menge: 8,000 St
Zuordnung: 456

**1.1.32 Meldermontagekonsole Sonderbau**
Sonderanfertigung einer Meldermontagekonsole zur
Zwischendeckenmontage.
Zur Erleichterung der Wartung und des Meldertausches im
Deckenhohlraum (teilweise bis ca. 3,00 m) ist eine
geeignete Konstruktion herzustellen, welche das
Erreichen des an der Decke montierten Melders
ermöglicht.
Der Melder ist dabei beweglich an einem Gestänge zu
befestigen und kann für Wartungs- und Austauschzwecke
kontrolliert nach unten abgelassen werden.

Lieferumfang:

- Meldermontagekonsole als Sonderanfertigung
- Gestänge inkl. aller erforderlichen Befestigungs- und
  Funktionsteile
- Komplettes Montagematerial für den Meldersockel

Leistungsumfang:

- Lieferung
- Montage inkl. aller Nebenleistungen
- Montage an einer Dachschräge mit ca. 25° Dachneigung
- Montagehöhe ca. 5,80 m über Fertigfußboden

Leistung komplett und betriebsfertig herstellen.

Bild:
Menge: 2,000 St
Zuordnung: 456

**1.1.33 Rauchmelderschutz**
Sicherung und Schutz eines Rauchmelders während der
Bauzeit vor Verschmutzung und Beschädigung.
Menge: 103,000 St
Zuordnung: 456

**1.1.34 Kopplung der Brandwarnanlage (Bestand / Neubau)**
Herstellung einer funktionalen Kopplung zwischen der
bestehenden Brandwarnanlage im Bestandsgebäude und der
neuen Brandwarnzentrale im Erweiterungsbereich.

Leistungsumfang:

- Einrichtung einer Alarmweiterleitung zwischen den
Zentralen
- Sicherstellung, dass bei Auslösung eines Brandalarms
in einem Anlagenbereich eine Alarmmeldung an der
jeweils anderen Zentrale erfolgt
- Ausführung der Schnittstelle über geeignete
technische Lösungen (z. B. potentialfreie Kontakte,
Bussysteme oder herstellerspezifische Vernetzung)
- Parametrierung, Funktionsprüfung und Inbetriebnahme

Hinweis:

Eine vollständige Integration der Anlagen zu einem
einheitlichen System ist nicht erforderlich.
Die bestehenden Anlagenteile sind in ihrer Struktur
grundsätzlich unverändert zu belassen.
Menge: 1,000 Psch
Zuordnung: 456

**1.1.35 Systemkopplung Brandwarnanlage Bestand / Neubau**
Lieferung und betriebsfertige Herstellung der
notwendigen Schnittstellen zur Kopplung der bestehenden
und der neuen Brandwarnanlage.

Leistungsumfang:

- Hardwarekomponenten zur Signalübertragung
- Einbindung in beide Zentralen
- Parametrierung der Alarmweiterleitung
- Funktionsprüfung

Funktion:

- Brandalarm Bestand ? Anzeige / Weiterleitung Neubau
- Brandalarm Neubau ? Anzeige / Weiterleitung Bestand

Leistung komplett und betriebsfertig herstellen.
Menge: 1,000 Psch
Zuordnung: 456

**1.1.36 Alu-Schildersatz für Feuerwehr**
Beschilderungssatz nach TAB bzw. Vorgabe der Feuerwehr,
Schilderausführung aus Aluminium, Größen nach
Anforderung, zur Ausschilderung der Brandwarnanlagen,
Zentralen, Feuerwehr-Bedienfelder, etc. liefern und
inkl. Klein- und Befestigungsmaterial betriebsfertig
montieren.
Menge: 1,000 Psch
Zuordnung: 456

**1.1.37 Aufkleber Brandwarnanlage**
Aufkleber mit Text Brandwarnanlage
zur Kennzeichnung der Brandwarnanlage

Technische Daten:
- Abmessungen ca.: (B x H) 297 x 105 mm

liefern und inkl. aller Nebenleistungen montieren
Menge: 1,000 St
Zuordnung: 456

**1.1.38 Feuerwehr-Laufkarte pro Meldegruppe**
Feuerwehr-Laufkarte pro Meldegruppe, gemäß örtlicher
TAB in A3, mehrfarbig.
Menge: 16,000 St
Zuordnung: 456

**1.1.39 Meldergruppenübersicht laminiert**
Meldergruppenübersicht laminiert, gemäß örtlicher TAB
in A3, mehrfarbig.

- Anpassung entsprechend geänderter Meldergruppen
- Abstimmung mit Betreiber
Menge: 1,000 St
Zuordnung: 456

**1.1.40 Betriebsbuch**
Kontrollbuch nach dem Mustervordruck des VdS Form T 49
für die Eintragung der regelmäßigen Überprüfung der
Anlage, der Wartungsarbeiten, aller Änderungen,
Erweiterungen und Reparaturen sowie der Störungs- und
Alarmmeldungen mit Angabe von Datum und Uhrzeit.
Menge: 1,000 St
Zuordnung: 456

#### Titel 1.2 ELA-Anlage

*Hinweis*
Allgemeine technische Festlegungen
Der Hinweistext gilt für alle nachfolgenden Titel "ELA-
Anlage".

A) Vorbemerkungen
Im Rahmen des Projekts Isar-Loisach-Realschule
Wolfratshausen ist die bestehende elektroakustische
Zentrale des Typs Dynacord Promatrix 8000 vollständig
außer Betrieb zu nehmen und durch eine neue,
normenkonforme Sprachalarmierungsanlage (SAA) /
elektroakustische Anlage (ELA) zu ersetzen.

Die neue Anlage muss dem aktuellen Stand der Technik
entsprechen und sämtliche einschlägigen
sicherheitstechnischen, akustischen und normativen
Anforderungen erfüllen.

Im Hauptgebäude ist die Anlage als
Sprachalarmierungsanlage (SAA) zu erhalten.
Im Fachklassentrakt ist die vorhandene Unterzentrale
ausschließlich für allgemeine Durchsagen und ELA-
Funktionen vorgesehen; eine Nutzung als
Sprachalarmierungsanlage ist dort nicht Bestandteil
dieser Ausschreibung, da die Alarmierung im
Fachklassentrakt über die bestehende Brandwarnanlage
erfolgt.

Hierbei sind insbesondere folgende Normen und
Richtlinien einzuhalten:

- DIN EN 50849 (elektroakustische Notfallwarnsysteme)
- DIN EN 54-16 (Sprachalarmanlagen - Zentrale Steuer-
und
  Überwachungseinrichtungen)
- DIN EN 54-24 (Lautsprecher für Sprachalarmsysteme)
- DIN VDE 0833-4 (Gefahrenmeldeanlagen für Brand, Teil
4:
  Sprachalarmierung)
- DIN VDE 0833-1 (Gefahrenmeldeanlagen - Allgemeiner
  Teil)
- DIN EN 62368-1 bzw. gültige Nachfolgenorm
- DIN 18382 / VOB/C
- sowie alle weiteren objektspezifisch einschlägigen
  Vorschriften und Richtlinien

Anlagenstruktur
Im Hauptgebäude befindet sich die zentrale SAA-/ELA-
Zentrale, welche aufgrund technischer Ausfälle zu
ersetzen ist. Diese Zentrale stellt die
Sprachalarmierung und Durchsagefunktion für das
Hauptgebäude sicher.

Im Fachklassentrakt ist eine Unterzentrale vorhanden,
die ausschließlich für allgemeine Durchsagen genutzt
wird. Bei dieser Unterzentrale ist das Kopfteil bzw.
die zentrale Steuereinheit zu ersetzen, sodass eine
vollständige und normgerechte Anbindung an die neue
zentrale ELA-/SAA-Anlage gewährleistet ist.

Die Alarmierung im Fachklassentrakt erfolgt weiterhin
über die vorhandene Brandwarnanlage. Die ELA wird dort
nicht als Sprachalarmierungsanlage verwendet.

Systemanforderungen
- Die Anlage ist als durchgängiges, vollständig
kompatibles
  und aufeinander abgestimmtes Gesamtsystem zu
errichten.
- Sämtliche im Hauptgebäude eingesetzten Komponenten
  müssen ausdrücklich für den Einsatz in
  sicherheitsrelevanten Sprachalarmanlagen geeignet und
  gemäß den einschlägigen Normen zertifiziert sein.
- Die Installation hat gemäß den geltenden VDE-,
  Brandschutz- und Planungsvorschriften sowie gemäß
  VOB/C - DIN 18382 zu erfolgen.
- Funktionsfähigkeit, Eigen- und Leitungsüberwachung,
  Alarmierungsprioritäten, Durchsagefunktionen,
  Stromversorgung sowie Notstromversorgung sind
  normgerecht nachzuweisen.
- Eine vollständige Dokumentation, bestehend aus
  Planunterlagen, Prüfprotokollen,
Beschallungsnachweisen,
  Konfigurationsdateien und Abnahmeunterlagen, ist zu
  erstellen.

B) Allgemeine Forderungen

1. Systemeinheit / Herstelleranforderungen

Es sind ausschließlich vollständig funktionsfähige,
digitale Steuereinheiten eines Herstellers anzubieten.
Dies gilt auch dann, wenn aufgrund unterschiedlicher
Systemausführungen des Bieters Anpassungen gegenüber
dem Ausschreibungstext erforderlich sein sollten.

Eine Mischung unterschiedlicher Fabrikate innerhalb des
sicherheitsrelevanten Gesamtsystems ist nicht zulässig,
um eine durchgängige Herstellergarantie,
Systemkompatibilität und Servicefähigkeit
sicherzustellen.

2. Normative Anforderungen

Die ELA-/Sprachalarmierungsanlage im Hauptgebäude muss
den sicherheitstechnischen Anforderungen gemäß DIN VDE
0833-4 entsprechen.

Aufgrund der akustischen und sicherheitsrelevanten
Anforderungen dürfen nur werksgefertigte Geräte und
Zentraleinrichtungen von Systemherstellern eingesetzt
werden.

Die eingesetzten Komponenten für die
Sprachalarmierungsfunktion müssen die jeweils
erforderlichen Zulassungen und Konformitätsnachweise
nach DIN EN 54-16 bzw. DIN EN 54-24 besitzen.

3. Fabrikate, Typen und Alternativen

Als Planungsgrundlage wurde das Fabrikat Dynacord
Promatrix 6000 zugrunde gelegt.

Gleichwertige Fabrikate sind zulässig, sofern diese die
geforderte Funktionalität, die normativen Anforderungen
sowie die vollständige Integration in die
ausgeschriebene Systemstruktur nachweislich erfüllen.

Alternativ angebotene Fabrikate sind vom Bieter
gesondert kenntlich zu machen. Für jedes
Alternativfabrikat ist mit Angebotsabgabe ein
vollständiger Gleichwertigkeitsnachweis vorzulegen.

Der Gleichwertigkeitsnachweis muss insbesondere
umfassen:
- Nachweis der normativen Konformität
- Nachweis der Systemkompatibilität innerhalb des
  angebotenen Gesamtsystems
- Nachweis der geforderten Überwachungs-, Alarmierungs-
  und Durchsagefunktionen
- Nachweis der vollständigen Einbindung des
  Fachklassentrakts in das Gesamtsystem

Liegt ein vollständiger Gleichwertigkeitsnachweis nicht
vor, kann das Alternativprodukt nicht berücksichtigt
werden.

4. Dokumentation / Nachweise

Mit der Schlussrechnung sind folgende Unterlagen in
einfacher Ausfertigung in Papierform sowie digital auf
USB-Datenträger (PDF und DWG/DXF, soweit zutreffend)
vorzulegen:

- Bedienungs- und Wartungsanleitungen einschließlich
  Schaltplänen
- Verteiler- und Belegungspläne
- Herstellerbescheinigung zur Systemeinheit und
  Werksfertigung der eingesetzten elektroakustischen
Geräte
- Konformitätserklärungen der eingesetzten Produkte und
  Systemkomponenten
- Konfigurationsdaten / Projektdateien der Anlage
- Prüf- und Abnahmeprotokolle
- Beschallungs- bzw. Sprachverständlichkeitsnachweise,
  soweit erforderlich

C) Funktionale Anforderungen

1. Systemüberwachung / Sicherheit

Die ELA-/Sprachalarmierungsanlage im Hauptgebäude muss
über eine vollständige automatische Systemüberwachung
aller sicherheitsrelevanten Signalwege gemäß DIN VDE
0833-4 und DIN EN 54-16 verfügen.

Mindestens folgende Komponenten und Signalpfade sind
kontinuierlich zu überwachen:

- Mikrofone und Mikrofonkapseln
- Vorverstärker und Eingangssektionen
- Signalverarbeitung / DSP
- Summenverstärker
- Endstufen
- Lautsprecherleitungen / Rufkreise
- Netzversorgung und Notstromversorgung
- Steuer- und Netzwerkverbindungen, soweit
  sicherheitsrelevant

Die Leitungsüberwachung muss zwingend eine
systemintegrierte Überwachung beinhalten, mit der
Lautsprecher-, Leitungs- oder Lastfehler zuverlässig
erkannt werden.

Eine externe, nicht systemintegrierte Linienüberwachung
ist nicht zulässig.
Eine A/B-Verdrahtung, d. h. zwei räumlich getrennte und
unabhängig überwachte Zuleitungen je Rufkreis, muss
systemseitig unterstützt werden, soweit dies nach
Planung bzw. Bestandserfordernis erforderlich ist.

2. Störmeldungen / Bedienung

Alle Stör- und Fehlermeldungen sind an den
Sprechstellen bzw. an den zugehörigen Bedienoberflächen
in Klartext darzustellen.

Die Anzeige muss mindestens Art der Störung, betroffene
Komponente sowie Systemzustand wiedergeben.

3. Schnittstellen

Folgende Schnittstellen müssen mindestens
bereitgestellt werden, soweit für das angebotene System
und die ausgeschriebene Funktion erforderlich:

- Ethernet (für Konfiguration, Diagnose und
Netzwerkbetrieb)
- CAN-Bus oder gleichwertige systeminterne
  Datenverbindung
- serielle Schnittstellen (z. B. RS-232), soweit
erforderlich
- USB
- GPIO-Ein- und Ausgänge
- Audio-Netzwerkschnittstellen, soweit systembedingt
  vorgesehen.

Der Fernzugang zur Systemdiagnose muss mehrstufig
passwortgeschützt sein und eine rollenbasierte
Zugriffskontrolle unterstützen.

4. Notstrombetrieb

Im Notstrombetrieb müssen die sicherheitsrelevanten
Anlagenfunktionen normgerecht aufrechterhalten werden.

Die Umschaltung von Netz- auf Notstrombetrieb muss
unterbrechungsfrei bzw. systemkonform gemäß den
einschlägigen Normen erfolgen.

5. Funktionsbereiche / Alarmierung

Jedes Klassenzimmer ist über einen eigenen
Beschallungskreis anzubinden, um selektive Durchsagen
und Programmbeschallung zu ermöglichen.

Die Alarmierung im Hauptgebäude erfolgt grundsätzlich
als Sammelruf.

Ein selektiver Alarm, z. B. für bereichsbezogene
Warnungen oder Sonderfunktionen, muss systemseitig
möglich und über die Zentrale auslösbar sein, soweit
dies durch die Freigaben des Auftraggebers vorgesehen
wird.

6. Anlagenkonfiguration / Bestandsübernahme

Die bestehende Konfiguration der sicherheitsrelevanten
elektroakustischen Anlage im Hauptgebäude ist
vollständig in das neue System zu übernehmen. Dies
umfasst insbesondere:

- Gerätestruktur der SAA-Zentrale, Endstufen,
  Überwachungs- und Notstromkomponenten
- alle belegten und reservierten Alarmzonen
einschließlich
  Prioritäten
- sämtliche hinterlegten Alarm- und Durchsagetexte,
  Evakuierungsabläufe und Priorisierungen gemäß Bestand
- alle Überwachungsfunktionen (Lautsprecherlinien,
  Endstufen, Betriebszustände)
- vorhandene Netzwerktopologien, Schnittstellen sowie
  Kopplungen zu weiteren Systemen
- alle parametrierten Betriebsarten, Pegelvorgaben und
  akustischen Einstellungen

Der Auftragnehmer hat die Bestandsanlage vor Beginn der
Arbeiten eigenständig aufzunehmen, zu prüfen und zu
dokumentieren. Abweichungen oder Unklarheiten sind dem
Auftraggeber vor Ausführung schriftlich mitzuteilen.

Änderungen an Texten, Abläufen, Pegeln, Prioritäten,
Zonen oder Überwachungsfunktionen sind ausschließlich
nach schriftlicher Freigabe durch den Auftraggeber
zulässig.

Die vollständige und korrekte Übernahme der
Bestandskonfiguration ist Voraussetzung für eine
mangelfreie Leistung.

Mehraufwendungen aufgrund unzureichender
Bestandsaufnahme oder fehlerhafter Übernahme gehen zu
Lasten des Auftragnehmers.

Die Wartung der Bestandsanlagen erfolgt derzeit durch:

Fa. NAT Neuberger Anlagen-Technik AG
Kopernikusstr. 27
85221 Dachau
Tel.: 08131 5174 - 0
E-Mail: nat.dachau@nat.eu

*Hinweis*
Austausch ELA Bestand 19"-ELA-Zentrale mit
Sprechstellen

**1.2.01 19"-Drehrahmen-Gestellschrank**
19"-Drehrahmen-Gestellschrank mit einer Ausbauhöhe von
40 HE, geeignet zur Aufnahme der ausgeschriebenen ELA-/
SAA-Komponenten, Ausführung mit Sichttür vorne und
Rückwand hinten, Schutzart mindestens IP30, mit
geeigneter passiver Be- und Entlüftung.

Schrank bestehend aus verwindungssteifem Rahmengestell
mit ausreichender statischer Tragfähigkeit,
frontseitigem 19"-Schwenkrahmen, rückseitiger
Montageebene, geeigneter Kabeleinführung sowie
Vorrichtung für Potentialausgleich.

Ausführung mit Sockel, rückseitiger Montageplatte zur
Befestigung von Klemmen und Kanälen sowie mit allen für
den Innenausbau erforderlichen Befestigungs- und
Ergänzungsteilen.

Statische Belastbarkeit mindestens 3.500 N.

Abmessungen ca. (B × H × T): 820 × 2130 × 880 mm

liefern, komplett montieren, intern verdrahten,
Potentialausgleich herstellen und einschließlich aller
Nebenleistungen betriebsfertig montieren.

Angebotenes Fabrikat:
........................................

Type:
.........................................
Menge: 1,000 St
Zuordnung: 454

**1.2.02 Sprachalarmierungs-Controller, 4x4 Matrix, 12 Zonen**
Sprachalarmierungs-Controller als digitaler
Systemcontroller, DIN EN 54-16-konform und
zertifiziert, 19", 2 HE.

TCP/IP-fähiges Netzwerkgerät mit vollständiger
Steuerungs-, Überwachungs- und Routingfunktion für
Sprachalarmierungsanlagen.

Der Controller überwacht sich selbst sowie alle
angeschlossenen Systemkomponenten. Bei Meldung eines
fehlerhaften Verstärkerkanals erfolgt automatisch die
Zuschaltung eines Havarieverstärkers. Unterstützung von
einfacher Linienverkabelung sowie redundanter A/B-
Verdrahtung.

Mindestens 8.000 Ereignisse, Warnungen und Fehler sind
intern zu protokollieren. Das Ereignisprotokoll muss in
Echtzeit einsehbar und exportierbar sein.

Vier 100-V-Audioeingänge müssen auf mindestens 12
Lautsprecherzonen geroutet werden können.
Zweikanalbetrieb je 6-Zonen-Block zur parallelen
Übertragung von Hintergrundmusik oder Durchsagen muss
möglich sein.

Interne Audio-Matrix mit mindestens 14 × 4, (6 interne
Audioquellen für Alarm/Gong/Text + 8 externe Eingänge).
Vier Audioausgänge mit voller DSP-Funktionalität.
Betrieb als Vier-Kanal-Ausgangsmatrix.

Ein einzelner Controller muss mindestens 16
Sprechstellen und bis zu 492 Lautsprecherkreise
verwalten können.

Digitaler Sprachspeicher für bis zu 100 Alarm- und
Durchsagetexte mit insgesamt mindestens 85 Minuten
Speicherzeit.

Gleichzeitige Wiedergabe unterschiedlicher Nachrichten
in verschiedenen Zonen muss möglich sein. Alarm- und
Evakuierungsdurchsagen sind auch im Fehlerfall
sicherzustellen.

Linienüberwachung vollständig controllerintern, wählbar
zwischen:

- Impedanzmessung
- EOL-Überwachung mit Pilotton
- adressierbare EOL-Bausteine oder gleichwertige
systemintegrierte Verfahren

Zulässige Lasten je Zonenausgang: 2 bis 500 W.

Liefern, einrichten, programmieren, inkl.
systemgebundenem Zubehör sowie aller Einstell-,
Inbetriebnahme- und Prüfleistungen, betriebsfertig
montieren.

Angebotenes Fabrikat:
........................................

Type:
.........................................
Menge: 1,000 St
Zuordnung: 454

**1.2.03 Sprachalarmierungs-Router, 4x4 Matrix, 24 Zonen**
Sprachalarmierungs-Router, 4x4 Matrix, 24 Zonen, DIN EN
54-16-konform und zertifiziert, 19", 2 HE.

Der digitale System-Router erweitert die Zonen
innerhalb eines Sprachalarmsystems und beinhaltet alle
erforderlichen Steuerungs- und Überwachungsfunktionen.
Der Router überwacht sich selbst sowie alle
angeschlossenen Geräte. Bei Fehlermeldung eines
Betriebsverstärkers ist ein Havarieverstärker
automatisch zuzuschalten.

Fehlerzustände sind automatisch an den angeschlossenen
Systemcontroller zur Protokollierung zu melden.

Der Router muss sowohl einfache
Lautsprecherlinienverkabelung als auch redundante A/B-
Verdrahtung unterstützen. Verbindungsstatus und
Fehlerzustände sind über LEDs an der Frontplatte
anzuzeigen.

Acht 100-V-Audioeingänge müssen auf 24 Lautsprecher-
Ausgänge geroutet werden können. Mit jedem Block von 6
Lautsprecherzonen muss Zweikanalbetrieb möglich sein,
um Hintergrundmusik zu übertragen oder zwei Durchsagen
parallel in unterschiedliche Bereiche zu ermöglichen.

Technische Mindestanforderungen:

- 24 Zonenausgänge 100V/70V
- Zonenstatusanzeige je Zone
- Systemstatusanzeigen
- systeminterne Datenverbindung
- 24 V DC Stromversorgungseingang

Zulässige Lasten je Zonenausgang: 2 bis 500 W.

Liefern, einrichten, programmieren, inkl.
systemgebundenem Zubehör sowie aller Einstell-,
Inbetriebnahme- und Prüfleistungen, betriebsfertig
montieren.

Angebotenes Fabrikat:
........................................

Type:
.........................................
Menge: 3,000 St
Zuordnung: 454

**1.2.04 Verstärker 2 x 500W/100V, zertifiziert nach EN 54-16**
Class-D-Systemverstärker, 2 × 500 W, DIN EN 54-16-
konform und zertifiziert, 19", 2 HE.

Gerät mit galvanisch getrennten 100V-/70V-
Lautsprecherausgängen, überwacht durch den
Systemcontroller. Ein spezieller Stand-by-Modus zur
Energieeinsparung ist vorzusehen. System- und
Audioverbindungen sind über systemgeeignete
Steckverbindungen herzustellen.

Der Verstärker muss als Systemverstärker einsetzbar
sein und mindestens vier automatisch wählbare
Audioeingänge unterstützen. Ein lokaler Eingang für
externe Beschallungssysteme oder lokale Quellen muss
vorhanden sein.

Technische Mindestanforderungen:

- Max. Verstärkerleistung: 2 × 500 W
- integrierter Limiter
- 24-V-DC-Notstromeingang
- Belüftungsrichtung von vorne nach hinten
- Störspannungsabstand (A-bewertet) > 100 dB
- Spannungsversorgung 100-240 V AC

liefern, eirichten, programmieren, inklusive
systemgebundenem Zubehör sowie aller Einstell-,
Inbetriebnahme- und Prüfleistungen betriebsfertig
montieren.

Angebotenes Fabrikat:
........................................

Type:
.........................................
Menge: 2,000 St
Zuordnung: 454

**1.2.05 24V Batterieladegerät nach EN 54-4, max. 12A Ladestrom**
24-V-Batterieladegerät nach DIN EN 54-4, geeignet zur
Versorgung und Ladung der Batterien der
ausgeschriebenen ELA-/SAA-Anlage.

Mikroprozessorgesteuertes Akkuladegerät zum Laden von
Bleiakkumulatoren sowie zur gleichzeitigen
Bereitstellung von 24 V DC für Systemkomponenten.

Das Gerät muss für die angeschlossene Anlagenlast
ausreichend dimensioniert sein und eine normgerechte
Versorgung im Bereitschafts- und Alarmbetrieb
sicherstellen.

Technische Mindestanforderungen:

- Ladestrom max. 12 A
- Systemstrom max. 150 A
- EN 54-4-konform
- Schutz gegen Falschpolung, Kurzschluss und
  Überspannung
- regelmäßige Akku- und Anschlussüberwachung
- Temperaturkompensation der Ladespannung
- Meldung von Netz-, Akku- und Ausgangsspannungsfehlern

Liefern, montieren, anschließen und einschließlich
aller Nebenleistungen betriebsfertig montieren.
Menge: 1,000 St
Zuordnung: 454

**1.2.06 Batterie 150 AH 12 V**
Batterie 150 Ah / 12 V zur Notstromversorgung der
ausgeschriebenen ELA-/SAA-Anlage, einschließlich
Batteriekabel, Batteriesicherung, Lieferung geladen und
geprüft.

Abmessungen ca. 438 × 171 × 240 mm.

Liefern, montieren, anschließen und einschließlich
aller Nebenleistungen betriebsfertig montieren..
Menge: 2,000 St
Zuordnung: 454

**1.2.07 Interface-Modul**
Audio-Netzwerkinterface zur Übertragung von Audio- und
Kontrolldaten über Ethernet, geeignet zur Vernetzung
mehrerer Zentralen innerhalb des ausgeschriebenen
Gesamtsystems.

Das Interface-Modul muss gleichzeitig bis zu 32
digitale Audioeingänge und 32 digitale Audioausgänge
übertragen können.

Eigenschaften:

- 1000-MBit/s-Ethernet-Interface
- zweites Ethernet-Interface für redundanten
Netzwerkaufbau
- Vernetzung mehrerer Zentralen
- Echtzeitzugriff zwischen Haupt- und Unterzentralen
- Diagnose- und Protokollierungsfunktion

Liefern und einschließlich aller Nebenleistungen
betriebsfertig angeschlossen montieren.

Angebotenes Fabrikat:
........................................

Type:
.........................................
Menge: 1,000 St
Zuordnung: 454

**1.2.08 Network Switch**
Managed Network Switch, geeignet für die Vernetzung des
ausgeschriebenen ELA-/SAA-Systems, für
Hutschienenmontage.

Technische Mindestanforderungen:

- 8 × RJ45 10/100/1000 MBit/s
- 2 × SFP/SFP+-Ports
- Unterstützung von VLAN, IGMP, QoS, Port Security
- aktive Überwachung
- Redundanzmöglichkeit der Spannungsversorgung
- kompatibel zum angebotenen ELA-/SAA-System

Liefern und einschließlich aller Nebenleistungen
betriebsfertig angeschlossen montieren.

Angebotenes Fabrikat:
........................................

Type:
.........................................
Menge: 1,000 St
Zuordnung: 454

**1.2.09 LWL-Transceiver Multimode**
LWL-Transceiver für Multimode-Glasfasernetze, geeignet
für den Einsatz in Fast-Ethernet- und Gigabit-Ethernet-
Netzwerken, kompatibel mit dem ausgeschriebenen ELA-/
SAA-System.

Technische Mindestanforderungen:

- IEEE 802.3z 1000BASE-SX
- Duplex-LC-Steckverbindungen
- Reichweite bis 550 m bei 50 µm Multimode
- Hot-swappable
- Betriebstemperaturbereich mindestens -40 °C bis +85
°C

Liefern und einschließlich aller Nebenleistungen
betriebsfertig angeschlossen montieren.

Angebotenes Fabrikat:
........................................

Type:
.........................................
Menge: 2,000 St
Zuordnung: 454

**1.2.10 Software-Konfiguration**
Software-Konfiguration der ELA-/SAA-Anlage nach
Kundenvorgaben durch den Hersteller oder die Fachfirma.

Die Leistung umfasst die vollständige Programmierung
des Systems für die objekt- und anwenderbezogene
Funktionalität einschließlich:

- Konfiguration aller Zentralen, Router, Verstärker und
  Sprechstellen
- Übernahme der Bestandsparameter
- Anpassung der Alarmtexte, Durchsagetexte, Prioritäten
und
  Zonen
- Konfiguration aller Bedien- und Anzeigeelemente
- Einspielen und Prüfen der vollständigen
  Systemkonfiguration
Menge: 1,000 Psch
Zuordnung: 454

**1.2.11 Ausgangsverteiler**
Anschlussverteilung bestehend aus Netzanschlussfeld,
Linienausgangsverteiler, Rackblenden,
Batterieanschluss, Sprechstellenanschluss und
Dokumentation.

Komplette interne Verkabelung gemäß VDE mit getrennten
Kabelkanälen für Netz-, Lautsprecher- und NF-/
Signalleitungen sowie allen erforderlichen
Anschlussleisten für die Hausinstallation.

Liefern und einschließlich aller Nebenleistungen
betriebsfertig angeschlossen montieren.
Menge: 1,000 St
Zuordnung: 454

**1.2.12 Funkempfänger DCF77**
Funkempfänger DCF77 zum Anschluss an die
ausgeschriebene ELA-Zentrale.

Liefern, anschließen und einschließlich aller
Nebenleistungen betriebsfertig montieren.
Menge: 1,000 St
Zuordnung: 454

**1.2.13 Betriebsfertiger Anschluss der Bestandsleitungen**
Betriebsfertiger Anschluss sämtlicher vorhandener
Bestandsleitungen an die neue elektroakustische
Zentrale (ELA/SAA).

Die Leistung umfasst alle für einen ordnungsgemäßen,
funktionssicheren und normgerechten Anschluss
erforderlichen Arbeiten und Materialien.

Teilleistungen / Ausführung:

- Aufnahme, Sichtprüfung und Zuordnung aller
vorhandenen
  Leitungen an der neuen ELA-Zentrale
- Absetzen, Ablängen und fachgerechtes Einführen der
  Leitungen in die Zentrale
- Herstellung aller notwendigen Verbindungen
einschließlich
  Aderbeschriftungen und Funktionszuordnung
- Lieferung und Montage aller erforderlichen
Mantelleitungen,
  Verbindungskabel und systemkonformen Klemmmaterialien
- Bereitstellung und Einbau der erforderlichen Klemmen,
  Reihenklemmen und Kleinmaterialien
- Sicherstellung der Zugentlastung, Schirmauflage sowie
  normgerechten Verdrahtung gemäß Hersteller- und
  Systemanforderungen
- durchgängige Kennzeichnung der Leitungen und Klemmen
- Dokumentation der angeschlossenen Leitungen im Rahmen
  der Revisionsunterlagen

Eingeschlossene Nebenleistungen:

- Bereitstellung aller benötigten Hilfs- und
  Befestigungsmaterialien
- ordnungsgemäße Durchführung aller Montagearbeiten
  gemäß geltenden Vorschriften
- Funktionsprüfung der hergestellten Anschlüsse im
Rahmen
  der Inbetriebnahmevorbereitung
Menge: 1,000 Psch
Zuordnung: 454

*Hinweis*
Anbindung Fachklassentrakt
Die im Fachklassentrakt vorgesehenen ELA-Komponenten
dienen ausschließlich der Systemanbindung,
Audioverteilung und allgemeinen Durchsagefunktion. Eine
Nutzung als Sprachalarmierungsanlage ist im
Fachklassentrakt nicht Bestandteil dieser
Ausschreibung, da die Alarmierung dort über die
bestehende Brandwarnanlage erfolgt.

Der Controller im Fachklassentrakt arbeitet als
untergeordnete Systemzentrale innerhalb des
Gesamtsystems.

**1.2.14 Sprachalarmierungs-Controller, 4x4 Matrix, 12 Zonen**
Wie Position 1.2.02, jedoch für den Einsatz als
untergeordnete Systemzentrale im Fachklassentrakt zur
allgemeinen Durchsage- und Audioverteilfunktion
innerhalb des Gesamtsystems.

Liefern, einrichten, programmieren, inkl.
systemgebundenem Zubehör sowie aller Einstell-,
Inbetriebnahme- und Prüfleistungen, betriebsfertig
montieren.
Menge: 1,000 St
Zuordnung: 454

**1.2.15 Sprachalarmierungs-Router, 4x4 Matrix, 24 Zonen**
Wie Position 1.2.03, jedoch für den Einsatz im
Fachklassentrakt zur allgemeinen Durchsage- und
Audioverteilfunktion innerhalb des Gesamtsystems.

Liefern, einrichten, programmieren, inkl.
systemgebundenem Zubehör sowie aller Einstell-,
Inbetriebnahme- und Prüfleistungen, betriebsfertig
montieren.
Menge: 1,000 St
Zuordnung: 454

**1.2.16 Interface-Modul**
Wie Position 1.2.07, jedoch für den Einsatz im
Fachklassentrakt.
Liefern und einschließlich aller Nebenleistungen
betriebsfertig angeschlossen montieren.

Liefern und inkl. aller Nebenleistungen betriebsfertig
angeschlossen montieren.
Menge: 1,000 St
Zuordnung: 454

**1.2.17 Network Switch**
Wie Position 1.2.08, jedoch für den Einsatz im
Fachklassentrakt.

Liefern und einschließlich aller Nebenleistungen
betriebsfertig angeschlossen montieren.
Menge: 1,000 St
Zuordnung: 454

*Hinweis*
Sprechstellen

**1.2.18 Sprechstelle, 15 Auswahltasten, 5 Bedientasten**
Digitale Mikrofonsprechstelle als Tischgerät, optional
für 19"-Einbau geeignet, mit permanenter Eigen- und
Systemüberwachung, zertifiziert nach DIN EN 54-16.

Ausgestattet mit beleuchtetem Grafikdisplay,
integriertem Monitorlautsprecher zur Wiedergabe von
System- und Rückmeldetönen sowie Schwanenhalsmikrofon
mit optischer Zustandsanzeige.

Funktionen:

- 5 vorprogrammierte Menü-/Funktionstasten
- 15 frei konfigurierbare Funktions- und Auswahltasten
- Zonenauswahl
- Quellenauswahl
- Lautstärkeregelung
- Durchsage ein/aus
- Quittierung und Rücksetzung von Fehlermeldungen
- Schaltausgänge
- Auswahl geplanter Ereignisse
- Beschriftungsmöglichkeit aller Tasten mittels
druckfähiger
  Beschriftungsvorlage

Mehrsprachiges Display zur Anzeige von Systemstatus,
ausgewählten Zonen, Quellenauswahl, Uhrzeit und
Fehlermeldungen.

Anschluss über CAT-Kabel oder systemgleichwertige
Verbindung für Audio- und Datenübertragung zum
Systemcontroller.

Liefern, einrichten, programmieren und inklusive
systemgebundenem Zubehör sowie aller Einstell-, Prüf-
und Inbetriebnahmeleistungen betriebsfertig montieren.
Die Funktion und Belegung der Sprechstellen ist
vollständig an die bestehende Anlagenkonfiguration
anzupassen.

Angebotenes Fabrikat:
........................................

Type:
.........................................
Menge: 3,000 St
Zuordnung: 454

**1.2.19 Sprechstellenerweiterung, 20 Auswahltasten**
Sprechstellenerweiterung als Tischgerät, optional für
19"-Einbau geeignet, zur Erweiterung einer digitalen
Systemsprechstelle um 20 frei konfigurierbare
Funktions- und Auswahltasten, zertifiziert nach DIN EN
54-16.

Eine Systemsprechstelle muss mit bis zu 5
Sprechstellenerweiterungen ausbaubar sein.

Funktionen:

- 20 frei konfigurierbare Tasten
- je Taste zwei LEDs
- Zonenauswahl
- Quellenauswahl
- Lautstärkeregelung
- Durchsage ein/aus
- Quittierung / Rücksetzung von Fehlermeldungen
- Auswahl und Steuerung geplanter Ereignisse
- transparente Tastenabdeckungen für kundenspezifische
  Beschriftung

Liefern, einrichten, programmieren und inklusive
systemgebundenem Zubehör sowie aller Einstell-, Prüf-
und Inbetriebnahmeleistungen betriebsfertig montieren.

Die Funktion und Belegung der Sprechstellen ist
vollständig an die bestehende Anlagenkonfiguration
anzupassen.

Angebotenes Fabrikat:
........................................

Type:
.........................................
Menge: 6,000 St
Zuordnung: 454

**1.2.20 Notfalltaste für digitale Sprechstellen**
Beschriftbarer Taster mit transparenter Abdeckkappe zum
Schutz gegen Fehlbedienung, eingebaut und intern
überwacht, für konfigurierbare Sonderfunktionen wie z.
B. manuelle Alarmauslösung.

Zulassungen: CE, DIN EN 54-16.

Liefern, einrichten und einschließlich systemgebundenem
Zubehör sowie aller Einstell-, Prüf- und
Inbetriebnahmeleistungen betriebsfertig montieren.
Menge: 6,000 St
Zuordnung: 454

*Hinweis*
100V-Lautsprecher

**1.2.21 6W 100V Decken-/Wandeinbaulautsprecher**
Lieferung, Montage und betriebsfertiger Anschluss eines
Decken-/Wandeinbaulautsprechers mit 6 W Nennleistung
zur qualitativ hochwertigen Übertragung von Sprache und
Hintergrundmusik.

Technische Merkmale:

- Nennleistung 6 W, Leistungsabgriffe 6 / 3 / 1,5 W
- Nenneingangsspannung 100 V
- Keramik-Klemmleiste
- Thermosicherung
- hitzebeständige Verdrahtung
- Zertifizierung nach DIN EN 54-24

Farbe: Signalweiß, ähnlich RAL 9003.

Liefern, montieren, anschließen und betriebsfertig in
Betrieb nehmen.

angebotenes Fabrikat:
'.............................................'

angebotener Typ:
'.............................................'
Menge: 27,000 St
Zuordnung: 454

**1.2.22 6W 100V Anbaulautsprecher**
Decken- und Wandanbaulautsprecher, rechteckiges
Gehäuse, weiß, schwer entflammbar, geeignet zur
Übertragung von Sprache und Hintergrundmusik.

Technische Mindestanforderungen:

- Nennleistung 6 W
- Leistungsanpassung 6 / 3 / 1,5 W
- Durchverdrahtungsmöglichkeit
- geeignet für 100-V-Technik
- Farbe weiß, ähnlich RAL 9010

Liefern und betriebsfertig einschließlich Zubehör und
Montagematerial montieren und anschließen.

angebotenes Fabrikat:
'.............................................'

angebotener Typ:
'.............................................'
Menge: 4,000 St
Zuordnung: 454

**1.2.23 Außenlautsprecher, ALU, 20W/100V, weiß (RAL 9010), IP66**
Lieferung, Montage und betriebsfertiger Anschluss eines
Sound-Projektors aus Aluminium, 20 W Nennleistung, 100
V, Farbe weiß, Schutzart mindestens IP66,
einschließlich Montagebügel.

Leistungsmerkmale:

- dreh- und kippbarer Montagebügel für Wand- und
  Deckenmontage
- Betrieb mit 20 W, 10 W oder 5 W
- geeignet für Durchschleifverkabelung
- Gehäuse aus Aluminium

Technische Mindestanforderungen:

- Frequenzbereich 150 Hz bis 20 kHz
- Anschluss über feuerbeständiges Kabel
- geeignet für Außeneinsatz

Liefern, montieren, anschließen und betriebsfertig in
Betrieb nehmen.

angebotenes Fabrikat:
'.............................................'

angebotener Typ:
'.............................................'
Menge: 2,000 St
Zuordnung: 454

*Hinweis*
Uhren

**1.2.24 Nebenuhr 40 cm**
Analoge Nebenuhr für Wand- oder Deckenbefestigung,
einseitig, mit Rückwand und Halterung.

Nebenuhrwerk: 24 V DC, 1/1-Minuten-Impuls, 24 V
polwechselnder Minutenimpuls.

Technische Mindestanforderungen:

- Schutzgrad mindestens IP52
- weißes Ziffernblatt mit schwarzer Beschriftung
- Gehäusefarbe weiß
- Größe ca. 400 × 400 mm

Liefern, einschließlich allem erforderlichen Zubehör,
Klein- und Befestigungsmaterial, betriebsfertig
montieren und anschließen.

angebotenes Fabrikat:
'.............................................'

angebotener Typ:
'.............................................'
Menge: 12,000 St
Zuordnung: 453

**1.2.25 Doppelseitige Nebenuhr 40 cm**
Analoge doppelseitige Nebenuhr für Wand- oder
Deckenbefestigung mit Halterung.

Nebenuhrwerk: 24 V DC, 1/1-Minuten-Impuls, 24 V
polwechselnder Minutenimpuls.

Technische Mindestanforderungen:

- Schutzgrad mindestens IP52
- weißes Ziffernblatt mit schwarzer Beschriftung
- Gehäusefarbe weiß
- Größe ca. 400 × 400 mm

Liefern, einschließlich allem erforderlichen Zubehör,
Klein- und Befestigungsmaterial, betriebsfertig
montieren und anschließen.

angebotenes Fabrikat:
'.............................................'

angebotener Typ:
'.............................................'
Menge: 3,000 St
Zuordnung: 453

#### Titel 1.3 Sonstige Leistungen

*Hinweis*
Fernmeldekabel
Vorbemerkungen siehe oben, des Weiteren ist die
räumliche Trennung zu Starkstromleitungen nach VDE
unbedingt einzuhalten.

*Hinweis*
FM-Verkabelung

In die Verlegepreise sind alle erforderlichen Arbeiten
mit einzukalkulieren, wie beispielsweise das Verlegen
in
Teillängen, das Absetzen und Einführen in alle Geräte,
Verlege- und Befestigungsmaterial je nach Verlageart,
Verlegezubehör und Hilfsmittel wie Kabelabroller, etc.,
das dauerhafte Beschriften der Kabelenden, so dass eine
eindeutige Zuordnung auch zu einem späteren Zeitpunkt
der Installationsarbeiten noch möglich ist, das
Hochbinden und Schützen der Leitungen vor Verschmutzung
und Beschädigung durch andere Gewerke und sonstige
übliche Arbeiten. Grundsätzlich gilt für alle Kabel und
Leitungen die Lieferung in Teillängen.

*Hinweis*
Einziehen in vorhandene Rohre, in Hohlwände,
Deckenkonstruktionen, in Kabelkanäle, auf
Kabelpritschen einschl. aller erforderlichen
Hilfsmittel, Klein-
und Befestigungsmaterial.

**1.3.01 FM-Installationsleitung J-Y(ST)Y 2x2x0,8**
FM-Installationsleitung nach DIN VDE 0815 in Teillängen
liefern und  betriebsfertig verlegen als J-Y(ST)Y
2x2x0,8
Menge: 185,000 m
Zuordnung: 457

**1.3.02 FM-Installationsleitung J-Y(ST)Y 4x2x0,8**
FM-Installationsleitung nach DIN VDE 0815 in Teillängen
liefern und  betriebsfertig verlegen als J-Y(ST)Y
4x2x0,8
Menge: 34,000 m
Zuordnung: 457

**1.3.03 FM-Installationsleitung J-Y(ST)Y 6x2x0,8**
FM-Installationsleitung nach DIN VDE 0815 in Teillängen
liefern und  betriebsfertig verlegen als J-Y(ST)Y
6x2x0,8
Menge: 45,000 m
Zuordnung: 457

**1.3.04 FM-Installationsleitung J-Y(ST)Y 10x2x0,8**
FM-Installationsleitung nach DIN VDE 0815 in Teillängen
liefern und  betriebsfertig verlegen als J-Y(ST)Y
10x2x0,8
Menge: 26,000 m
Zuordnung: 457

**1.3.05 Brandmeldeleitung J-Y(ST)Y 2x2x0,8, rot**
FM-Installationsleitung als Brandmeldeleitung nach DIN
VDE 0815 in Teillängen liefern und  betriebsfertig
verlegen, Farbe rot mit Aufschrift gemäß behördlicher
Auflagen als J-Y(ST)Y 2x2x0,8 rot
Menge: 65,000 m
Zuordnung: 456

**1.3.06 Brandmeldeleitung J-Y(ST)Y 4x2x0,8, rot**
FM-Installationsleitung als Brandmeldeleitung nach DIN
VDE 0815 in Teillängen liefern und  betriebsfertig
verlegen, Farbe rot mit Aufschrift gemäß behördlicher
Auflagen als J-Y(ST)Y 4x2x0,8 rot
Menge: 24,000 m
Zuordnung: 456

*Hinweis*
Kabel und Leitungen mit Funktionserhalt

Vorbemerkungen siehe oben, des Weiteren sind die
Verlegerichtlinien für Kabel und Leitungen mit
Funktionserhalt im Brandfall genau einzuhalten.
Alle notwendigen Maßnahmen, Befestigungsmaterial, etc.
ist in den jeweiligen Verlegepreis mit einzukalkulieren

Die Vorschriften und Richtlinien der DIN 4102 und der
DIN VDE 0108 sind verbindlich einzuhalten.

*Hinweis*
Verlegen mit Metalldübeln und zugelassenen
Systemen montierte Kabelrinnen mit Funktionserhalt,
Gitterrinnen, in Leerrohre einziehen, etc. in
Teillängen,
einschließlich Klein- und Befestigungsmaterial.

**1.3.07 FM-Leitung E30 JE-H(St)H 2x2x0,8 rot**
Halogenfreies Fernmelde-Sicherheitskabel nach DIN VDE
0815 mit verbessertem Verhalten im Brandfall und
integriertem Funktionserhalt nach DIN 4102, Teil 12,
rot mit Aufdruck Brandmeldeanlage, liefern und in
Teillängen betriebsfertig verlegen auf systemgebundene
Kabelrinnen, Kabelpritschen, Kabelleitern,
Gitterrinnen, Hängeschellen oder in Panzerrohr
einziehen

als E30 JE-H(St)H  2x2x0,8 rot
Menge: 40,000 m
Zuordnung: 456

**1.3.08 FM-Leitung E30 JE-H(St)H 4x2x0,8 rot**
Halogenfreies Fernmelde-Sicherheitskabel nach DIN VDE
0815 mit verbessertem Verhalten im Brandfall und
integriertem Funktionserhalt nach DIN 4102, Teil 12
liefern und in Teillängen betriebsfertig verlegen auf
systemgebundene Kabelrinnen, Kabelpritschen,
Kabelleitern, Gitterrinnen, Hängeschellen oder in
Stahlpanzerrohr einziehen

als E30 JE-H(St)H 4x2x0,8 rot
Menge: 25,000 m
Zuordnung: 456

*Hinweis*
Liefern und Verlegen von Kabeln mit Funktionserhalt
incl. des erforderlichen Verlegematerials wie
Befestigungsbügel, Hutschienen, Langwannen, Dübel,
als Einzelverlegung mit systemgeprüften und
zugelassenem Verlegematerial, etc. in Teillängen.

**1.3.09 FM-Leitung E30 JE-H(St)H 2x2x0,8 rot mit Verlegesystem**
Halogenfreies Fernmelde-Sicherheitskabel nach DIN VDE
0815 mit verbessertem Verhalten im Brandfall und
integriertem Funktionserhalt nach DIN 4102, Teil 12
liefern und in Teillängen betriebsfertig verlegen mit
systemgebundener Einzelschelle oder Langwanne unter
Verwendung von typgeprüften Metalldübeln und Schrauben
mit einem Schellenabstand von maximal 300 mm

als E30 JE-H(St)H  2x2x0,8 rot
Menge: 140,000 m
Zuordnung: 456

**1.3.10 FM-Leitung E30 JE-H(St)H 4x2x0,8 rot mit Verlegesystem**
Halogenfreies Fernmelde-Sicherheitskabel nach DIN VDE
0815 mit verbessertem Verhalten im Brandfall und
integriertem Funktionserhalt nach DIN 4102, Teil 12
liefern und in Teillängen betriebsfertig verlegen mit
systemgebundener Einzelschelle oder Langwanne unter
Verwendung von typgeprüften Metalldübeln und Schrauben
mit einem Schellenabstand von maximal 300 mm

als E30 JE-H(St)H  4x2x0,8 rot
Menge: 15,000 m
Zuordnung: 456

*Hinweis*
Verlegesysteme

*Hinweis*
Verlegesysteme, Leerrohre, Kabelrinnen
Zu den nachstehenden Einbauteilen  ist  in die
Verlegepreise alles erforderliche Zubehör, alle
Nebenarbeiten und Kleinmaterial wie Abstandhalter,
Verputzdeckel, Befestigungsmaterial, Bohrungen und
Rohreinführungen in Dosen, Tüllen, Muffen, Krümmer,
Wand- und Deckenübergänge, Gegenlager, sonstiges
Kleinmaterial, und sonstige notwendige Arbeiten mit in
den Angebotspreis einzukalkulieren.
Ebenfalls mit  einzukalkulieren sind Stemm- und
Schlitzarbeiten sowie das Erstellen der erforderlichen
Ausschnitte und Bohrungen in Hohlwänden oder
Holzkonstruktionen.
In jedes Leerrohr ist, falls erforderlich, ein Zugdraht
einzuziehen. Vor den Verputz- bzw. den
Estrichverlegearbeiten sind die Leerrohre auf
Durchgängigkeit zu prüfen. Die Leerrohre sind mit
geeignetem Befestigungsmaterial zu befestigen.
Gipspflaster und Hakennägel sind nicht zugelassen.
Die Wandauslaßschiffchen sind mit der Spitze nach oben
zu setzen.In die Dosenpreise sind alle erforderlichen
Kleinteile wie  z. B. Leerrohradaptertüllen, etc. mit
einzukalkulieren. Rohre an Wänden, auf dem Rohboden
oder an der Decke sind grundsätzlich parallel zu
verlegen. Eine diagonale oder schräge Rohrführung im
Raum ist nicht zugelassen.

Das Befestigen der Dosen und Rohre und deren Schutz vor
Beschädigung bei den Verputzarbeiten, Dosenabdeckungen,
etc. ist mit einzukalkulieren.

Die Klassifizierung der Leerrohre ist nach DIN EN 50086
verbindlich festgelegt.

Die Einhaltung der dort geforderten Werte ist zwingend
vorgeschrieben und per Nachweis zu erbringen.

*Hinweis*
Leerrohre

**1.3.11 3341 EN 25**
Kunststoffpanzerrohr, flexibel, nach DIN 0605,
Klassifizierung 3341, aus Spezialkunststoff,
flammwidrig und selbstverlöschend, einschl. allem
Verbindungsmat. liefern und komplett verzugssicher auf
oder im Mauerwerk, im Beton, im Bodenaufbau, etc.,
befestigt verlegen mit einer Nennweite von 25 mm
Menge: 80,000 m
Zuordnung: 444

**1.3.12 3341 EN 50**
Kunststoffpanzerrohr, flexibel, nach DIN 0605,
Klassifizierung 3341, aus Spezialkunststoff,
flammwidrig und selbstverlöschend, einschl. allem
Verbindungsmat. liefern und komplett verzugssicher auf
oder im Mauerwerk, im Beton, im Bodenaufbau, etc.,
befestigt verlegen mit einer Nennweite von 50 mm
Menge: 60,000 m
Zuordnung: 444

**1.3.13 60423 EN 20, schweres biegsames Stahlror**
Elektroinstallationsrohr DIN EN 61386-22, Maße DIN EN
60423, nicht flammenausbreitend, aus Stahl,
doppelwandig / innen und außen gewellt, biegsam,
Außendurchmesser 20 mm, Klassifizierungscode 44562,
Druckfestigkeit schwer, Schlagfestigkeit schwer,
Dauergebrauchs- und Installationstemperatur min. -45°C
max. +250°C, fachgerecht nach den Verlegerichtlinien
verlegen.
Menge: 18,000 m
Zuordnung: 444

**1.3.14 3341 starr EN 16-F**
Kunststoffstangenrohr starr, nach DIN 0605 aus Hart-
PVC,
mittelschwer, glatt, Klassifizierung 3341, flammwidrig,
einschließlich Abstandschellen, Befestigungsmaterial,
Steckmuffen, etc. auf Putz fachgerecht waagrecht oder
senkrecht betriebsfertig
verlegt mit einer Nennweite von 16 mm
Menge: 12,000 m
Zuordnung: 444

**1.3.15 44561 Alu-Panzerrohr EN 16**
Alu-Steckrohr starr, aus stranggepresstem Aluminium
schwer, glatt, Klassifizierung 4456112, einschließlich
Alu-Abstandschellen, Befestigungsmaterial, Steckmuffen,
etc. auf Mauerwerk oder Beton, fachgerecht waagrecht
oder senkrecht betriebsfertig in Teillängen verlegt mit
einer  Nennweite von 16 mm
Menge: 8,000 m
Zuordnung: 444

*Hinweis*
Kabelkanäle

**1.3.16 Leitungsführungskanal aus PVC 20 x 20 mm**
Leitungsführungskanal aus PVC 20 x 20 mm,
Elektro-Installationskanal-System Leitungsführungskanal
aus Kunststoff nach DIN EN 50085-1 zur
Leitungsverlegung. Standardfarbe verkehrsweiß,
lichtgrau oder steingrau, max. Max. Leitungsbelegung Ø
11 mm - Füllgrad 0.5 :1, komplett mit Ober- und
Unterteil, einschl. Klein- und Befestigungsmaterial,
anteiligen Formstücken, Endplatten und Winkel,
Bohrungen für Kabelausläße, etc, liefern und in
Teillängen verlegen.
Menge: 12,000 m
Zuordnung: 444

**1.3.17 Leitungsführungskanal aus PVC 60 x 110 mm**
Leitungsführungskanal aus PVC  60 x 110 mm,
Elektro-Installationskanal-System Leitungsführungskanal
aus Kunststoff nach DIN EN 50085-1 zur
Leitungsverlegung. Kanalunterteil/-oberteil mit
Trennwand-Einbaumöglichkeit.
Standardfarbe verkehrsweiß, lichtgrau oder steingrau,
max. Leitungsbelegung Ø 11 mm - Füllgrad 0.5 :23,
komplett mit Ober- und Unterteil, Trennwänden nach
Erfordernis, einschl. Klein- und Befestigungsmaterial,
anteiligen Formstücken, Endplatten und Winkel,
Bohrungen für Kabelausläße, etc,  liefern und in
Teillängen verlegen
Menge: 6,000 m
Zuordnung: 444

*Hinweis*
Großdosen und Kästen

**1.3.18 Feuchtraumabzweigkasten standard**
Feuchtraumabzweigkasten mit  Deckel, incl. allem
Zubehör, Kabeleinführungen, Befestigungsmaterial,
Klemmen und Beschriftung.
Menge: 8,000 St
Zuordnung: 444

**1.3.19 Abzweigkasten rot, E90 Ausführung 4x2x0.8mm**
Abzweigkasten E90, mit Klemmstelle bis 5x2,5 qmm oder
4x2x0.8mm, 100/100/50, incl. Deckel, incl. allem
Zubehör und
Befestigungsarbeiten für Ziegel- oder Hohlwandmontage
liefern und inkl. aller erforderlichen Nebenleistungen
und zubehörs betriebsfertig montieren.
Menge: 2,000 St
Zuordnung: 444

**1.3.20 FM-Kleinverteiler a.P. bis 60 DA**
Liefern, montieren und betriebsfertig herstellen eines
Fernmelde-Kleinverteilers zur Wandmontage (Aufputz),
geeignet zur Aufnahme von bis zu 6 Anschlussleisten à
10 Doppeladern und für maximal 60 aufgelegte
Doppeladern.

Inkl. Montagewanne, Anschlussleisten, sämtlichem
Befestigungs- und Kleinmaterial, fachgerechtem
Auflegen, Beschalten, Kennzeichnen sowie
ordnungsgemäßer Kabelführung.

Mit Erstellung und Übergabe einer Anschluss- und
Belegungsdokumentation.

Ausführung: Wandverteiler, Aufputz
Schutzart: IP40
Farbe: grau
Abmessungen ca. 330 × 200 × 125 mm
Menge: 2,000 St
Zuordnung: 457

**1.3.21 FM-Kleinverteiler a.P. bis 100 DA**
Liefern, montieren und betriebsfertig herstellen eines
Fernmelde-Kleinverteilers zur Wandmontage (Aufputz),
geeignet zur Aufnahme von bis zu 6 Anschlussleisten à
10 Doppeladern und für maximal 100 aufgelegte
Doppeladern.

Inkl. Montagewanne, Anschlussleisten, sämtlichem
Befestigungs- und Kleinmaterial, fachgerechtem
Auflegen, Beschalten, Kennzeichnen sowie
ordnungsgemäßer Kabelführung.

Mit Erstellung und Übergabe einer Anschluss- und
Belegungsdokumentation.

Ausführung: Wandverteiler, Aufputz
Schutzart: IP40
Farbe: grau
Abmessungen ca. 330 × 330 × 125 mm
Menge: 1,000 St
Zuordnung: 457

*Hinweis*
Der Anschluß bauseits beigestellter Geräte beinhaltet
das Absetzen der Leitung, das Auflegen und die
Herstellung der Zugentlastung von starren oder
flexiblen Kabeln und Leitungen, sowie Kleinmaterial,
Verschraubungen und sonstiges notwendiges Zubehör.
Die Überprüfung der Anschlußbelegung, des Drehsinnes
und aller technisch relevanten Daten ist mit
einzukalkulieren.

**1.3.22 Kabelanschluß 2 x 2 x 0,6/0,8 mm**
Kabelanschluß bis 2 x 2 x 0,6/0,8 mm an eine vorhandene
Klemmstelle für Steuerleitungen oder EDV-Anschlüsse.
Menge: 14,000 St
Zuordnung: 457

**1.3.23 Kabelanschluß 4 x 2 x 0,6/0,8 mm**
Kabelanschluß bis 4 x 2 x 0,6/0,8 mm an eine vorhandene
Klemmstelle für Steuerleitungen oder EDV-Anschlüsse.
Menge: 18,000 St
Zuordnung: 457

**1.3.24 Kabelanschluß 10 x 2 x 0,6/0,8 mm**
Kabelanschluß bis 10 x 2 x 0,6/0,8 mm an eine
vorhandene
Klemmstelle für Steuerleitungen oder EDV-Anschlüsse.
Menge: 4,000 St
Zuordnung: 457

**1.3.25 Absetzen und Auflegen auf LSA+ Leisten 2x2x0,6/0,8**
Absetzen und Auflegen auf LSA+ Leisten von Leitungen
I-Y(St)Y 2x2x0,6 bis 0,8.
Menge: 26,000 St
Zuordnung: 457

**1.3.26 Absetzen und Auflegen auf LSA+ Leisten 4x2x0,6/0,8**
Absetzen und Auflegen auf LSA+ Leisten von Leitungen
I-Y(St)Y 4x2x0,6 bis 0,8.
Menge: 18,000 St
Zuordnung: 457

**1.3.27 Bohrungen größer 21 mm bis 40 mm**
Bohrungen größer 21 mm bis 40 mm, durch bis zu 36 cm
starkes Mauerwerk oder Beton herstellen.
Menge: 18,000 St
Zuordnung: 444

**1.3.28 Bohrung 150 mm, als Kernbohrung**
Bohrung bis 150 mm, als Kernbohrung waagrecht oder
senkrecht, durch bis zu 30 cm starken Beton herstellen
Menge: 1,000 St
Zuordnung: 444

**1.3.29 Rohrabdichtung für Kabelschutzrohr 110/150**
Rohrabdichtung für Kabelschutzrohr 110/150.
Pressringdichtung, für wasserdichte Mauerdurchführung
der Kabelschutzrohre,druckwasserdicht bis 1,5 bar,
liefern und fachgerecht einbauen.

Dichtbreite: 40 mm
Ø Kabelschutzrohr 110 mm
Ø Kernbohrung 150 mm

Pressplatten und Schrauben aus Edelstahl V2A
Außengummi aus weichem PUR Material, Kern aus EPDM,
liefern und inkl. aller Nebenleistungen betriebsfertig
montieren.
Menge: 1,000 St
Zuordnung: 540

**1.3.30 Kabelabdichtung für Kabelschutzrohr 110 / 7-18, 7-36**
Kabelabdichtung für Kabelschutzrohr 110 7-18, 7-36.
Gas- und druckwasserdichte Kabeldurchführung für 1
Kabel von 7-18 mm und 1 Kabel von 7-36 mm,
in erdverlegte Kabelschutzrohre, geteilte Ausführung
zur nachträglichen Installation, in Segmentringtechnik
zur Anpassung an verschiedene Kabeldurchmesser
gas- und druckwasserdicht bis 0,5 bar, liefern und
fachgerecht einbauen.
Dichtbreite: 30 mm
Ø Kabelschutzrohr 110 mm
Pressplatten und Schrauben aus Edelstahl V2A
Außengummi aus weichem PUR Material, Kern aus EPDM,
liefern und inkl. aller Nebenleistungen betriebsfertig
montieren.
Menge: 1,000 St
Zuordnung: 540

**1.3.31 Programmierarbeiten an Bestandsanlage (BWA)**
Programmierarbeiten an der vorhandenen
Brandwarnanlagenzentrale zur Einbindung einer neuen
Unterzentrale.

Leistungsumfang umfasst insbesondere:

- Öffnen der bestehenden Anlage
- Anbindung eines externen Programmierrechners
- Auslesen und Sichern der vorhandenen
  Anlagenkonfiguration
- Anpassung der Anlagenkonfiguration an die neuen
  betrieblichen Erfordernisse
- Umparametrierung vorhandener Schleifen und
Melderlinien
- Einbindung und Parametrierung der neuen Unterzentrale
- Erstellung und Aktualisierung der
Anlagendokumentation
- Durchführung einer vollständigen Funktionskontrolle

Die Leistung beinhaltet alle erforderlichen
Nebenleistungen, insbesondere:

- Bestandsaufnahme und Bestandsuntersuchungen
- Bereitstellung und Einsatz der erforderlichen
Software,
  Lizenzen und Programmierwerkzeuge
- Lieferung und Einsatz des notwendigen Zubehörs

Abschließend betriebsfertige Wiederinbetriebnahme der
umkonfigurierten Anlage einschließlich Prüfung der
ordnungsgemäßen Funktion aller betroffenen
Anlagenteile.
Menge: 1,000 Psch
Zuordnung: 456

**1.3.32 Anpassung Bestandsverteiler FM/BWA-Technik 6 Leisten**
Überprüfung der Verdrahtung in einem bestehenden
Verteiler mit 6 LSA-Plus-Leisten (10 DA).

Leistungsumfang:

- Nachverfolgung, Zuordnung und Kontrolle der
  ankommenden und abgehenden Leitungen
- Überprüfung der bestehenden Belegung auf
  Übereinstimmung mit dem tatsächlichen Anlagenbestand
- Korrektur und Aktualisierung der Beschriftung der
Leisten
  und Leitungen
- Umverdrahtung innerhalb des Verteilers zur
Neuaufteilung
  und Anpassung an die geänderten betrieblichen
  Erfordernisse

Die Leistung umfasst sämtliche hierfür erforderlichen
Nebenleistungen sowie die fachgerechte Ausführung und
Wiederherstellung eines übersichtlichen,
betriebssicheren Zustands.
Menge: 6,000 St
Zuordnung: 456

**1.3.33 Anpassung Bestandsverteiler FM/BWA-Technik 10 Leisten**
Überprüfung der Verdrahtung in einem bestehenden
Verteiler mit 10 LSA-Plus-Leisten (10 DA).

Leistungsumfang:

- Nachverfolgung, Zuordnung und Kontrolle der
  ankommenden und abgehenden Leitungen
- Überprüfung der bestehenden Belegung auf
  Übereinstimmung mit dem tatsächlichen Anlagenbestand
- Korrektur und Aktualisierung der Beschriftung der
Leisten
  und Leitungen
- Umverdrahtung innerhalb des Verteilers zur
Neuaufteilung
  und Anpassung an die geänderten betrieblichen
  Erfordernisse

Die Leistung umfasst sämtliche hierfür erforderlichen
Nebenleistungen sowie die fachgerechte Ausführung und
Wiederherstellung eines übersichtlichen,
betriebssicheren Zustands.
Menge: 4,000 St
Zuordnung: 456

**1.3.34 Dokumentation der Umverdrahtung im Bestandsverteiler**
Erstellung und Aktualisierung der Dokumentation im
überarbeiteten Bestandsverteiler.

Leistungsumfang:

- Eindeutige Zuordnung und Dokumentation jeder
einzelnen
  Doppelader (DA)
- Fachgerechte Kennzeichnung aller Doppeladern im
Verteiler
- Anpassung der Beschriftung an den tatsächlichen,
aktuellen
  Anlagenbestand
- Erstellung einer übersichtlichen
Belegungsdokumentation
  zur dauerhaften Nachvollziehbarkeit

Leistung komplett inkl. aller erforderlichen
Nebenleistungen.
Menge: 40,000 St
Zuordnung: 456

**1.3.35 Prüfung einer Klemmstelle**
Überprüfung einer bis zu 4-poligen Klemmstelle an einer
Brandwarnanlage, einem Brandmelder oder einer sonstigen
Komponente der Brandwarnanlage.

Leistungsumfang:

- Durchgangsprüfung der angeschlossenen Leitungen
- Prüfung der Funktion und eindeutigen Zuordnung
- An- und Abklemmarbeiten an der Klemmstelle
- Neues Absetzen der Leiter
- Erforderliche Konfektionier- und Verdrahtungsarbeiten

Die Leistung umfasst die Lieferung und den Einsatz
sämtlichen Kleinmaterials, einschließlich Klemmen und
notwendigem Zubehör, sowie alle erforderlichen
Nebenleistungen zur fachgerechten Ausführung.
Menge: 64,000 St
Zuordnung: 456

**1.3.36 Demontage Bestands ELA-Anlage**
Demontage eines bestehenden 19"-Racks (41 HE) mit
Fronttüre, Maße ca. 2000 × 800 × 600 mm (H × B × T),
einschließlich aller eingebauten Geräte und
Zubehörteile.

Einbauten / Komponenten:

- 1 × DPM 8016
- 1 × LBB 1965
- 2 × DCS 400
- 1 × Havarieverstärker
- 4 × Leistungsverstärker
- 1 × Batterieladegerät
- 2 × Akkumulatoren
- Geräteträger, Anschlussklemmen, Befestigungs- und
  Montagematerial

Leistungsumfang:

1. Fachgerechte Demontage

- Ausbau sämtlicher Geräte, Baugruppen, Träger,
  Montageschienen und Zubehörteile
- Trennung aller elektrischen Leitungen und Anschlüsse
ohne
  Beschädigung verbleibender Infrastruktur
- Dokumentation besonderer Abweichungen oder Schäden
  am Bestand

2. Demontage und Ausbau des Racks

- Lösen aller Fixierungen
- Ausbau des kompletten 19"-Schrankes inkl. Fronttüre,
  Seiten- und Rückwänden

3. Transport und Abtransport

- Transport aller demontierten Komponenten vom Standort
  zur Sammelstelle
- Bereitstellung geeigneter Transportmittel

4. Entsorgung gemäß geltenden Vorschriften

- Akkus separat entnehmen und fachgerecht entsorgen
- Metalle, Elektronik und Gehäuseteile fachgerecht
entsorgen
- Materialien, soweit möglich, einer Wiederverwendung
oder
  einem Recycling zuführen
- Nachweisführung/Entsorgungsbelege auf Anforderung
  vorzulegen
Menge: 1,000 St
Zuordnung: 454

**1.3.37 Demontage Tischsprechstelle mit Sprechstellenerweiterung**
Fachgerechte Demontage einer vorhandenen
Tischsprechstelle einschließlich der zugehörigen
Sprechstellenerweiterung, der kompletten
Anschlussverkabelung sowie aller Befestigungs- und
Montagematerialien.

Leistungsumfang:

1. Trennen der Verkabelung

- Sorgfältiges Lösen und Abklemmen sämtlicher
  Anschlusskabel
- Kennzeichnung bzw. Sicherung von Leitungen, die
  weiterverwendet werden sollen

2. Demontage der Geräte

- Ausbau der Tischsprechstelle
- Ausbau des zugehörigen Erweiterungsmoduls
- Entfernung aller zugehörigen Befestigungs- und
  Montagematerialien

3. Entsorgung

- Fachgerechte Entsorgung sämtlicher demontierter
  Komponenten als Elektroschrott
- Durchführung gemäß den geltenden Entsorgungs- und
  Umweltvorschriften
- Nachweisführung der Entsorgung auf Anforderung

Besondere Ausführungsbedingungen:

- Die Arbeiten sind unter Einhaltung der geltenden VDE-
  Normen und Arbeitsschutzvorschriften durchzuführen.
- Alle Demontagereste sind zu entfernen, die
Arbeitsstelle ist
  sauber zu hinterlassen.
- Alle notwendigen Hilfsmittel, Werkzeuge und
  Schutzmaßnahmen sind im Leistungsumfang enthalten.
Menge: 3,000 St
Zuordnung: 454

**1.3.38 Demontage Bestandsrauchmelder**
Demontage und fachgerechte Entsorgung eines
Bestandsrauchmelder inkl. Zubehör komplett inkl. aller
erforderlichen Nebenleistungen wie Änderung der
zentralen Programmierung, Freischalten des Ringes,
Abstimmung mit der Bauherrschaft, Rangier- und
Verklemmarbeiten der vorhandenen Verkabelung zur
Inbetriebhaltung des Ringes, Änderung der
Schleifenpläne und Nachführung der Dokumentation.
Menge: 14,000 St
Zuordnung: 456

**1.3.39 Demontage Brandwarnalagenbauteile**
Demontage und fachgerechte Entsorgung eines
Druckknopfmelders, Sirene, etc.  inkl. Zubehör komplett
inkl. aller erforderlichen Nebenleistungen wie Änderung
der zentralen Programmierung, Freischalten des Ringes,
Abstimmung mit der Bauherrschaft, Rangier- und
Verklemmarbeiten der vorhandenen Verkabelung zur
Inbetriebhaltung des Ringes, Änderung der
Schleifenpläne und Nachführung der Dokumentation.
Menge: 8,000 St
Zuordnung: 456

**1.3.40 Demontage Lautsprecher**
Demontage eines in der Decke oder an der Wand
montierten Lautsprechers, komplett mit Demontage aller
zugehörigen Kleinteile und Anschlussleitungen,
Befestigungsmaterialien sowie aller erforderlichen
Nebenleistungen abtransportieren und fachgerecht
entsorgen.
Menge: 12,000 St
Zuordnung: 454

**1.3.41 Demontage eines Kabels**
Demontage und fachgerechte Entsorgung eines Kabels der
Brandwarn- oder ELA-Technik bis 10x2x0,8 komplett inkl
aller erforderlichen Nebenleistungen.
Menge: 260,000 m
Zuordnung: 456

*Hinweis*
Stundenlohnarbeiten
Grundsätzlich nachfolgende Stundenlohnarbeiten nur für
unvorhersehbare Arbeiten im Bestand nur im unbedingt
notwendigen Arbeitsumfang zu erbringen und vor
Ausführungsbeginn bei der Fachbauleitung schriftlich
anzukündigen und freigeben zu lassen. Nicht
angekündigte Arbeiten werden nicht anerkannt.

Der Nachweis der erbrachten Leistung ist mit Datum und
fortlaufender Nummerierung innerhalb von 6 Werktagen
bei der Bauleitung vorzulegen.
Nicht rechtzeitig vorgelegte Regienachweise werden
nicht anerkannt.

Das bauseitige Leitungsnetz ist zu prüfen und mit dem
Elektriker abzustimmen.

**1.3.42 Obermonteur**
Stundensatz für qualifizierte Arbeitsleistungen durch
Obermonteure oder Fernmeldeobermonteure,
einschließlich:

- Planung, Installation, Inbetriebnahme, Wartung und
  Reparatur von ELA-, BWA- und verwandten Anlagen
- Durchführung von Messungen, Prüfungen und
  Dokumentationen
- Fachgerechtes Arbeiten nach einschlägigen
Vorschriften
  und Normen

Qualifikationsanforderungen:

- Abgeschlossene Elektrofachausbildung inkl.
bestandener
  Abschlussprüfung
- Mindestens 6 Jahre Berufserfahrung nach Abschluss der
  Ausbildung
- Nachweis der Qualifikation auf Nachfrage durch
Vorlage von
  Ausbildungs- und Erfahrungsnachweisen

Besondere Hinweise:

- Leistung erfolgt nach Aufwand in Stunden
- Stundenabrechnung erfolgt nach tatsächlicher
Einsatzzeit
  vor Ort
Menge: 20,000 Std
Zuordnung: 456

**1.3.43 Monteurstunde**
Stundensatz für qualifizierte Arbeitsleistungen durch
Monteure oder Fernmeldemonteure, einschließlich:

- Installation, Wartung, Inbetriebnahme und Reparatur
von
  ELA-, BWA- und Fernmeldeanlagen
- Fachgerechtes Arbeiten nach einschlägigen
Vorschriften
  und Normen
- Durchführung von Prüfungen, Messungen und
  Dokumentation

Qualifikationsanforderungen:

- Abgeschlossene Elektrofachausbildung inkl.
bestandener
  Abschlussprüfung
- Nachweis der Qualifikation auf Nachfrage

Besondere Hinweise:

- Abrechnung erfolgt nach tatsächlicher Einsatzzeit vor
Ort
- Alle Arbeiten sind nach den geltenden Sicherheits-
und
  Qualitätsvorschriften auszuführen
Menge: 20,000 Std
Zuordnung: 456

### Kapitel 2 Neubau Turnhalle und 6 Klassenzimmer Paket P4 BA 3.1

#### Titel 2.1 Brandwarnanlage

*Hinweis*
Allgemeiner Hinweistext
Für diesen Titel gelten die Festlegungen des Titels 1.1
"Brandwarnanlage - Allgemeine technische Festlegungen"
vollumfänglich, sofern nachfolgend nichts Abweichendes
geregelt ist.

*Hinweis*
Vortext Meldermontage
Während der Bauphase sind alle Melder vor Beschädigung
und Verschmutzung zu schützen; notwendige Schutzkappen
o. ä. sind mit einzukalkulieren.
Alle Melder sind betriebsfertig montiert, parametriert
und vollständig programmiert einschließlich der
erforderlichen Beschriftungs- und
Kennzeichnungsschilder zu liefern. Sämtliches Zubehör,
Klein- und Montagematerial ist in die Einheitspreise
einzurechnen.

**2.1.01 Druckknopfmelder**
Handmelder als Druckknopfmelder, Farbe blau nach
Anforderung, mit Elektronikmodul zur manuellen
Auslösung eines Brandalarms bzw. einer Gefahrenmeldung,
geeignet für trockene Räume, mit integriertem
Leitungstrenner.

Die Elektronikmodule werden als Teilnehmer auf dem
Ringbus eingesetzt. Ausgestattet mit Mikroprozessor und
mindestens folgenden Funktionen:

- Alarmspeicherung
- Alarmanzeige
- Softadresscodierung

Weitere Anforderungen:

- flache Bauform
- Zulassung gemäß DIN EN 54-11
- steckbare Anschlussklemmen
- Kabeleinführungen oben, unten und rückseitig
- Farbe und Beschriftung nach Erfordernis
- Testfunktion mittels Handmelderschlüssel

Liefern einschließlich allem erforderlichen Zubehör
sowie betriebsfertig montieren.
Menge: 4,000 St
Zuordnung: 456

**2.1.02 Schild "Außer Betrieb"**
PVC 80 mm x 80 mm für Handmelder, Kunststoffschild
"Außer Betrieb" für alle Druckknopfmelder und
Springknopfmelder, liefern und inkl. aller
Nebenleistungen betriebsfertig montieren
Menge: 4,000 St
Zuordnung: 456

**2.1.03 Ersatzglasscheibe für Brandmelder**
Ersatzglasscheibe für Druckknopfbrandmelder liefern
Menge: 4,000 St
Zuordnung: 456

**2.1.04 Kennzeichnung für Handmelder**
Kennzeichnung für Handmelder, als Folien- oder
gleichwertige Beschriftung, ca. 40 X 25 mm.

Liefern und betriebsfertig montieren einschließlich
aller Nebenleistungen.
Menge: 4,000 St
Zuordnung: 456

**2.1.05 Betätigungsschlüssel für Handfeuermelder**
Betätigungsschlüssel zur Prüfung und Rückstellung von
Handfeuermeldern, geeignet für die angebotenen
Druckknopfmelder.

Liefern und dokumentiert an den Betreiber bzw.
Hausmeister übergeben.
Menge: 4,000 St
Zuordnung: 456

**2.1.06 Multisensormelder mit Sockel**
Adressierbarer Multisensormelder mit kombinierter
Rauch- und Wärmedetektion zur frühzeitigen Erkennung
von
Schwel-, Glimm- und offenen Bränden.
Der Melder muss über mindestens zwei unterschiedliche
Detektionsprinzipien verfügen und zur Reduzierung von
Täuschungsalarmen geeignet sein.

Technische Mindestanforderungen:

- Integrierter Leitungstrenner gemäß DIN EN 54-17
- 360° sichtbare Alarmanzeige
- Separate Betriebsanzeige
- Kombination aus optischer Raucherkennung und
  thermischer Überwachung
- Speicherung von Alarm- und Betriebsdaten
- Meldersockel mit mechanischer Entnahmesicherung
- Zulassung gemäß DIN EN 54-7 und DIN EN 54-5
- Geeignet für den Einsatz an adressierbaren
Ringleitungen
- Geeignet für den Einsatz in schulisch genutzten
Bereichen
  zur Minimierung von Täuschungsalarmen

Liefern einschließlich Sockel sowie betriebsfertig
montieren und anschließen.
Menge: 40,000 St
Zuordnung: 456

**2.1.07 Multisensormelder mit Sockel + Warnton**
Multisensormelder gemäß Position 2.1.06 zusätzlich
ausgestattet mit einem integrierten oder
sockelmontierten akustischen Signalgeber zur lokalen
Alarmierung.

Zusätzliche Anforderungen:

- Busversorgter akustischer Signalgeber
- Mehrere auswählbare Alarmtöne
- Einstellbare Lautstärke in mehreren Stufen

Liefern einschließlich aller erforderlichen Komponenten
sowie betriebsfertig montieren und in die
Brandmeldeanlage integrieren.
Menge: 30,000 St
Zuordnung: 456

**2.1.08 Thermodifferential Melder mit Sockel**
Adressierbarer Wärmemelder mit kombinierter
Differential- und Maximalwertauswertung zur Detektion
von Bränden mit schnellem oder langsamem
Temperaturanstieg.

Mindestanforderungen:

- Integrierter Leitungstrenner gemäß DIN EN 54-17
- 360° Alarmanzeige
- Separate Betriebsanzeige
- Prozessorunterstützte Signalverarbeitung
- Zulassung gemäß DIN EN 54-5 (z. B. Klasse A1 oder
  gleichwertig)
- Geeignet für adressierbare Ringleitungen
- Geeignet für den Einsatz in schulisch genutzten
Bereichen zur Minimierung von Täuschungsalarmen

Liefern einschließlich Sockel sowie betriebsfertig
montieren und anschließen.
Menge: 1,000 St
Zuordnung: 456

**2.1.09 Thermodifferential Melder mit Sockel + Warnton**
Adressierbarer Wärmemelder mit kombinierter
Differential- und Maximalwertauswertung zur Detektion
von Bränden mit schnellem oder langsamem
Temperaturanstieg, gemäß Position 2.1.08, zusätzlich
ausgestattet mit einem integrierten oder
sockelmontierten akustischen Signalgeber zur lokalen
Alarmierung.

Zusätzliche Anforderungen:

- Busversorgter akustischer Signalgeber
- Mehrere auswählbare Alarmtöne
- Einstellbare Lautstärke in mehreren Stufen

Liefern einschließlich Sockel sowie betriebsfertig
montieren und anschließen.
Menge: 1,000 St
Zuordnung: 456

**2.1.10 Akustischer Signalgeber**
Adressierbarer, busversorgter akustischer Signalgeber
zur Alarmierung gemäß DIN EN 54-3. Der Signalgeber muss
kurzschluss- und unterbrechungstolerant sein und
mehrere programmierbare Signaltöne bereitstellen,
einschließlich eines normgerechten Alarmtons.

Mindestanforderungen:

Einstellbare Lautstärke in mehreren Stufen
Einstellbarer Lastfaktor
Geeignet für Wand- und Deckenmontage

Liefern und betriebsfertig montieren einschließlich
aller Nebenleistungen.
Menge: 2,000 St
Zuordnung: 456

**2.1.11 Beschriftungsfeld für Meldersockel**
Das Beschriftungsfeld kann vor oder nach der
Installation der Melder in der seitlichen Öffnung des
Meldersockels befestigt werden. Zur Kennzeichnung der
Melderadresse und Meldergruppe des Brandmelders im
Objekt bei einer
Deckenhöhe bis zu 3 Meter

liefern und incl. Beschriftung nach TAB, aller
Nebenleistungen betriebsfertig montieren
Menge: 64,000 St
Zuordnung: 456

**2.1.12 Beschriftungsschild, gelb graviert, groß**
Rauchmelderbeschriftungsschild, lesbar gemäß TAB für
große Montagehöhe als Resopalschild, graviert nach
Vorgabe TAB/Feuerwehr, liefern und dauerhaft in bis zu
12 Metern Höhe montieren
Menge: 8,000 St
Zuordnung: 456

**2.1.13 Kennzeichnung für verdeckte Rauchmelder**
Kennzeichnung für verdeckte Rauchmelder, gelber
Selbstklebepunkt 75 mm, liefern und incl. aller
Nebenleistungen montieren
Menge: 16,000 St
Zuordnung: 456

**2.1.14 Feuerwehr-Laufkarte pro Meldegruppe**
Feuerwehr-Laufkarte pro Meldegruppe, gemäß örtlicher
TAB in A3, mehrfarbig.
Menge: 18,000 St
Zuordnung: 456

**2.1.15 Meldergruppenübersicht laminiert**
Meldergruppenübersicht laminiert, gemäß örtlicher TAB
in A3, mehrfarbig.
Menge: 1,000 St
Zuordnung: 456

**2.1.16 Montagewinkel**
Montagewinkel zur Montage in der Dachkonstruktion zur
Einhaltung der erforderlichen Mindestabstände und
Meldekriterien, für vorstehende Meldersockel, 110x80mm
mit Bohrungen und Befestigungsmaterial

liefern und incl. aller Nebenleistungen montieren
Menge: 6,000 St
Zuordnung: 456

**2.1.17 Rauchmelderschutz**
Sicherung und Schutz eines Rauchmelders während der
Bauzeit vor Verschmutzung und Beschädigung.
Menge: 72,000 St
Zuordnung: 456

**2.1.18 Rauchansaugsystem**
Rauchansaugsystem zur aktiven Brandfrüherkennung gemäß
DIN EN 54-20, geeignet zur Raum- und
Einrichtungsüberwachung.

Das System ist vollständig betriebsfertig auszuführen
und an die ausgeschriebene Brandwarnanlage anzubinden.

Mindestanforderungen:

- mindestens zwei unabhängig parametrierbare
  Detektionskanäle zur Anbindung separater Rohrsysteme
- einstellbare Ansprechsensibilität bis mindestens 0,5
%
  Lichttrübung / m
- Maßnahmen zur Reduzierung von Täuschungs- und
  Falschalarmen
- permanente Überwachung der Rohrsysteme auf Rohrbruch
  und Verstopfung
- automatische Initialisierung zur vereinfachten
  Inbetriebnahme
- optische Statusanzeigen für Betrieb, Alarm und
Störung am
  Gerät
- Anschlussmöglichkeit für abgesetzte optische
  Ansprechindikatoren je Detektionskanal

Technische Mindestdaten:

- Versorgungsspannung 24 V DC
- Betriebstemperatur mindestens -20 °C bis +60 °C
- Gehäuse aus Kunststoff oder gleichwertigem Material
- geeignet für Wand- oder Schaltschrankmontage

Liefern, montieren, programmieren, konfigurieren,
anschließen und betriebsfertig in Betrieb nehmen
einschließlich sämtlicher Nebenleistungen,
Kleinmaterialien und Zubehör.
Menge: 1,000 St
Zuordnung: 456

**2.1.19 Detektormodul**
Detektormodul für den Einsatz in Rauchansaugsystemen
gemäß DIN EN 54-20, geeignet für Umgebungen mit
erhöhter Feuchtebelastung.

Mindestanforderungen:

- Einstellbare Ansprechsensibilität bis mindestens 0,5
%
  Lichttrübung pro Meter
- Parametrierung direkt am Modul oder über systemeigene
  Konfigurationsmöglichkeiten
- Automatische Initialisierung zur Inbetriebnahme
- Statusanzeige zur Betriebs- und Fehlerdiagnose
- Luftstromüberwachung zur Erkennung von Rohrbruch und
  Verstopfung

Liefern und einschließlich aller Nebenleistungen
betriebsfertig montieren und integrieren.
Menge: 2,000 St
Zuordnung: 456

**2.1.20 Prüfadapter PVC**
Prüfadapter zur Funktionsprüfung von
Rauchansaugsystemen, geeignet zum Einbau in
Ansaugrohrsysteme.

Leistungsumfang:

- Einbau im Ansaugrohr in unmittelbarer Nähe des
  Rauchansauggerätes
- Geeignet zur Prüfung mittels Prüfgas oder
gleichwertiger
  Prüfeinrichtungen
- Material Kunststoff oder gleichwertig
- Passend für Rohrsysteme mit Nennweite ca. 25 mm

Liefern und betriebsfertig montieren einschließlich
aller Nebenleistungen.
Menge: 2,000 St
Zuordnung: 456

**2.1.21 Schalldämpfer**
Schalldämpfer zur Reduzierung von Betriebsgeräuschen
von Rauchansaugsystemen, geeignet zur Montage in der
Luftrückführung.

Mindestanforderungen:

- Reduzierung des Betriebsgeräusches um bis zu ca. 8
dB(A)
  oder gleichwertig
- Einsatzfähig im Temperaturbereich mindestens -30 °C
bis
  +60 °C
- Gehäuse aus Kunststoff oder gleichwertigem Material

Liefern und einschließlich aller Nebenleistungen
betriebsfertig montieren.
Menge: 2,000 St
Zuordnung: 456

**2.1.22 Schwingungsdämpfer**
Schwingungsdämpfer zur Reduzierung von Vibrationen,
Geräuschen und Körperschallübertragung zwischen
Rauchansaugsystem und Baukonstruktion.

Mindestanforderungen:

- Elastisches Dämpfungselement aus Gummi oder
  gleichwertigem Material
- Geeignet für Druck-, Zug- oder kombinierte Belastung
- Befestigung über Gewindeanschlüsse oder gleichwertige
  Befestigungssysteme

Liefern und betriebsfertig montieren einschließlich
aller Nebenleistungen.
Menge: 2,000 St
Zuordnung: 456

**2.1.23 Rohrset Schwingungsdämpfung**
Flexibles Rohr- bzw. Schlauchset
zur Schwingungsentkopplung zwischen Rauchansauggerät
und starrem Rohrsystem.

Mindestanforderungen:

- Geeignet für Rohrsysteme mit Nennweite ca. 25 mm
- Länge ca. 0,5 m je Einheit
- Flexibel zur Reduzierung von Schwingungsübertragung

Liefern und betriebsfertig montieren einschließlich
aller Nebenleistungen.
Menge: 2,000 St
Zuordnung: 456

**2.1.24 Luftfilter für Rauchansaugsysteme**
Luftfiltereinheit für Rauchansaugsysteme zur
Reduzierung von Schmutz- und Staubbelastung der
angesaugten Luft.

Mindestanforderungen:

- Mehrstufiges Filtersystem (z. B. Grob-, Mittel- und
Feinfilter)
- Filterung von Partikeln ab ca. 15 µm oder besser
- Geeignet für Wandmontage
- wartungsfreundliche Bauweise

Liefern und betriebsfertig montieren einschließlich
Filtereinsätzen und aller Nebenleistungen.
Menge: 2,000 St
Zuordnung: 456

**2.1.25 Ansaugrohr PVC 25 x 1,9 mm**
Ansaug- und Detektionsrohrsystem aus Kunststoff (z. B.
PVC oder gleichwertig) mit einem Außendurchmesser von
ca. 25 mm zur Errichtung eines Rohrsystems für
Rauchansaugsysteme gemäß den technischen Vorgaben des jeweiligen
Herstellers.

Leistungsumfang:

- Lieferung und Montage einschließlich aller
erforderlichen
  Form- und Verbindungsteile
- Befestigungsmaterial geeignet für Betondecken und
  Trapezblechdächer, einschließlich dampfdichter
Befestigung
- Ansaugöffnungen, Reduzierungen, Endkappen, Muffen und
  Rohrformstücke vollständig enthalten
- Bohren der Ansaugöffnungen und Anpassung vor Ort

Die Einheitspreise berücksichtigen Montagehöhen bis
6,00 m.
Erhöhter Montageaufwand (z. B. Hebezeuge) ist in die
Einheitspreise einzukalkulieren.
Menge: 105,000 m
Zuordnung: 456

**2.1.26 Stromversorgung für 30h Netzersatz**
Batteriegepufferte Stromversorgung zur Sicherstellung
eines Netzersatzbetriebs von mindestens 30 Stunden für
das Rauchansaugsystem.

Mindestanforderungen:

- Netzbetrieb 230 V AC, 50/60 Hz
- Ausgangsspannung ca. 24-27 V DC
- Optische Anzeigen für Betrieb und Störmeldungen
- Überwachung von Netz- und Batteriezustand
- Schutz gegen Tiefentladung und Überspannung
- geeignet für Wandmontage

Liefern und betriebsfertig montieren einschließlich
aller Nebenleistungen.
Menge: 1,000 St
Zuordnung: 456

**2.1.27 Parallelanzeige**
Abgesetzter optischer Ansprechindikator zur Fernanzeige
eines Alarmzustandes des Rauchansaugsystems.

Der Ansprechindikator dient der gut sichtbaren externen
Anzeige eines vom Rauchansaugsystem erkannten
Alarmzustandes, insbesondere dann, wenn das
Rauchansauggerät selbst nicht unmittelbar einsehbar
montiert ist oder sich in einem Technik-, Neben- oder
Deckenbereich befindet.

Mindestanforderungen:

- Geeignet zur Ansteuerung durch das angebotene
  Rauchansaugsystem
- Optische Anzeige mittels LED oder gleichwertiger
  Leuchtanzeige
- Gute Sichtbarkeit auch bei Tageslichtverhältnissen
- Montage in gut einsehbarer Position (z. B. im
  Zugangsbereich oder an der zugehörigen
Raumzugangstür)
- Beschriftung zur eindeutigen Zuordnung des
überwachten
  Bereichs

Liefern, anschließen und einschließlich Beschriftung
sowie aller erforderlichen Nebenleistungen,
Befestigungsmaterialien und Zubehörteile betriebsfertig
montieren.
Menge: 2,000 St
Zuordnung: 456

**2.1.28 Funktionsprüfung und Einmessen Rauchansaugsystem**
Durchführung der vollständigen Funktionsprüfung,
Parametrierung und Inbetriebnahme des
Rauchansaugsystems einschließlich Einmessen des
Ansaugrohrsystems und Erstellung eines Rohrnetz- bzw.
Inbetriebnahmeprotokolls.

Leistungsumfang:

1. Prüfung der Installation
- Kontrolle der fachgerechten Montage des gesamten
  Ansaugrohrsystems
- Überprüfung aller Rohrverbindungen, Bögen, Endkappen
  und Ansaugöffnungen
- Kontrolle der Befestigungen sowie der mechanischen
  Ausführung

2. Einmessen und Parametrierung
- Einmessen des Rohrsystems gemäß Herstellervorgaben
- Parametrierung der Detektionskanäle entsprechend den
  örtlichen Gegebenheiten
- Einstellung der Ansprechschwellen und Alarmstufen
- Abstimmung der Empfindlichkeit zur Vermeidung von
  Täuschungsalarmen

3. Funktionsprüfung
- Prüfung der Luftstromüberwachung
- Überprüfung auf Rohrbruch, Verstopfung und
  ordnungsgemäßen Luftfluss
- Durchführung der Funktionsprüfung mittels geeignetem
  Prüfgas oder gleichwertigem Prüfverfahren
- Kontrolle der Weiterleitung von Alarm- und
Störmeldungen
  an die Brandwarnanlage

4. Dokumentation
- Erstellung eines vollständigen Rohrnetz- bzw.
  Inbetriebnahmeprotokolls
- Dokumentation aller eingestellten Parameter und
Messwerte
- Übergabe der Unterlagen in Papierform und digital an
den
  Auftraggeber

Leistung komplett einschließlich aller erforderlichen
Nebenleistungen, Prüfmittel, Dokumentationen sowie
betriebsfertiger Übergabe.
Menge: 1,000 Psch
Zuordnung: 456

**2.1.29 Optischer Signalgeber**
Optischer Signalgeber zur Montage in der Sporthalle,
überwachte und adressierbare Ausführung, komplett incl.
allem erforderlichen Zubehörs, Montagematerial, Klein-
und Befestigungselementen und Beschriftung liefern und
incl. aller Nebenleistungen betriebsfertig montieren
Menge: 2,000 St
Zuordnung: 456

**2.1.30 Ballschutzgitter für Melder**
Ballschutzgitter für Melder inkl. Sockel liefern und
betriebsfertig montieren
Menge: 8,000 St
Zuordnung: 456

**2.1.31 Ballschutzgitter für optischen Signalgeber**
Ballschutzgitter für optischen Signalgeber inkl.
liefern und betriebsfertig montieren
Menge: 2,000 St
Zuordnung: 456

**2.1.32 Abdeckhaube für Druckknopfmelder**
Abdeckhaube für Handfeuermelder zum Schutz gegen
unbeabsichtigte oder mechanische Betätigung,
insbesondere in Sport- und Mehrzweckhallen.

Mindestanforderungen:

- Geeignet für handelsübliche Druckknopf-
Handfeuermelder
  gemäß DIN EN 54-11
- Schutz gegen mechanische Einwirkung, z. B. durch
Ballwurf
- Keine Beeinträchtigung der bestimmungsgemäßen
  manuellen Auslösung im Brandfall
- Montage über dem vorhandenen Handfeuermelder ohne
  Demontage des Melders
- Transparente oder transluzente Ausführung zur freien
Sicht
  auf Melder und Beschriftung
- Schlagzähes Kunststoffmaterial (z. B. Polycarbonat
oder
  gleichwertig)
- Temperaturbeständig und alterungsbeständig für den
  Einsatz in Innenräumen
- Geeignet für Wandmontage

Liefern und montieren der Abdeckhaube einschließlich
aller erforderlichen Befestigungsmaterialien und
Nebenleistungen, betriebsfertig montiert über dem
vorhandenen Druckknopfmelder.
Menge: 2,000 St
Zuordnung: 456

**2.1.33 Alarmierungskoppler**
Adressierbarer Ein-/Ausgangsbaustein zur Anbindung
externer konventioneller Alarmierungs- oder
Steuereinrichtungen an die Brandwarnanlage.

Funktionale Anforderungen:

- Überwachung der angeschlossenen Leitungen auf
  Unterbrechung und Kurzschluss, soweit systemtechnisch
  vorgesehen
- Relaisausgänge zur Ansteuerung externer Einrichtungen
- frei programmierbare Ein- und Ausgangsfunktionen
- Einbau auf Hutschiene oder in geeignetem Gehäuse
- geeignet zur Integration in das ausgeschriebene
System

Liefern, anschließen, programmieren und betriebsfertig
montieren einschließlich aller erforderlichen
Nebenleistungen.
Menge: 2,000 St
Zuordnung: 456

#### Titel 2.2 ELA-Anlage

*Hinweis*
Neubau mit Turnhalle 19"-Zentrale mit Sprechstelle
Für diesen Titel gelten die Festlegungen des Titels 1.2
"ELA-Anlage - Allgemeine technische Festlegungen"
vollumfänglich, sofern nachfolgend nichts Abweichendes
geregelt ist.

*Hinweis*
Die elektroakustische Anlage (ELA) dient ausschließlich
der Übertragung von Sprache (Durchsagen) sowie
optionaler Hintergrundmusik.

Die Anlage ist nicht als Sprachalarmierungsanlage (SAA)
ausgeführt.

Die Alarmierung im Gefahrenfall erfolgt ausschließlich
über die Brandwarnanlage (BWA).

Im Alarmfall der Brandwarnanlage ist die ELA-Anlage
automatisch und zwangsweise abzuschalten bzw.
stummzuschalten.
Die Abschaltung hat ohne Bedienereingriff zu erfolgen.
Eine manuelle Übersteuerung ist nicht zulässig.

Die ELA-Anlage ist als 100V-Beschallungsanlage mit
zentraler Steuerung aufzubauen.

Der Einsatz von Komponenten mit Zertifizierung nach DIN
EN 54 (z. B. DIN EN 54-16 oder DIN EN 54-24) ist
zulässig.
Die Anlage selbst erfüllt jedoch keine Anforderungen an
eine Sprachalarmierungsanlage gemäß DIN VDE 0833-4.

**2.2.01 19"-Gestellschrank mit Sichttür - 24 HE**
Lieferung und betriebssichere Montage eines 19"-
Gestellschranks, 24 HE, inkl. Sichttür vorne, Blechtür
hinten, IP30-Ausführung, passive Be- und Entlüftung,
Oberfläche der Blechabdeckungen RAL 7035, komplett
verdrahtet und geprüft.

Rahmengestell:

- Verwindungssteifes, verschweißtes, allseitig
symmetrisches
  Rahmengestell aus gewalzten, 9-fach gekanteten,
  geschlossenen Hohlprofilen
- Lochung im Maßraster von 25 mm
- Integrierte Blindnietmuttern M6 für schutzartgerechte
  Befestigung von Beschlagteilen
- Abgerundete Profilkanten, horizontale Profile mit
  Schutzrinne für PU-Dichtung
- Zwei Montageebenen, von innen und außen zugänglich,
  umlaufend, mit Vierkantlochung für Käfigmuttern und
  metrische Schrauben bis M8

Boden:

- Angeschweißter Bodenrahmen mit integrierter
Verstärkung
  zur direkten Verschraubung
- Vorkonfiguriert mit geschlossenem Bodenmodul und
  Schwerlastschienen
- Vormontiertes Sockelsystem, Front- und Rückblenden
  belüftet, werkzeuglose Montage
- Anreihbar, belastbar bis 3.500 N, statisch

Fronttür:

- Aluminiumsichttür mit 3 mm ESG-Scheibe, eingefasst in
  Aluminiumprofilen, vertikal silbergrau eloxiert,
horizontal
  RAL 9005 lackiert
- Dreifach scharniert, Stangenverschluss vierfach
verriegelt,
  wechselbarer Türanschlag
- Komfortgriff für Profilhalbzylinder (30/10 mm),
  Sicherheitsschließung 3524 E
- Türöffnungswinkel: 240° Einzelaufstellung, 105° in
  Anreihung

Rück- und Seitenwände:

- Rückwand verschraubt (IP55), Montageplatte innen
- Beidseitig einteilige, verschraubte Seitenwände, IP55

Dachblech:

- Mit einseitiger Kabeleinführung über Bürstenleisten
- Optional auf Distanz montierbar zur passiven
Belüftung

Montageebenen:
- Vormontiert, inkl. 2-Pkt.-Stangenverschluss und
  Sicherheitsschließung 3524 E
- Austauschbar gegen Profilhalbzylinder (30/10 mm)
- Scharnieröffnungswinkel 180°, statische
  Gesamtbelastbarkeit 3.500 N

Potenzialausgleich:

- Alle Beplankungsteile mit automatischem
  Potenzialausgleich bzw. Erdungsbändern
- Werkseitige Montage und Verkabelung inklusive
Abmessungen (B x H x T): 620 x 1340 x 715 mm

Leistungsumfang:

- Lieferung, Montage und betriebsfertige Inbetriebnahme
- Inklusive aller erforderlichen Nebenleistungen
(Befestigung,
  Erdung, Verkabelung, Dichtungen).

Angebotenes Fabrikat:
........................................

Type:
.........................................
Menge: 1,000 St
Zuordnung: 454

**2.2.02 Audio-Systemcontroller / Matrix für ELA-Anlage**
Digitaler Audio-Systemcontroller zur Steuerung und
Verwaltung der elektroakustischen Anlage.

Funktionale Anforderungen:

- Zentrale Steuerung und Verteilung von Audiosignalen
auf
  mehrere Lautsprecherzonen
- Integrierte Audio-Matrix mit frei konfigurierbarem
Routing
  (mind. 4 Eingänge / 8 Ausgänge)
- DSP-Funktionen (Equalizer, Filter, Delay,
Pegelregelung)
- Priorisierung von Mikrofon-Durchsagen gegenüber
  Hintergrundmusik
- Steuerung externer Komponenten (z. B. Verstärker,
  Zuspieler)
- Schnittstellen für Sprechstellen und Bedieneinheiten
- Ethernet-Schnittstelle zur Konfiguration und Diagnose

Hinweis:

Geräte mit Zertifizierung nach DIN EN 54-16 sind
zulässig, jedoch nicht zwingend erforderlich.

Leistungsumfang:

- Lieferung, Montage und betriebsfertige Inbetriebnahme
- Parametrierung entsprechend den Anforderungen des
  Auftraggebers
- Dokumentation aller Einstellungen

Angebotenes Fabrikat:
........................................

Type:
.........................................
Menge: 1,000 St
Zuordnung: 454

**2.2.03 Interface-Modul**
Audio-Netzwerkinterface zur Übertragung von Audio- und
Kontrolldaten über Ethernet, geeignet zur Vernetzung
mehrerer Zentralen innerhalb des .

Das Interface-Modul muss gleichzeitig bis zu 32
digitale Audioeingänge und 32 digitale Audioausgänge
übertragen können.

Eigenschaften:

- 1000-MBit/s-Ethernet-Interface
- zweites Ethernet-Interface für redundanten
Netzwerkaufbau
- Vernetzung mehrerer Zentralen
- Echtzeitzugriff zwischen Haupt- und Unterzentralen
- Diagnose- und Protokollierungsfunktion

Liefern und einschließlich aller Nebenleistungen
betriebsfertig angeschlossen montieren.
Menge: 1,000 St
Zuordnung: 454

**2.2.04 Leistungsverstärker für 100V-Anlage**
Mehrkanal-Leistungsverstärker zur Versorgung der
Lautsprecherlinien.

Technische Anforderungen:

- Mehrkanalausführung (mind. 2-4 Kanäle)
- Ausgänge für 100V-Technik
- Leistungsabgabe entsprechend der angeschlossenen
  Lautsprecherlast
- Integrierte Schutzfunktionen (Kurzschluss, Überlast,
  Temperatur)
- Pegelsteller je Kanal

Leistungsumfang:

- Lieferung, Montage und Anschluss
- Integration in das Gesamtsystem
- Funktionsprüfung

Angebotenes Fabrikat:
........................................

Type:
.........................................
Menge: 2,000 St
Zuordnung: 454

**2.2.05 Network Switch**
Managed Network Switch, geeignet für die Vernetzung des
ausgeschriebenen ELA-/SAA-Systems, für
Hutschienenmontage.

Technische Mindestanforderungen:

- 8 × RJ45 10/100/1000 MBit/s
- 2 × SFP/SFP+-Ports
- Unterstützung von VLAN, IGMP, QoS, Port Security
- aktive Überwachung
- Redundanzmöglichkeit der Spannungsversorgung
- kompatibel zum angebotenen ELA-/SAA-System

Liefern und einschließlich aller Nebenleistungen
betriebsfertig angeschlossen montieren.
Menge: 1,000 St
Zuordnung: 454

**2.2.06 LWL-Transceiver Multimode**
LWL-Transceiver für Multimode-Glasfasernetze, geeignet
für den Einsatz in Fast-Ethernet- und Gigabit-Ethernet-
Netzwerken, kompatibel mit dem ausgeschriebenen ELA-/
SAA-System.

Technische Mindestanforderungen:

- IEEE 802.3z 1000BASE-SX
- Duplex-LC-Steckverbindungen
- Reichweite bis 550 m bei 50 µm Multimode
- Hot-swappable
- Betriebstemperaturbereich mindestens -40 °C bis +85
°C

Liefern und einschließlich aller Nebenleistungen
betriebsfertig angeschlossen montieren.
Menge: 2,000 St
Zuordnung: 454

**2.2.07 Software-Konfiguration**
Konfiguration und Parametrierung der ELA-Anlage
entsprechend den Anforderungen des Auftraggebers.

Leistungsumfang:

- Einrichtung aller Audiozonen
- Definition von Prioritäten (Mikrofon vor Musik)
- Einstellung von Pegeln und Klangparametern
- Funktionsprüfung und Dokumentation
Menge: 1,000 St
Zuordnung: 454

**2.2.08 Ausgangsverteiler**
Anschlussverteilung bestehend aus Netzanschlussfeld,
Linienausgangsverteiler, Rackblenden,
Batterieanschluss, Sprechstellenanschluss und
Dokumentation.

Komplette interne Verkabelung gemäß VDE mit getrennten
Kabelkanälen für Netz-, Lautsprecher- und NF-/
Signalleitungen sowie allen erforderlichen
Anschlussleisten für die Hausinstallation.

Liefern und einschließlich aller Nebenleistungen
betriebsfertig angeschlossen montieren.
Menge: 1,000 St
Zuordnung: 454

**2.2.09 Sprechstelle (ELA)**
Digitale Mikrofonsprechstelle zur Durchführung von
Durchsagen.

Funktionale Anforderungen:

- Auswahl von Lautsprecherzonen
- Start/Stop von Durchsagen
- Lautstärkeregelung
- Anzeige von Betriebszuständen
- Priorisierung gegenüber Hintergrundmusik

Hinweis:
Eine Zertifizierung nach DIN EN 54-16 ist zulässig,
jedoch nicht erforderlich.

Leistungsumfang:

- Lieferung, Montage und Anschluss
- Parametrierung entsprechend Anlagenkonfiguration
Menge: 1,000 St
Zuordnung: 454

*Hinweis*
100V-Lautsprecher + Lautsprecher Turnhalle

**2.2.10 6W 100V Deckeneinbaulautsprecher**
Lieferung, Montage und betriebsfertiger Anschluss eines
Decken-/Wandeinbaulautsprechers mit 6 W Nennleistung
zur qualitativ hochwertigen Übertragung von Sprache und
Hintergrundmusik.

Technische Merkmale:

- Nennleistung 6 W, Leistungsabgriffe 6 / 3 / 1,5 W
- Nenneingangsspannung 100 V
- Keramik-Klemmleiste
- Thermosicherung
- hitzebeständige Verdrahtung
- Zertifizierung nach DIN EN 54-24

Farbe: Signalweiß, ähnlich RAL 9003.

Liefern, montieren, anschließen und betriebsfertig in
Betrieb nehmen.
Menge: 20,000 St
Zuordnung: 454

**2.2.11 6W 100V Anbaulautsprecher**
Decken- und Wandanbaulautsprecher, rechteckiges
Gehäuse, weiß, schwer entflammbar, geeignet zur
Übertragung von Sprache und Hintergrundmusik.

Technische Mindestanforderungen:

- Nennleistung 6 W
- Leistungsanpassung 6 / 3 / 1,5 W
- Durchverdrahtungsmöglichkeit
- geeignet für 100-V-Technik
- Farbe weiß, ähnlich RAL 9010

Liefern und betriebsfertig einschließlich Zubehör und
Montagematerial montieren und anschließen.
Menge: 2,000 St
Zuordnung: 454

**2.2.12 Lautsprecher, ballwurfsicher**
Lieferung, Montage und betriebsfertiger Anschluss eines
modularen Deckenlautsprechers, 12 W, ballwurfsicher,
inkl. Einbauring für Deckeneinbau.

Leistungsumfang Lieferung/Montage/Inbetriebnahme:

- Lieferung des Lautsprechers und Einbaurings
- Montage, Anschluss und betriebsfertige Inbetriebnahme
- Inklusive aller erforderlichen Nebenleistungen
(Befestigung,
  Verkabelung, Verdrahtung, Anpassung an vorhandene
  Systeme)

Angebotenes Fabrikat:
....................................................

Type:
....................................................
Menge: 15,000 St
Zuordnung: 454

**2.2.13 Außenlautsprecher, ALU, 20W/100V, weiß (RAL 9010), IP66**
Lieferung, Montage und betriebsfertiger Anschluss eines
Sound-Projektors aus Aluminium, 20 W Nennleistung, 100
V, Farbe weiß, Schutzart mindestens IP66,
einschließlich Montagebügel.

Leistungsmerkmale:

- dreh- und kippbarer Montagebügel für Wand- und
  Deckenmontage
- Betrieb mit 20 W, 10 W oder 5 W
- geeignet für Durchschleifverkabelung
- Gehäuse aus Aluminium

Technische Mindestanforderungen:

- Frequenzbereich 150 Hz bis 20 kHz
- Anschluss über feuerbeständiges Kabel
- geeignet für Außeneinsatz

Liefern, montieren, anschließen und betriebsfertig in
Betrieb nehmen.
Menge: 2,000 St
Zuordnung: 454

**2.2.14 2-Wege Lautsprecher-System, 100W/100V**
2-Wege Lautsprecher-System, 100W/100V 100°x100°,
schwarz inklusive Wandhalterung, ballwurfsicher,
zertifiziert nach EN54-24

2-Wege-Fullrange-Hochleistungssystem

Zertifiziert nach EN54-24:2008 und damit zugelassen für
den Einsatz in SAA Anlagen nach DIN VDE 0833 -4.

Sehr leichtes 2-Weg-Fullrange-Hochleistungssystem mit
zertifizierter Ballwurfsicherheit.

-  8"-Tief-/Mitteltonlautsprecher im Gehäuse
(Bassreflex)
-  1"-Hochleistungs-Treiber mit Schutzschaltung vor
  Überlastung
-  Hochtontreiber an ein 100° (horizontal) x 100°
(vertikal)
  Constant Directivity-Horn gekoppelt
-  interne passive Frequenzweiche
-  für den Betrieb über einen digitalen System-
Controller zur
  individuellen Anpassung auf den jeweiligen
Montageort
  vorgesehen
-  Kompaktes, resonanzarmes Gehäuse mit integrierten
  Anschlusspunkt für Montagebügel inkl. horizontaler
und
  vertikaler Verstellmöglichkeit
-  speziell auf das System abgestimmter Montagebügel
mit
  Montageplatte, der den Lautsprecher optisch
ansprechend
  nur an einem verdeckten Punkt hält und sowohl
horizontale
  als auch vertikale Ausrichtung des Systems
ermöglicht
-  Farbe: schwarz (das Gehäuse muss durchfärbt sein)
-  Frontfläche durch ein in Gehäusefarbe lackiertes
  (pulverbeschichtetes) Stahlgitter in robuster
Ausführung
  geschützt, Gitter verschraubt und hinterlegt mit
einem hoch
  schalldurchlässigen Akustikschaumstoff mit geringer
  Hochtondispersionsdämpfung zum Schutz vor Staub
-  zertifizierte Ballwurfsicherheit gemäß DIN 18 032,
Teil 3,
-  Anschlüsse: vierpolige Phoenix-Stecker
-  mit 100V-Übertrager
-  Drehschalter zur Leistungsanpassung (100, 50, 25,
  12,5W/100V und 8 Ohm)  auf der Rückwand

Technische Daten:
Übertragungsbereich (+/-3 dB):  60 Hz bis 20 kHz
Nennbelastbarkeit:  100W/100V
Empfindlichkeit (1 W/1 m):  92 dB
Maximaler SPL (calc.), 1 m:  121 dB
Maße ca. (B x H x T):  282 x 451 x 263
mm
Gewicht:  10,4 kg

liefern und inkl. aller Nebenleistungen betriebsfertig
angeschlossen montieren

Angebotenes Fabrikat:
........................................

Type:
.........................................
Menge: 4,000 St
Zuordnung: 454

**2.2.15 Linienüberwachung Lautsprecherkreise**
Einrichtung einer Überwachung der Lautsprecherlinien
zur Erkennung von Leitungsunterbrechung und
Kurzschluss.

Leistungsumfang:

- Überwachung der Lautsprecherlinien mittels
  Impedanzmessung oder End-of-Line-Modulen
- Anzeige von Störungen im System
- Integration in die zentrale Anlagensteuerung
- Funktionsprüfung und Dokumentation
Menge: 1,000 Psch
Zuordnung: 454

*Hinweis*
Einspiel- und Bedieneinheiten Turnhalle 2 x Turnhalle,
1 x Regie

**2.2.16 3-kanaliger Vorverstärker**
3-kanaliger Vorverstärker mit MP3-Player, USB-Port und
SD-Card-, Schnittstelle, BT-Empfänger.
Universell einsetzbarer UP-AP Vorverstärker mit zwei
Mikrofon- und einem LINE- Eingang (mischbar), eingebautem MP3-Player (SD-Card) und einem USB-Interface.
Im Lieferumfang ist eine IR-Fernbedienung zur Bedienung
enthalten.
Auf der Frontseite befindet sich das USB-Interface zum
Anschluss an den PC, ein Slot für die SD-Speichercard,
ein Display und die Bedienungstasten (REV-NEXT, START-
STOP, PAUSE u. REPEAT).
Es ist möglich, zwischen der SD-Card-Schnittstelle und
dem
USB-Eingang umzuschalten.
Die Lautstärke und Entzerrung wird mit VOL-LINE und LOW
/
HIGH-EQ auf der Frontseite geregelt. Ein Mischbetrieb
der
LINE- Eingänge und dem USB / SD- Port ist möglich.

Technische Daten:
MIC-Eingänge, XLR:  symm. (0,5 - 5mV / 1
kOhm)
LINE-Eingang, CINCH:  unsymm. (0,707 V / 10
kOhm)
Klirrfaktor:  <0,3%
Klangregelung:  +/- 12dB
Display:  99 Titel
Anzeige mit Zeit-Angabe
Frequenzgang:  40 Hz - 20.000
Hz
LINE-Ausgang:  symm. 0 dB
bzw. +6 dB
Phantom-Speisung:  20 VDC
Stromversorgung:  24 VDC

liefern und inkl. aller Nebenleistungen betriebsfertig
angeschlossen montieren

Angebotenes Fabrikat:
........................................

Type:
.........................................
Menge: 3,000 St
Zuordnung: 454

**2.2.17 UP-Gehäuse**
UP/Hohlwandgehäuse für vostehenden Vorverstärker
liefern und inkl. aller Nebenleistungen betriebsfertig
montieren

Angebotenes Fabrikat:
........................................

Type:
.........................................
Menge: 3,000 St
Zuordnung: 454

**2.2.18 Kopplung Brandwarnanlage / ELA (Abschaltung)**
Schnittstelle zur automatischen Abschaltung bzw.
Stummschaltung der elektroakustischen Anlage (ELA) bei
Auslösung eines Alarms der Brandwarnanlage (BWA).

Anforderungen:

- Die Priorisierung der Brandwarnanlage gegenüber der
ELA
  ist zwingend sicherzustellen
- Auslösung über potenzialfreien Kontakt der
  Brandwarnanlage oder gleichwertige Schnittstelle
- Automatische Stummschaltung sämtlicher
Audiofunktionen
  (Durchsagen, Musik, Signale)
- Keine Möglichkeit zur manuellen Übersteuerung
- Wiederfreigabe erst nach Rücksetzung der
  Brandwarnanlage

Leistungsumfang:

- Lieferung aller erforderlichen Komponenten (Relais,
  Schnittstellenmodule)
- Verdrahtung und Integration in beide Systeme
- Parametrierung und Funktionsprüfung
- Dokumentation
Menge: 1,000 Psch
Zuordnung: 454

*Hinweis*
Uhren

**2.2.19 Nebenuhr 40 cm**
Analoge Nebenuhr für Wand- oder Deckenbefestigung,
einseitig, mit Rückwand und Halterung.

Nebenuhrwerk: 24 V DC, 1/1-Minuten-Impuls, 24 V
polwechselnder Minutenimpuls.

Technische Mindestanforderungen:

- Schutzgrad mindestens IP52
- weißes Ziffernblatt mit schwarzer Beschriftung
- Gehäusefarbe weiß
- Größe ca. 400 × 400 mm

Liefern, einschließlich allem erforderlichen Zubehör,
Klein- und Befestigungsmaterial, betriebsfertig
montieren und anschließen.
Menge: 8,000 St
Zuordnung: 453

**2.2.20 Doppelseitige Nebenuhr 40 cm**
Analoge doppelseitige Nebenuhr für Wand- oder
Deckenbefestigung mit Halterung.

Nebenuhrwerk: 24 V DC, 1/1-Minuten-Impuls, 24 V
polwechselnder Minutenimpuls.

Technische Mindestanforderungen:

- Schutzgrad mindestens IP52
- weißes Ziffernblatt mit schwarzer Beschriftung
- Gehäusefarbe weiß
- Größe ca. 400 × 400 mm

Liefern, einschließlich allem erforderlichen Zubehör,
Klein- und Befestigungsmaterial, betriebsfertig
montieren und anschließen.
Menge: 2,000 St
Zuordnung: 453

**2.2.21 Ballwurfsichere Uhr, ca. 50 cm, rund**
Ballwurfsichere (DIN 18032 T3) Uhr, rund, mit
Sekundenzeiger, als selbstrichtende Funkuhr DCF77 mit
Antenne, 230V-Betrieb, mit Stunden-, Minuten- und roter
Sekundenzeiger, Maße ca. Ø50x12 cm, weisses
Zifferblatt nach Wahl des Bauherrn (z. B. Normstrich,
Schmalstrich, Arab. zahlen, etc.) schlagfeste
Makrolonabdeckung, Weißaluminium RAL 9006 liefern und
betriebsfertig inkl. Klemmarbeiten, Klein- und
Befestigungsmaterial sowie allem erforderlichen
Zubehörs betriebsfertig auf einer Höhe von ca. 4,50
Meter montieren

angebotenes Fabrikat:
'...................................................'

angebotener Typ:
'.................................................'
Menge: 2,000 St
Zuordnung: 453

#### Titel 2.3 Sonstige Leistungen

*Hinweis*
Fernmeldekabel
Vorbemerkungen siehe oben, des Weiteren ist die
räumliche Trennung zu Starkstromleitungen nach VDE
unbedingt einzuhalten.

*Hinweis*
FM-Verkabelung

In die Verlegepreise sind alle erforderlichen Arbeiten
mit einzukalkulieren, wie beispielsweise das Verlegen
in
Teillängen, das Absetzen und Einführen in alle Geräte,
Verlege- und Befestigungsmaterial je nach Verlageart,
Verlegezubehör und Hilfsmittel wie Kabelabroller, etc.,
das dauerhafte Beschriften der Kabelenden, so dass eine
eindeutige Zuordnung auch zu einem späteren Zeitpunkt
der Installationsarbeiten noch möglich ist, das
Hochbinden und Schützen der Leitungen vor Verschmutzung
und Beschädigung durch andere Gewerke und sonstige
übliche Arbeiten. Grundsätzlich gilt für alle Kabel und
Leitungen die Lieferung in Teillängen.

*Hinweis*
Einziehen in vorhandene Rohre, in Hohlwände,
Deckenkonstruktionen, in Kabelkanäle, auf
Kabelpritschen einschl. aller erforderlichen
Hilfsmittel, Klein-
und Befestigungsmaterial.

**2.3.01 FM-Installationsleitung J-Y(ST)Y 2x2x0,8**
FM-Installationsleitung nach DIN VDE 0815 in Teillängen
liefern und  betriebsfertig verlegen als J-Y(ST)Y
2x2x0,8
Menge: 40,000 m
Zuordnung: 457

**2.3.02 FM-Installationsleitung J-Y(ST)Y 4x2x0,8**
FM-Installationsleitung nach DIN VDE 0815 in Teillängen
liefern und  betriebsfertig verlegen als J-Y(ST)Y
4x2x0,8
Menge: 35,000 m
Zuordnung: 457

**2.3.03 FM-Installationsleitung J-Y(ST)Y 10x2x0,8**
FM-Installationsleitung nach DIN VDE 0815 in Teillängen
liefern und  betriebsfertig verlegen als J-Y(ST)Y
10x2x0,8
Menge: 18,000 m
Zuordnung: 457

**2.3.04 Brandmeldeleitung J-Y(ST)Y 2x2x0,8, rot**
FM-Installationsleitung als Brandmeldeleitung nach DIN
VDE 0815 in Teillängen liefern und  betriebsfertig
verlegen, Farbe rot mit Aufschrift gemäß behördlicher
Auflagen als J-Y(ST)Y 2x2x0,8 rot
Menge: 62,000 m
Zuordnung: 456

**2.3.05 Brandmeldeleitung J-Y(ST)Y 4x2x0,8, rot**
FM-Installationsleitung als Brandmeldeleitung nach DIN
VDE 0815 in Teillängen liefern und  betriebsfertig
verlegen, Farbe rot mit Aufschrift gemäß behördlicher
Auflagen als J-Y(ST)Y 4x2x0,8 rot
Menge: 34,000 m
Zuordnung: 456

*Hinweis*
Kabel und Leitungen mit Funktionserhalt

Vorbemerkungen siehe oben, des Weiteren sind die
Verlegerichtlinien für Kabel und Leitungen mit
Funktionserhalt im Brandfall genau einzuhalten.
Alle notwendigen Maßnahmen, Befestigungsmaterial, etc.
ist in den jeweiligen Verlegepreis mit einzukalkulieren

Die Vorschriften und Richtlinien der DIN 4102 und der
DIN VDE 0108 sind verbindlich einzuhalten.

*Hinweis*
Verlegen mit Metalldübeln und zugelassenen
Systemen montierte Kabelrinnen mit Funktionserhalt,
Gitterrinnen, in Leerrohre einziehen, etc. in
Teillängen,
einschließlich Klein- und Befestigungsmaterial.

**2.3.06 FM-Leitung E30 JE-H(St)H 2x2x0,8 rot**
Halogenfreies Fernmelde-Sicherheitskabel nach DIN VDE
0815 mit verbessertem Verhalten im Brandfall und
integriertem Funktionserhalt nach DIN 4102, Teil 12,
rot mit Aufdruck Brandmeldeanlage, liefern und in
Teillängen betriebsfertig verlegen auf systemgebundene
Kabelrinnen, Kabelpritschen, Kabelleitern,
Gitterrinnen, Hängeschellen oder in Panzerrohr
einziehen

als E30 JE-H(St)H  2x2x0,8 rot
Menge: 25,000 m
Zuordnung: 456

**2.3.07 FM-Leitung E30 JE-H(St)H 4x2x0,8 rot**
Halogenfreies Fernmelde-Sicherheitskabel nach DIN VDE
0815 mit verbessertem Verhalten im Brandfall und
integriertem Funktionserhalt nach DIN 4102, Teil 12
liefern und in Teillängen betriebsfertig verlegen auf
systemgebundene Kabelrinnen, Kabelpritschen,
Kabelleitern, Gitterrinnen, Hängeschellen oder in
Stahlpanzerrohr einziehen

als E30 JE-H(St)H 4x2x0,8 rot
Menge: 20,000 m
Zuordnung: 456

*Hinweis*
Liefern und Verlegen von Kabeln mit Funktionserhalt
incl. des erforderlichen Verlegematerials wie
Befestigungsbügel, Hutschienen, Langwannen, Dübel,
als Einzelverlegung mit systemgeprüften und
zugelassenem Verlegematerial, etc. in Teillängen.

**2.3.08 FM-Leitung E30 JE-H(St)H 2x2x0,8 rot mit Verlegesystem**
Halogenfreies Fernmelde-Sicherheitskabel nach DIN VDE
0815 mit verbessertem Verhalten im Brandfall und
integriertem Funktionserhalt nach DIN 4102, Teil 12
liefern und in Teillängen betriebsfertig verlegen mit
systemgebundener Einzelschelle oder Langwanne unter
Verwendung von typgeprüften Metalldübeln und Schrauben
mit einem Schellenabstand von maximal 300 mm

als E30 JE-H(St)H  2x2x0,8 rot
Menge: 16,000 m
Zuordnung: 456

**2.3.09 FM-Leitung E30 JE-H(St)H 4x2x0,8 rot mit Verlegesystem**
Halogenfreies Fernmelde-Sicherheitskabel nach DIN VDE
0815 mit verbessertem Verhalten im Brandfall und
integriertem Funktionserhalt nach DIN 4102, Teil 12
liefern und in Teillängen betriebsfertig verlegen mit
systemgebundener Einzelschelle oder Langwanne unter
Verwendung von typgeprüften Metalldübeln und Schrauben
mit einem Schellenabstand von maximal 300 mm

als E30 JE-H(St)H  4x2x0,8 rot
Menge: 18,000 m
Zuordnung: 456

*Hinweis*
Verlegesysteme

*Hinweis*
Verlegesysteme, Leerrohre, Kabelrinnen
Zu den nachstehenden Einbauteilen  ist  in die
Verlegepreise alles erforderliche Zubehör, alle
Nebenarbeiten und Kleinmaterial wie Abstandhalter,
Verputzdeckel, Befestigungsmaterial, Bohrungen und
Rohreinführungen in Dosen, Tüllen, Muffen, Krümmer,
Wand- und Deckenübergänge, Gegenlager, sonstiges
Kleinmaterial, und sonstige notwendige Arbeiten mit in
den Angebotspreis einzukalkulieren.
Ebenfalls mit  einzukalkulieren sind Stemm- und
Schlitzarbeiten sowie das Erstellen der erforderlichen
Ausschnitte und Bohrungen in Hohlwänden oder
Holzkonstruktionen.
In jedes Leerrohr ist, falls erforderlich, ein Zugdraht
einzuziehen. Vor den Verputz- bzw. den
Estrichverlegearbeiten sind die Leerrohre auf
Durchgängigkeit zu prüfen. Die Leerrohre sind mit
geeignetem Befestigungsmaterial zu befestigen.
Gipspflaster und Hakennägel sind nicht zugelassen.
Die Wandauslaßschiffchen sind mit der Spitze nach oben
zu setzen.In die Dosenpreise sind alle erforderlichen
Kleinteile wie  z. B. Leerrohradaptertüllen, etc. mit
einzukalkulieren. Rohre an Wänden, auf dem Rohboden
oder an der Decke sind grundsätzlich parallel zu
verlegen. Eine diagonale oder schräge Rohrführung im
Raum ist nicht zugelassen.

Das Befestigen der Dosen und Rohre und deren Schutz vor
Beschädigung bei den Verputzarbeiten, Dosenabdeckungen,
etc. ist mit einzukalkulieren.

Die Klassifizierung der Leerrohre ist nach DIN EN 50086
verbindlich festgelegt.
Die Einhaltung der dort geforderten Werte ist zwingend
vorgeschrieben und per Nachweis zu erbringen.

*Hinweis*
Leerrohre

**2.3.10 3341 starr EN 16-F**
Kunststoffstangenrohr starr, nach DIN 0605 aus Hart-
PVC,
mittelschwer, glatt, Klassifizierung 3341, flammwidrig,
einschließlich Abstandschellen, Befestigungsmaterial,
Steckmuffen, etc. auf Putz fachgerecht waagrecht oder
senkrecht betriebsfertig
verlegt mit einer Nennweite von 16mm
Menge: 8,000 m
Zuordnung: 444

**2.3.11 44561 Alu-Panzerrohr EN 16**
Alu-Steckrohr starr, aus stranggepresstem Aluminium
schwer, glatt, Klassifizierung 4456112, einschließlich
Alu-Abstandschellen, Befestigungsmaterial, Steckmuffen,
etc. auf Mauerwerk oder Beton, fachgerecht waagrecht
oder senkrecht betriebsfertig in Teillängen verlegt mit
einer  Nennweite von 16 mm
Menge: 6,000 m
Zuordnung: 444

*Hinweis*
Kabelkanäle

**2.3.12 Leitungsführungskanal aus PVC 20 x 20 mm**
Leitungsführungskanal aus PVC 20 x 20 mm,
Elektro-Installationskanal-System Leitungsführungskanal
aus Kunststoff nach DIN EN 50085-1 zur
Leitungsverlegung. Standardfarbe verkehrsweiß,
lichtgrau oder steingrau, max. Max. Leitungsbelegung Ø
11 mm - Füllgrad 0.5 :1, komplett mit Ober- und
Unterteil, einschl. Klein- und Befestigungsmaterial,
anteiligen Formstücken, Endplatten und Winkel,
Bohrungen für Kabelausläße, etc, liefern und in
Teillängen verlegen.
Menge: 14,000 m
Zuordnung: 444

*Hinweis*
Großdosen und Kästen

**2.3.13 Feuchtraumabzweigkasten Standard**
Feuchtraumabzweigkasten mit  Deckel, incl. allem
Zubehör, Kabeleinführungen, Befestigungsmaterial,
Klemmen und Beschriftung.
Menge: 6,000 St
Zuordnung: 444

**2.3.14 Abzweigkasten rot, E90 Ausführung 4x2x0.8mm**
Abzweigkasten E90, mit Klemmstelle bis 5x2,5 qmm oder
4x2x0.8mm, 100/100/50, incl. Deckel, incl. allem
Zubehör und
Befestigungsarbeiten für Ziegel- oder Hohlwandmontage
liefern und inkl. aller erforderlichen Nebenleistungen
und zubehörs betriebsfertig montieren.
Menge: 1,000 St
Zuordnung: 444

**2.3.15 FM-Kleinverteiler a.P. bis 60 DA**
Liefern, montieren und betriebsfertig herstellen eines
Fernmelde-Kleinverteilers zur Wandmontage (Aufputz),
geeignet zur Aufnahme von bis zu 6 Anschlussleisten à
10 Doppeladern und für maximal 60 aufgelegte
Doppeladern.

Inkl. Montagewanne, Anschlussleisten, sämtlichem
Befestigungs- und Kleinmaterial, fachgerechtem
Auflegen, Beschalten, Kennzeichnen sowie
ordnungsgemäßer Kabelführung.

Mit Erstellung und Übergabe einer Anschluss- und
Belegungsdokumentation.

Ausführung: Wandverteiler, Aufputz
Schutzart: IP40
Farbe: grau
Abmessungen ca. 330 × 200 × 125 mm
Menge: 1,000 St
Zuordnung: 457

*Hinweis*
Der Anschluß bauseits beigestellter Geräte beinhaltet
das Absetzen der Leitung, das Auflegen und die
Herstellung der Zugentlastung von starren oder
flexiblen Kabeln und Leitungen, sowie Kleinmaterial,
Verschraubungen und sonstiges notwendiges Zubehör.
Die Überprüfung der Anschlußbelegung, des Drehsinnes
und aller technisch relevanten Daten ist mit
einzukalkulieren.

**2.3.16 Kabelanschluß 2 x 2 x 0,6/0,8 mm**
Kabelanschluß bis 2 x 2 x 0,6/0,8 mm an eine vorhandene
Klemmstelle für Steuerleitungen oder EDV-Anschlüsse.
Menge: 12,000 St
Zuordnung: 457

**2.3.17 Kabelanschluß 4 x 2 x 0,6/0,8 mm**
Kabelanschluß bis 4 x 2 x 0,6/0,8 mm an eine vorhandene
Klemmstelle für Steuerleitungen oder EDV-Anschlüsse.
Menge: 14,000 St
Zuordnung: 457

**2.3.18 Kabelanschluß 10 x 2 x 0,6/0,8 mm**
Kabelanschluß bis 10 x 2 x 0,6/0,8 mm an eine
vorhandene
Klemmstelle für Steuerleitungen oder EDV-Anschlüsse.
Menge: 2,000 St
Zuordnung: 457

**2.3.19 Absetzen und Auflegen auf LSA+ Leisten 2x2x0,6/0,8**
Absetzen und Auflegen auf LSA+ Leisten von Leitungen
I-Y(St)Y 2x2x0,6 bis 0,8.
Menge: 18,000 St
Zuordnung: 457

**2.3.20 Absetzen und Auflegen auf LSA+ Leisten 4x2x0,6/0,8**
Absetzen und Auflegen auf LSA+ Leisten von Leitungen
I-Y(St)Y 4x2x0,6 bis 0,8.
Menge: 14,000 St
Zuordnung: 457

**2.3.21 Gestellung einer fahrbaren Hebebühne**
Tageweise Gestellung einer fahrbaren Hebebühne für
Montagehöhen bis 6,5 Meter komplett incl. aller
erforderlichen Nebenleistungen wie An- und Abtransport,
Auf- und Abbau, Unterhalt und sonstigen Maßnahmen,
Abrechnungsgrundlage Werktage. Diese Hebebühne ist auf
Anfrage und direkte Vereinbarung an weitere Firmen im
Gebäude zu verleihen.

(Es wird darauf hingewiesen, dass in die Einheitspreise
aller LV-Positionen eventuell notwendiges Hebezeug für
Montagehöhen bis zu 6,5 m mit einzukalkulieren ist).
Diese Position ist separat als Tagespauschale für
unvorhergesehene Arbeiten zu kalkulieren.
Menge: 10,000 Tage
Zuordnung: 492

**2.3.22 Gestellung eines Rollgerüstes**
Tageweise Gestellung eines Rollgerüstes für
Montagehöhen bis 6,5 Meter, während der Endmontage auf
dem Schwingboden (Sportboden), komplett incl. aller
erforderlichen Nebenleistungen wie An- und Abtransport,
Auf- und Abbau, Unterhalt und sonstigen Maßnahmen, die
Höhe des Gerüstes muss aufgrund der Dachneigung
mehrmals geändert werden, wegen des Schwingbodens, sind
sämtliche Schutzmaßnahmen einzukalkulieren,
(Maximale Rollenlast auf dem Schwingboden höchstens ca.
150 kg), Abrechnungsgrundlage Werktage.
Dieses Gerüst ist auf Anfrage an weitere Firmen im
Gebäude zu verleihen.

(Es wird darauf hingewiesen, dass in die Einheitspreise
aller LV-Positionen eventuell notwendiges Hebezeug für
Montagehöhen bis zu 6,5 m mit einzukalkulieren ist).
Diese Position ist separat als Tagespauschale für
unvorhergesehene Arbeiten zu kalkulieren.
Menge: 10,000 Tage
Zuordnung: 492

**2.3.23 Gestellung einer Schutzfläche für das Rollgerüst**
Tageweise Gestellung einer Schutzfläche als Unterlage
für ein Rollgerüst während der Endmontagearbeiten auf
einem Schwingboden (Sportboden).
Die Schutzfläche besteht aus ca. 30 Einzelmatten mit
Einzelmaßen von jeweils ca. 1.200 × 800 mm, geeignet
zur vollflächigen Lastverteilung und zum Schutz des
empfindlichen Sportbodens.

Die Leistung umfasst die vollständige Bereitstellung,
einschließlich

- An- und Abtransport zur Baustelle,
- bedarfsgerechten Auf- und Abbau bzw. Umsetzen der
  Matten,
- Vorhaltung während der Nutzungsdauer,
- sowie sämtliche erforderlichen Nebenleistungen.
Menge: 10,000 Tage
Zuordnung: 492

**2.3.24 Bohrungen größer 21 mm bis 40 mm**
Bohrungen größer 21 mm bis 40 mm, durch bis zu 36 cm
starkes Mauerwerk oder Beton herstellen.
Menge: 12,000 St
Zuordnung: 444

*Hinweis*
Stundenlohnarbeiten
Grundsätzlich nachfolgende Stundenlohnarbeiten nur für
unvorhersehbare Arbeiten im Bestand nur im unbedingt
notwendigen Arbeitsumfang zu erbringen und vor
Ausführungsbeginn bei der Fachbauleitung schriftlich
anzukündigen und freigeben zu lassen. Nicht
angekündigte Arbeiten werden nicht anerkannt.

Der Nachweis der erbrachten Leistung ist mit Datum und
fortlaufender Nummerierung innerhalb von 6 Werktagen
bei der Bauleitung vorzulegen.
Nicht rechtzeitig vorgelegte Regienachweise werden
nicht anerkannt.

Das bauseitige Leitungsnetz ist zu prüfen und mit dem
Elektriker abzustimmen.

**2.3.25 Obermonteur**
Stundensatz für qualifizierte Arbeitsleistungen durch
Obermonteure oder Fernmeldeobermonteure,
einschließlich:

- Planung, Installation, Inbetriebnahme, Wartung und
  Reparatur von ELA-, BWA- und verwandten Anlagen
- Durchführung von Messungen, Prüfungen und
  Dokumentationen
- Fachgerechtes Arbeiten nach einschlägigen
Vorschriften
  und Normen

Qualifikationsanforderungen:

- Abgeschlossene Elektrofachausbildung inkl.
bestandener
  Abschlussprüfung
- Mindestens 6 Jahre Berufserfahrung nach Abschluss der
  Ausbildung
- Nachweis der Qualifikation auf Nachfrage durch
Vorlage von
  Ausbildungs- und Erfahrungsnachweisen

Besondere Hinweise:

- Leistung erfolgt nach Aufwand in Stunden
- Stundenabrechnung erfolgt nach tatsächlicher
Einsatzzeit
  vor Ort
Menge: 10,000 Std
Zuordnung: 456

**2.3.26 Monteurstunde**
Stundensatz für qualifizierte Arbeitsleistungen durch
Monteure oder Fernmeldemonteure, einschließlich:

- Installation, Wartung, Inbetriebnahme und Reparatur
von
  ELA-, BWA- und Fernmeldeanlagen
- Fachgerechtes Arbeiten nach einschlägigen
Vorschriften
  und Normen
- Durchführung von Prüfungen, Messungen und
  Dokumentation

Qualifikationsanforderungen:

- Abgeschlossene Elektrofachausbildung inkl.
bestandener
  Abschlussprüfung
- Nachweis der Qualifikation auf Nachfrage

Besondere Hinweise:

- Abrechnung erfolgt nach tatsächlicher Einsatzzeit vor
Ort
- Alle Arbeiten sind nach den geltenden Sicherheits-
und
  Qualitätsvorschriften auszuführen
Menge: 10,000 Std
Zuordnung: 456

#### Titel 2.4 Dokumentation, Inbetriebnahme und Abnahme BA 3.1

*Hinweis*
Die Dokumentation ist gemäß den technischen
Vorbemerkungen sowie den jeweiligen
Positionsbeschreibungen vollständig zu liefern.

Alle Unterlagen sind in digitaler Form im PDF-Format
sowie zusätzlich in bearbeitbarer Form auf einem
Datenträger zu übergeben.

Textdokumente sind in einem marktüblichen bearbeitbaren
Format (z. B. Word oder Excel), Grundrisse, Zeichnungen
und Schemata in einem marktüblichen CAD-Format (z. B.
DWG/DXF) zu liefern. Herstellerunterlagen,
Bedienungsanleitungen und Produktdatenblätter können im
PDF-Format übergeben werden. Anlagenspezifische
Software, Konfigurationsdateien, Parametrierungen und
Programmdateien sind in den jeweils systemgeeigneten
Originaldatenformaten beizustellen.

Alle durch den Auftragnehmer erstellten Unterlagen und
Dateien müssen bearbeitbar, unverschlüsselt und ohne
einschränkende Zugriffssperren übergeben werden. Sie
sind so aufzubereiten, dass der Auftraggeber, die
Haustechnik oder beauftragte Drittfirmen mit
marktüblicher Software darauf zugreifen, diese lesen,
bearbeiten und fortschreiben können.

Auf Basis der Ausführungsplanung und der Vorgaben des
Ingenieurbüros hat der Auftragnehmer die erforderlichen
Werk- und Montagepläne anzufertigen. Diese sind so
rechtzeitig vorzulegen, dass Verzögerungen durch
Freigaben, Lieferzeiten oder Abstimmungen
ausgeschlossen werden.

Die Werk- und Montagepläne sind für sämtliche
Anlagenteile rechtzeitig vor Bestell- bzw.
Montagebeginn dem Ingenieurbüro zur Freigabe
vorzulegen. Ohne freigegebene Werk- und Montageplanung
ausgeführte Leistungen können zurückgewiesen werden,
sofern sie nicht ausdrücklich im Sinne des
Auftraggebers ausgeführt wurden.

Vor endgültiger Fertigstellung der Bestands- und
Revisionsunterlagen ist dem Ingenieurbüro ein Vorabzug
zur Prüfung und Korrektur vorzulegen.

Die zur Abrechnung erforderlichen Aufmaßzeichnungen,
Abrechnungspläne, Mengen- und Leistungsnachweise sowie
das Bautagebuch sind dem Ingenieurbüro zur Prüfung der
Schlussrechnung vorzulegen. Diese Unterlagen sind
Bestandteil der prüffähigen Schlussrechnung und in die
Einheitspreise einzukalkulieren.

*Hinweis*
Sämtliche nachfolgenden Positionen sind auf den
gesamten Bauabschnitt 3.1 zu beziehen und entsprechend
zu kalkulieren.

**2.4.01 Werk- und Montageplanung Brandwarnanlage und ELA-Anlage**
Erarbeitung und Erstellung der vollständigen Werk- und
Montageplanung für die Brandwarnanlage (BWA) sowie die
elektroakustische Anlage / Sprachalarmierungsanlage
(ELA / SAA), abgestimmt auf die baulichen,
betrieblichen und sicherheitstechnischen Anforderungen
im Bestand und Neubau.

Die Planung hat nach den jeweils gültigen Vorschriften,
Richtlinien und Normen sowie den objektspezifischen
Anforderungen zu erfolgen.

Leistungsumfang:

- Durchführung sämtlicher erforderlicher
Planungsleistungen
 einschließlich System-, Leitungs-, Last-, Leistungs-
und
 Schnittstellenberechnungen
- Erstellung aller erforderlichen Werk-, Montage-,
Installations-, Verteiler-, Übersichts- und
Revisionspläne
- Erstellung der Zonierungs-, Alarmierungs- und
  Funktionszuordnungen
- Vorlage, Abstimmung und Koordination der
Planunterlagen
  mit dem Ingenieurbüro, dem Auftraggeber sowie den
  beteiligten Fachstellen bis zur Freigabe
- Einarbeitung aller erforderlichen Änderungen,
Ergänzungen
  und Korrekturen bis zur fachtechnischen Freigabe
- Bereitstellung sämtlicher Planunterlagen in
Papierform und
  digitaler Form
- Erbringung aller Nebenleistungen zur vollständigen
und
  freigabefähigen Werk- und Montageplanung
Menge: 1,000 Psch
Zuordnung: 456

**2.4.02 Inbetriebnahme der Brandwarnanlage**
Durchführung der vollständigen Inbetriebnahme,
Parametrierung, Funktionsprüfung und betriebsfertigen
Übergabe der Brandwarnanlage durch qualifiziertes
Fachpersonal des Auftragnehmers bzw. des
Systemherstellers.

Leistungsumfang:
- Inbetriebnahme und Parametrierung der
Brandwarnzentrale
- vollständige Prüfung der Gesamtanlage einschließlich
aller
  Melder, Alarmgeber und Schnittstellen
- Durchführung von Melderprüfungen mit geeigneten
  Prüfmitteln
- Durchführung von Druckknopfmeldertests
- Einspielen bzw. Aktivieren der erforderlichen
Software- und
  Parametrierstände
- Prüfung sämtlicher angeschlossener Geräte und
  Anlagenteile
- Prüfung der Alarmierungsfunktion einschließlich
  Wahrnehmbarkeit in den vorgesehenen Bereichen
- Prüfung und Protokollierung sämtlicher Meldungsarten,
  insbesondere Alarm, Störung und sonstiger
  Betriebszustände
- Erstellung eines vollständigen Prüf- und
  Inbetriebnahmeprotokolls
- Einweisung des Betriebspersonals in Grundfunktionen
und
  Bedienung
- betriebsfertige Übergabe der Anlage

Leistung komplett inkl. aller erforderlichen
Nebenleistungen, Materialien und Dokumentationen,
betriebsfertig übergeben.
Menge: 1,000 Psch
Zuordnung: 456

**2.4.03 Migration / Übernahme Bestandsprogrammierung**
Übernahme, Anpassung, Migration und Inbetriebnahme der
bestehenden ELA-/SAA-Konfiguration auf das neu
errichtete System einschließlich aller hierfür
erforderlichen Leistungen unter Berücksichtigung des
laufenden Schulbetriebs.

Die Arbeiten sind durch qualifiziertes Fachpersonal des
Auftragnehmers bzw. durch einen zertifizierten
Systemspezialisten des Herstellers auszuführen.

Leistungsumfang:

1. Bestandsaufnahme und Migration
- vollständige Aufnahme und Sicherung der vorhandenen
  Bestandsprogrammierung
- Auslesen, Dokumentieren und Übertragen vorhandener
  Anlagenparameter, soweit systemseitig verfügbar
- Übernahme der bestehenden Alarm- und Durchsagetexte
- Übernahme und Anpassung der bestehenden
  Zonenstruktur, Prioritäten, Bedienfunktionen und
  Funktionszuordnungen
- Übernahme und Anpassung der Sprechstellen- und
  Bedienfeldbelegungen
- Dokumentation aller übernommenen und geänderten
  Parameter

2. Parametrierung und Systemeinstellungen
- vollständige Einrichtung und Programmierung aller
  Systemparameter
- Konfiguration sämtlicher Controller, Router,
Verstärker, DSP-
  Einheiten, Sprechstellen und Leitungsüberwachungen
- Anpassung der Systemfunktionen an die
  Nutzeranforderungen und die Bestandsstruktur
- Konfiguration aller Schnittstellen und
Steuerfunktionen

3. Inbetriebnahme im laufenden Betrieb
- abschnittsweise Umstellung der Anlage unter
  Berücksichtigung des laufenden Schulbetriebs
- Durchführung erforderlicher Provisorien,
Zwischenzustände
  und Umschaltungen
- Minimierung von Ausfallzeiten der
sicherheitsrelevanten
  Funktionen
- Durchführung aller notwendigen Umschalt-, Funktions-
und
  Wiederinbetriebnahmetests

4. System- und Funktionsprüfungen
- Prüfung aller Sollfunktionen der ELA-/SAA-Anlage
gemäß
  Planung und Bestandsanforderungen
- Kontrolle der integrierten Systemüberwachung
- Funktionsprüfung externer Ansteuerungen und
  Schnittstellen
- Durchführung aller vorgeschriebenen Alarm- und
  Durchsagefunktionen

5. Abschluss / Unterlagen
- Erstellung eines vollständigen Inbetriebnahme- und
  Migrationsprotokolls
- Übergabe aller Konfigurationsstände, Messdaten und
  Parametrierungen in elektronischer Form
- betriebsfertige Übergabe des Systems
  Leistung komplett einschließlich aller
Nebenleistungen.
Menge: 1,000 Psch
Zuordnung: 456

**2.4.04 Sprachverständlichkeitsmessung**
Durchführung der Sprachverständlichkeitsmessung sowie
der erforderlichen akustischen Abnahmemessungen für die
neu errichtete ELA-/SAA-Anlage im Hauptgebäude
einschließlich Dokumentation.

Die Messungen sind mit geeigneter, kalibrierter
Messtechnik und nach den einschlägigen normativen
Anforderungen durchzuführen.

Leistungsumfang:

1. Messung der akustischen Parameter
- Festlegung und Dokumentation der Messpunkte in
  Abstimmung mit dem Ingenieurbüro
- Durchführung der Sprachverständlichkeitsmessung in
den
  relevanten Alarmierungsbereichen
- Erfassung und Bewertung der maßgeblichen akustischen
  Parameter
- Dokumentation der Messergebnisse je Bereich und
  Messpunkt

2. Akustische Optimierung
- Einmessen und Optimieren der DSP-, Equalizer- und
  Pegelparameter auf Grundlage der Messergebnisse
- Optimierung der Sprachverständlichkeit
- Reduzierung störender Resonanzen, Rückkopplungen und
  Fehlanpassungen
- Nachmessungen nach erfolgter Justierung im üblichen
  Umfang

3. Protokollierung und Übergabe
- Erstellung eines vollständigen Mess- und
Prüfprotokolls
- Dokumentation der Messorte in Grundrissplänen
- Übergabe sämtlicher Messdaten und Protokolle an den
  Auftraggeber
- Nachweis der Erfüllung der geforderten akustischen
  Anforderungen

Leistung komplett einschließlich aller Nebenleistungen.
Menge: 1,000 Psch
Zuordnung: 456

**2.4.05 Einweisung und Dokumentationsübergabe**
Durchführung einer umfassenden Einweisung in die
Bedienung der Brandwarnanlage und der ELA-/SAA-Anlage
für das Bedien- und Betreuungspersonal des
Auftraggebers sowie Übergabe der vollständigen
Anlagendokumentation.

Leistungsumfang:

1. Einweisung in die Bedienung
- Einweisung des vom Auftraggeber benannten Personals
in
  Betrieb und Bedienung der gesamten Brandwarn- und
  ELA-/SAA-Anlage
- Erklärung der grundlegenden und erweiterten
  Bedienfunktionen
- Hinweise zu Durchsagen, Rufgruppen, Alarmfunktionen,
  Prioritäten, Störmeldungen und sicheren
Betriebsabläufen
- praktische Vorführung typischer Betriebszustände

2. Übergabe der Dokumentation
  Übergabe der vollständigen technischen Dokumentation
in
  Papierform sowie digital auf Datenträger, bestehend
aus:

- Bedienungsanleitungen
- Schalt- und Funktionsplänen
- Revisionsunterlagen und Leitungsverläufen
- Verteiler- und Belegungsplänen
- Inbetriebnahme- und Messprotokollen
- Konfigurationsständen und Systemdateien
- sonstigen anlagenbezogenen Nachweisen

3. Nachweisführung
- schriftliche Bestätigung der durchgeführten
Einweisung
- Teilnehmerliste
- Übergabeprotokoll
Menge: 1,000 Psch
Zuordnung: 456

**2.4.06 Beistellen eines Servicetechnikers zur Abnahme**
Beistellen eines qualifizierten Servicetechnikers /
Systemspezialisten des Auftragnehmers für die Dauer der
Abnahme der Brandwarnanlage und der ELA-/SAA-Anlage.

Leistungsumfang:

- Anwesenheit eines fachkundigen Servicetechnikers
  während der vollständigen Abnahmezeit
- Vorführung aller relevanten Funktionen der BWA
- Vorführung aller relevanten Funktionen der ELA-/SAA-
  Anlage
- Durchführung geforderter Funktions-, Mess- und
Prüfabläufe
- Beantwortung technischer Fragen zu Anlage,
  Parametrierung und Systemtechnik
- Durchführung kleinerer Anpassungen und
  Sofortmaßnahmen im Rahmen der Abnahme
- Bereitstellung erforderlicher Unterlagen, Protokolle
und
  Bedienhilfen
Menge: 1,000 Psch
Zuordnung: 456

**2.4.07 Baubegleitende Abstimmung mit dem prüfenden Sachverständigen**
Die Leistung umfasst die baubegleitende fachliche
Abstimmung mit dem für die spätere Prüfung zuständigen
bzw. vom Auftraggeber benannten Sachverständigen für
die Brandwarnanlage (BWA) und die elektroakustische
Anlage / Sprachalarmierungsanlage (ELA / SAA) in den zu
sanierenden Bereichen sowie im Neubaubereich.

Leistungsumfang:

- Abstimmung der Planungs-, Werk- und Montageunterlagen
  vor Ausführung der Arbeiten
- Berücksichtigung der besonderen Erfordernisse im
Bestand
  und Neubau
- Umsetzung und Einarbeitung der vom Sachverständigen
  geforderten Änderungen, Ergänzungen und Anpassungen
in
  die Ausführungsunterlagen
- fachliche Begleitung der Abstimmungen bis zur
prüffähigen
  Unterlagenlage
- Dokumentation der Abstimmungsergebnisse

Leistung komplett einschließlich aller notwendigen
Abstimmungen, Änderungen und Ergänzungen bis zur
prüffähigen Freigabereife der Unterlagen.
Menge: 1,000 Psch
Zuordnung: 456

**2.4.08 Meß- und Abnahmeprüfung SVBau**
Meß- und Abnahmeprüfung der gesamten Anlagen durch
einen staatlich anerkannten Sachverständigen nach
SVBau, insbesondere

- der Brandwarnanlge (BWA)
- der elektroakustischen Anlage (ELA/SAA)

Leistungsumfang:

- Abnahmeprüfung der vollständigen Brandwarnanlage
- Abnahmeprüfung der vollständigen elektroakustischen
  Anlage (ELA/SAA)
- Stellung eines sach- und ortskundigen Technikers zur
  Begleitung der Abnahme
- Erstellung, Zusammenstellung und Klärung sämtlicher
für
  die Abnahme erforderlicher Unterlagen und Nachweise
- Übergabe der vollständigen Abnahme- und
  Bestandsdokumentation an den Auftraggeber
- Erstellung der erforderlichen Abnahmeprotokolle
- Bestätigung der Mängelfreiheit bzw. Dokumentation
  festgestellter Abweichungen
- Terminkoordination und Abstimmung mit dem
  Sachverständigen sowie den zuständigen abnehmenden
  Stellen
- Abstimmung der Werkplanung im Vorfeld der Abnahme mit
  den jeweils zuständigen Stellen
- Durchführung aller notwendigen Nebenarbeiten sowie
  Helfergestellung während der Abnahmeprüfung

Der prüfende Sachverständige muss über alle
baurechtlich erforderlichen Zulassungen und
Anerkennungen verfügen.
Leistung komplett inkl. aller Nebenleistungen und
betriebsfertiger Übergabe.
Menge: 1,000 Psch
Zuordnung: 456

### Kapitel 3 Bestand Paket P2 BA 3.2

*Hinweis*
Der Auftragnehmer (AN) hat sämtliche erforderlichen
Arbeiten vollständig auszuführen. Alle hierfür
notwendigen Abstimmungen sind rechtzeitig und
eigenverantwortlich mit dem Betreiber der Realschule
Wolfratshausen sowie mit dem zuständigen
Versorgungsunternehmen vorzunehmen.

Freischaltungen und Schalthandlungen dürfen
ausschließlich durch hierzu berechtigte Personen
durchgeführt werden. Diese sind sorgfältig zu planen,
mit allen Beteiligten abzustimmen und nachvollziehbar
zu dokumentieren.

Bei der Kalkulation ist zu berücksichtigen, dass die
Arbeiten im Bestand und während des laufenden Betriebs
ausgeführt werden.

Der Auftragnehmer (AN) wird ausdrücklich darauf
hingewiesen, dass sich aus der Ausführung der
Leistungen im in Betrieb befindlichen Bestand sowie aus
der Durchführung der Arbeiten in terminlich kurzen,
unterbrochenen und nicht zusammenhängenden
Zeitabschnitten keine zusätzlichen Vergütungsansprüche
ergeben. Sämtliche hieraus resultierenden Aufwendungen
sind vollständig in die Kalkulation einzubeziehen.

#### Titel 3.1 Brandwarnanlage

*Hinweis*
Allgemeiner Hinweistext
Für diesen Titel gelten die Festlegungen des Titels 1.1
"Brandwarnanlage - Allgemeine technische Festlegungen"
vollumfänglich, sofern nachfolgend nichts Abweichendes
geregelt ist.

Die vorhandene Brandwarnanlage ist in Betrieb und
bleibt grundsätzlich bestehen.

Die nachfolgenden Leistungen umfassen ausschließlich
die Anpassung, Erweiterung und Integration neuer
Anlagenteile in die bestehende Brandwarnanlage.

Alle Arbeiten sind im laufenden Betrieb durchzuführen.
Betriebsunterbrechungen sind auf ein Minimum zu
reduzieren und mit dem Auftraggeber abzustimmen.

Der Auftragnehmer hat sich vor Ausführung der Arbeiten
über Aufbau, Struktur und Funktionsweise der
Bestandsanlage zu informieren.

Alle erforderlichen Anpassungen der bestehenden
Programmierung, Parametrierung und Systemstruktur sind
in die Einheitspreise einzukalkulieren.

Nachforderungen aufgrund unzureichender Kenntnis der
Bestandsanlage sind ausgeschlossen.

*Hinweis*
Vortext Meldermontage
Während der Bauphase sind alle Melder vor Beschädigung
und Verschmutzung zu schützen; notwendige Schutzkappen
u. ä. sind mit einzukalkulieren.

Alle neu installierten Melder sind betriebsfertig zu
montieren, zu adressieren, zu parametrieren und
vollständig in die bestehende Brandwarnanlage zu
integrieren.

Die Anpassung bestehender Meldergruppen, Linien und
Programmierungen ist Bestandteil der Leistung.

Sämtliches Zubehör, Klein- und Montagematerial ist in
die Einheitspreise einzurechnen.

**3.1.01 Druckknopfmelder**
Handmelder als Druckknopfmelder, Farbe Blau nach
Anforderung und Elektronikmodul zur manuellen Auslösung
eines Brandalarmes bzw. einer Gefahrenmeldung zur
Anwendung in trockenen Räumen mit integriertem
Leitungstrenner. Die Elektronikmodule werden als
Teilnehmer auf dem Ringbus eingesetzt. Ausgestattet mit
einem Mikroprozessor verfügen sie bereits in der
Grundausführung über eine Alarmspeicherung,
Alarmanzeige, und eine Softadresscodierung
- Flache Bauform
- Zulassung nach EN54 Teil 11 als Handfeuermelder
- Steckbare Anschlussklemmen
- 2 Kabeleinführungen jeweils oben, unten und
rückseitig
- Farbe und Beschriftung nach Erfordernis
- Testfunktion durch Handmelderschlüssel
Liefern und betriebsfertig montieren, anschließen,
adressieren, parametrieren und in die bestehende
Brandwarnanlage integrieren.
Menge: 2,000 St
Zuordnung: 456

**3.1.02 Schild "Außer Betrieb"**
PVC 80 mm x 80 mm für Handmelder, Kunststoffschild
"Außer Betrieb" für alle Druckknopfmelder und
Springknopfmelder, liefern und inkl. aller
Nebenleistungen betriebsfertig montieren
Menge: 2,000 St
Zuordnung: 456

**3.1.03 Ersatzglasscheibe für Druckknopfbrandmelder**
Ersatzglasscheibe für Druckknopfbrandmelder liefern
Menge: 2,000 St
Zuordnung: 456

**3.1.04 Kennzeichnung für Handmelder**
Kennzeichnung für Handmelder, als Folien- oder
gleichwertige Beschriftung, ca. 40 X 25 mm.

Liefern und betriebsfertig montieren einschließlich
aller Nebenleistungen.
Menge: 2,000 St
Zuordnung: 456

**3.1.05 Multisensormelder mit Sockel**
Adressierbarer Multisensormelder mit kombinierter
Rauch- und Wärmedetektion zur frühzeitigen Erkennung
von
Schwel-, Glimm- und offenen Bränden.
Der Melder muss über mindestens zwei unterschiedliche
Detektionsprinzipien verfügen und zur Reduzierung von
Täuschungsalarmen geeignet sein.

Technische Mindestanforderungen:

- Integrierter Leitungstrenner gemäß DIN EN 54-17
- 360° sichtbare Alarmanzeige
- Separate Betriebsanzeige
- Kombination aus optischer Raucherkennung und
  thermischer Überwachung
- Speicherung von Alarm- und Betriebsdaten
- Meldersockel mit mechanischer Entnahmesicherung
- Zulassung gemäß DIN EN 54-7 und DIN EN 54-5
- Geeignet für den Einsatz an adressierbaren
Ringleitungen

- Integration in bestehende Meldergruppen und
Linienstruktur
- Anpassung der Anlagenprogrammierung

Liefern einschließlich Sockel sowie betriebsfertig
montieren, anschließen, parametrieren und in die
Brandwarnanlage integrieren.
Menge: 27,000 St
Zuordnung: 456

**3.1.06 Multisensormelder mit Sockel + Warnton**
Multisensormelder gemäß Position 3.1.05, zusätzlich
ausgestattet mit einem integrierten oder
sockelmontierten akustischen Signalgeber zur lokalen
Alarmierung.

Zusätzliche Anforderungen:

- Busversorgter akustischer Signalgeber
- Mehrere auswählbare Alarmtöne
- Einstellbare Lautstärke in mehreren Stufen

Liefern einschließlich aller erforderlichen Komponenten
sowie betriebsfertig montieren und in die
Brandwarnanlage integrieren.
Menge: 26,000 St
Zuordnung: 456

**3.1.07 Thermodifferential Melder mit Sockel**
Adressierbarer Wärmemelder mit kombinierter
Differential- und Maximalwertauswertung zur Detektion
von Bränden mit schnellem oder langsamem
Temperaturanstieg.

Mindestanforderungen:

- Integrierter Leitungstrenner gemäß DIN EN 54-17
- 360° Alarmanzeige
- Separate Betriebsanzeige
- Prozessorunterstützte Signalverarbeitung
- Zulassung gemäß DIN EN 54-5 (z. B. Klasse A1 oder
  gleichwertig)
- Geeignet für adressierbare Ringleitungen

- Integration in bestehende Meldergruppen und
Linienstruktur
- Anpassung der Anlagenprogrammierung

Liefern einschließlich Sockel sowie betriebsfertig
montieren und anschließen.
Menge: 1,000 St
Zuordnung: 456

**3.1.08 Thermodifferential Melder mit Sockel + Warnton**
Adressierbarer Wärmemelder mit kombinierter
Differential- und Maximalwertauswertung zur Detektion
von Bränden mit schnellem oder langsamem
Temperaturanstieg, gemäß Position 3.1.07, zusätzlich
ausgestattet mit einem integrierten oder
sockelmontierten akustischen Signalgeber zur lokalen
Alarmierung.

Zusätzliche Anforderungen:

- Busversorgter akustischer Signalgeber
- Mehrere auswählbare Alarmtöne
- Einstellbare Lautstärke in mehreren Stufen

Liefern einschließlich Sockel sowie betriebsfertig
montieren und anschließen.
Menge: 1,000 St
Zuordnung: 456

**3.1.09 Akustischer Signalgeber**
Adressierbarer, busversorgter akustischer Signalgeber
zur Alarmierung gemäß DIN EN 54-3.
Der Signalgeber muss kurzschluss- und unterbrechungstolerant sein und mehrere programmierbare Signaltöne
bereitstellen, einschließlich eines normgerechten
Alarmtons.

Mindestanforderungen:

Einstellbare Lautstärke in mehreren Stufen
Einstellbarer Lastfaktor
Geeignet für Wand- und Deckenmontage

- Einbindung in bestehende Alarmierungsstruktur
- Anpassung der Anlagenprogrammierung

Liefern und betriebsfertig montieren einschließlich
aller Nebenleistungen.
Menge: 1,000 St
Zuordnung: 456

**3.1.10 Beschriftungsfeld für Meldersockel**
Das Beschriftungsfeld kann vor oder nach der
Installation der Melder in der seitlichen Öffnung des
Meldersockels befestigt werden. Zur Kennzeichnung der
Melderadresse und Meldergruppe des Brandmelders im
Objekt bei einer
Deckenhöhe bis zu 3 Meter

liefern und incl. Beschriftung nach TAB, aller
Nebenleistungen betriebsfertig montieren
Menge: 55,000 St
Zuordnung: 456

**3.1.11 Kennzeichnung für verdeckte Rauchmelder**
Kennzeichnung für verdeckte Rauchmelder, gelber
Selbstklebepunkt 75 mm, liefern und incl. aller
Nebenleistungen montieren
Menge: 8,000 St
Zuordnung: 456

**3.1.12 Montagewinkel**
Montagewinkel zur Montage in der Dachkonstruktion zur
Einhaltung der erforderlichen Mindestabstände und
Meldekriterien, für vorstehende Meldersockel, 110x80mm
mit Bohrungen und Befestigungsmaterial

liefern und incl. aller Nebenleistungen montieren
Menge: 18,000 St
Zuordnung: 456

**3.1.13 Rauchmelderschutz**
Sicherung und Schutz eines Rauchmelders während der
Bauzeit vor Verschmutzung und Beschädigung.
Menge: 55,000 St
Zuordnung: 456

**3.1.14 Feuerwehr-Laufkarte pro Meldegruppe**
Feuerwehr-Laufkarte pro Meldegruppe, gemäß örtlicher
TAB in A3, mehrfarbig.
Menge: 24,000 St
Zuordnung: 456

**3.1.15 Meldergruppenübersicht laminiert**
Meldergruppenübersicht laminiert, gemäß örtlicher TAB
in A3, mehrfarbig.

- Anpassung entsprechend geänderter Meldergruppen
- Abstimmung mit Betreiber
Menge: 1,000 St
Zuordnung: 456

#### Titel 3.2 ELA-Anlage

*Hinweis*
Allgemeiner Hinweistext
Für diesen Titel gelten die Festlegungen des Titels 1.2
"ELA-Anlage - Allgemeine technische Festlegungen"
vollumfänglich, sofern nachfolgend nichts Abweichendes
geregelt ist.

*Hinweis*
100V-Lautsprecher

**3.2.01 6W 100V Decken-/Wandeinbaulautsprecher**
Lieferung, Montage und betriebsfertiger Anschluss eines
Decken-/Wandeinbaulautsprechers mit 6 W Nennleistung
zur qualitativ hochwertigen Übertragung von Sprache und
Hintergrundmusik.

Technische Merkmale:

- Nennleistung 6 W, Leistungsabgriffe am Transformator:
  6 / 3 / 1,5 W
- Empfindlichkeit: 93 dB (1 W, 1 m, 1 kHz Oktave),
  80 dB (1 W, 4 m, 100 Hz-10 kHz)
- Schalldruckpegel: 101 dB (Nennleistung, 1 m, 1 kHz
  Oktave), 86 dB (Nennleistung, 4 m, 100 Hz-10 kHz)
- Frequenzbereich: 290 Hz - 20 kHz (-10 dB)
- Signalisierungsbereich HxV (-6 dB): 180° x 180° (1
kHz),
  65° x 65° (4 kHz)
- Nenneingangsspannung: 100 V
- Elektrischer Anschluss: 2-polig Keramik
- Zulässiger Kabelquerschnitt: 0,5 - 4 mm²
- Zertifizierung: EN 54-24, BS 5839-8

Mechanische Daten:

- Durchmesser: 199 mm
- Einbautiefe max.: 75 mm
- Deckenausschnitt: 152 mm
- Gewicht: 0,97 kg
- Farbe: Signalweiß (RAL 9003)

Ausstattung:

- Integrierte Federklemmen für einfache, sichere
Montage im
  Deckenausschnitt
- Keramik-Klemmleiste, Thermosicherung, hitzebeständige
  Hochtemperaturverdrahtung

Leistungsumfang Lieferung/Montage/Inbetriebnahme:

- Lieferung inklusive aller erforderlichen
Nebenleistungen
- Montage, Anschluss und betriebsfertige Inbetriebnahme
Menge: 12,000 St
Zuordnung: 454

**3.2.02 6W 100V Anbaulautsprecher**
Decken- und Wandanbaulautsprecher, rechteckiges
Gehäuse, weiß, schwer entflammbar

- eingebautes Breitbandchassis mit Hochtonkegel
- hochwertiger 100 V Übertrager mit 1/1, 1/2, 1/4
  Leistungsanpassung
- fein perforiertes, hochschalldurchlässiges Lochblech
aus
  beschichtetem Stahl
- Feuchtraumausführung optional erhältlich
- nachträglich in allen RAL-Farben lieferbar
Technische Daten:
- Nennbelastbarkeit (Musik): 15/6 Watt
- Anpassungen bei 100 V: 6/3/1,5 Watt
- Frequenzbereich: 80 - 15.000 Hz
- Empfindlichkeit (1W / 1m)  93 dB
- max. Schalldruck (1W / 1m)  101 dB
- Nennimpedanz (Chassis): 8 Ohm
- Farbe: weiß (ähnl. RAL 9010)
-  Abmessungen (H x B x T)  230 x 170 x 80 mm
- Gewicht: 1,8 kg
- Klemmstellen zur Durchverdrahtung
liefern und betriebsfertig inkl. Zubehör und
Montagematerial montieren und anschliessen.
Menge: 2,000 St
Zuordnung: 454

**3.2.03 Außenlautsprecher, ALU, 20W/100V, weiß (RAL 9010), IP66**
Lieferung, Montage und betriebsfertiger Anschluss eines
Sound-Projektors aus Aluminium, 20 W Nennleistung, 100
V, Farbe weiß (RAL 9010), IP66, inklusive Montagebügel.

Leistungsmerkmale:

- Dreh- und kippbarer Wand- und Deckenmontagebügel
- betrieb mit 20 W, 10 W oder 5 W möglich
- Geeignet für Durchschleifverkabelung
- Zylindergehäuse aus stranggepresstem Aluminium

Technische Daten:

- Max. Leistung: 30 W
- Nennleistung: 20 W (20/10/5 W)
- Schalldruckpegel: 105 dB / 92 dB (20 W / 1 W, 1 kHz,
1 m)
- Frequenzbereich (-10 dB): 150 Hz - 20 kHz
- Öffnungswinkel (-6 dB, 1 kHz / 4 kHz): 160° / 60°
- Nenneingangsspannung: 100 V, Nennimpedanz: 500 O
- Anschluss: 1 m feuerbeständiges Kabel
- Abmessungen (Ø x L): 146 x 200 mm, Gewicht: 2,6 kg
- Betriebstemperatur: -25 bis +55 °C
- IP65

Leistungsumfang Lieferung/Montage/Inbetriebnahme:

- Lieferung inklusive aller erforderlichen
Nebenleistungen
- Montage, Anschluss und betriebsfertige Inbetriebnahme
Menge: 6,000 St
Zuordnung: 454

*Hinweis*
Uhren

**3.2.04 Nebenuhr 40 cm**
Analoge Nebenuhr für Wand- oder Deckenbefestigung als
Uhr mit Rückwand und einem Wand- oder Deckenhalter. Sie
können mit einer Einpunkt-Befestigung an die Wand
gehängt werden.

Einseitig zum Aufsetzen auf die Wand mit einer
Einpunkt-Befestigung.
Nebenuhrwerk: 24 V DC, 1/1 Minuten Impuls
24 V polwechselnder Minutenimpuls

Technische Daten
Ansteuerung  24V DC polwechselnder  Minutenimpuls,
7,5 mA  Stromaufnahme
Schutzgrad  IP 52
Impulslänge  1/1 Minuten Impuls
Ziffernblatt  weißes Acrylglas Ziffernblatt,
schwarze Beschriftung (arabische  Ziffern)
Gehäusefarbe  weiß

Material  hochwertiger ABS-Kunststoff mit
Acrylglashaube, Wandhalter aus  Edelstahl
Größe ca.  400 x 400 mm

incl. allem erforderlichen Zubehörs, Klein- und
Befestigungsmaterial, liefern und betriebsfertig
programmieren und montieren
Menge: 4,000 St
Zuordnung: 453

**3.2.05 Doppelseitige Nebenuhr 40 cm**
Analoge doppelseitige Nebenuhr für Wand- oder
Deckenbefestigung mit einem Wand- oder Deckenhalter.

Nebenuhrwerk: 24 V DC, 1/1 Minuten Impuls
24 V polwechselnder Minutenimpuls

Technische Daten
Ansteuerung  24V DC polwechselnder  Minutenimpuls,
7,5 mA  Stromaufnahme
Schutzgrad  IP 52
Impulslänge  1/1 Minuten Impuls
Ziffernblatt  weißes Acrylglas Ziffernblatt,
schwarze Beschriftung (arabische  Ziffern)
Gehäusefarbe  weiß

Material  hochwertiger ABS-Kunststoff mit
Acrylglashaube, Wandhalter aus  Edelstahl
Größe ca.  400 x 400 mm

incl. allem erforderlichen Zubehörs, Klein- und
Befestigungsmaterial, liefern und betriebsfertig
programmieren und montieren
Menge: 1,000 St
Zuordnung: 453

#### Titel 3.3 Sonstige Leistungen

*Hinweis*
Fernmeldekabel
Vorbemerkungen siehe oben, des Weiteren ist die
räumliche Trennung zu Starkstromleitungen nach VDE
unbedingt einzuhalten.

*Hinweis*
FM-Verkabelung

In die Verlegepreise sind alle erforderlichen Arbeiten
mit einzukalkulieren, wie beispielsweise das Verlegen
in
Teillängen, das Absetzen und Einführen in alle Geräte,
Verlege- und Befestigungsmaterial je nach Verlageart,
Verlegezubehör und Hilfsmittel wie Kabelabroller, etc.,
das dauerhafte Beschriften der Kabelenden, so daß eine
eindeutige Zuordnung auch zu einem späteren Zeitpunkt
der Installationsarbeiten noch möglich ist, das
Hochbinden und Schützen der Leitungen vor Verschmutzung
und Beschädigung durch andere Gewerke und sonstige
übliche Arbeiten. Grundsätzlich gilt für alle Kabel und
Leitungen die Lieferung in Teillängen.

*Hinweis*
Einziehen in vorhandene Rohre, in Hohlwände,
Deckenkonstruktionen, in Kabelkanäle, auf
Kabelpritschen einschl. aller erforderlichen
Hilfsmittel, Klein-
und Befestigungsmaterial.

**3.3.01 FM-Installationsleitung J-Y(ST)Y 2x2x0,8**
FM-Installationsleitung nach DIN VDE 0815 in Teillängen
liefern und  betriebsfertig verlegen als J-Y(ST)Y
2x2x0,8
Menge: 38,000 m
Zuordnung: 457

**3.3.02 FM-Installationsleitung J-Y(ST)Y 4x2x0,8**
FM-Installationsleitung nach DIN VDE 0815 in Teillängen
liefern und  betriebsfertig verlegen als J-Y(ST)Y
4x2x0,8
Menge: 30,000 m
Zuordnung: 457

**3.3.03 FM-Installationsleitung J-Y(ST)Y 10x2x0,8**
FM-Installationsleitung nach DIN VDE 0815 in Teillängen
liefern und  betriebsfertig verlegen als J-Y(ST)Y
10x2x0,8
Menge: 18,000 m
Zuordnung: 457

**3.3.04 Brandmeldeleitung J-Y(ST)Y 2x2x0,8, rot**
FM-Installationsleitung als Brandmeldeleitung nach DIN
VDE 0815 in Teillängen liefern und  betriebsfertig
verlegen, Farbe rot mit Aufschrift gemäß behördlicher
Auflagen als J-Y(ST)Y 2x2x0,8 rot
Menge: 56,000 m
Zuordnung: 456

**3.3.05 Brandmeldeleitung J-Y(ST)Y 4x2x0,8, rot**
FM-Installationsleitung als Brandmeldeleitung nach DIN
VDE 0815 in Teillängen liefern und  betriebsfertig
verlegen, Farbe rot mit Aufschrift gemäß behördlicher
Auflagen als J-Y(ST)Y 4x2x0,8 rot
Menge: 28,000 m
Zuordnung: 456

*Hinweis*
Kabel und Leitungen mit Funktionserhalt

Vorbemerkungen siehe oben, des Weiteren sind die
Verlegerichtlinien für Kabel und Leitungen mit
Funktionserhalt im Brandfall genau einzuhalten.
Alle notwendigen Maßnahmen, Befestigungsmaterial, etc.
ist in den jeweiligen Verlegepreis mit einzukalkulieren

Die Vorschriften und Richtlinien der DIN 4102 und der
DIN VDE 0108 sind verbindlich einzuhalten.

*Hinweis*
Verlegen mit Metalldübeln und zugelassenen
Systemen montierte Kabelrinnen mit Funktionserhalt,
Gitterrinnen, in Leerrohre einziehen, etc. in
Teillängen,
einschließlich Klein- und Befestigungsmaterial.

**3.3.06 FM-Leitung E30 JE-H(St)H 2x2x0,8 rot**
Halogenfreies Fernmelde-Sicherheitskabel nach DIN VDE
0815 mit verbessertem Verhalten im Brandfall und
integriertem Funktionserhalt nach DIN 4102, Teil 12,
rot mit Aufdruck Brandmeldeanlage, liefern und in
Teillängen betriebsfertig verlegen auf systemgebundene
Kabelrinnen, Kabelpritschen, Kabelleitern,
Gitterrinnen, Hängeschellen oder in Panzerrohr
einziehen

als E30 JE-H(St)H  2x2x0,8 rot
Menge: 35,000 m
Zuordnung: 456

**3.3.07 FM-Leitung E30 JE-H(St)H 4x2x0,8 rot**
Halogenfreies Fernmelde-Sicherheitskabel nach DIN VDE
0815 mit verbessertem Verhalten im Brandfall und
integriertem Funktionserhalt nach DIN 4102, Teil 12
liefern und in Teillängen betriebsfertig verlegen auf
systemgebundene Kabelrinnen, Kabelpritschen,
Kabelleitern, Gitterrinnen, Hängeschellen oder in
Stahlpanzerrohr einziehen

als E30 JE-H(St)H 4x2x0,8 rot
Menge: 24,000 m
Zuordnung: 456

*Hinweis*
Liefern und Verlegen von Kabeln mit Funktionserhalt
incl. des erforderlichen Verlegematerials wie
Befestigungsbügel, Hutschienen, Langwannen, Dübel,
als Einzelverlegung mit systemgeprüften und
zugelassenem Verlegematerial, etc. in Teillängen.

**3.3.08 FM-Leitung E30 JE-H(St)H 2x2x0,8 rot mit Verlegesystem**
Halogenfreies Fernmelde-Sicherheitskabel nach DIN VDE
0815 mit verbessertem Verhalten im Brandfall und
integriertem Funktionserhalt nach DIN 4102, Teil 12
liefern und in Teillängen betriebsfertig verlegen mit
systemgebundener Einzelschelle oder Langwanne unter
Verwendung von typgeprüften Metalldübeln und Schrauben
mit einem Schellenabstand von maximal 300 mm

als E30 JE-H(St)H  2x2x0,8 rot
Menge: 20,000 m
Zuordnung: 456

**3.3.09 FM-Leitung E30 JE-H(St)H 4x2x0,8 rot mit Verlegesystem**
Halogenfreies Fernmelde-Sicherheitskabel nach DIN VDE
0815 mit verbessertem Verhalten im Brandfall und
integriertem Funktionserhalt nach DIN 4102, Teil 12
liefern und in Teillängen betriebsfertig verlegen mit
systemgebundener Einzelschelle oder Langwanne unter
Verwendung von typgeprüften Metalldübeln und Schrauben
mit einem Schellenabstand von maximal 300 mm

als E30 JE-H(St)H  4x2x0,8 rot
Menge: 16,000 m
Zuordnung: 456

*Hinweis*
Verlegesysteme

*Hinweis*
Verlegesysteme, Leerrohre, Kabelrinnen
Zu den nachstehenden Einbauteilen  ist  in die
Verlegepreise alles erforderliche Zubehör, alle
Nebenarbeiten und Kleinmaterial wie Abstandhalter,
Verputzdeckel, Befestigungsmaterial, Bohrungen und
Rohreinführungen in Dosen, Tüllen, Muffen, Krümmer,
Wand- und Deckenübergänge, Gegenlager, sonstiges
Kleinmaterial, und sonstige notwendige Arbeiten mit in
den Angebotspreis einzukalkulieren.
Ebenfalls mit  einzukalkulieren sind Stemm- und
Schlitzarbeiten sowie das Erstellen der erforderlichen
Ausschnitte und Bohrungen in Hohlwänden oder
Holzkonstruktionen.
In jedes Leerrohr ist, falls erforderlich, ein Zugdraht
einzuziehen. Vor den Verputz- bzw. den
Estrichverlegearbeiten sind die Leerrohre auf
Durchgängigkeit zu prüfen. Die Leerrohre sind mit
geeignetem Befestigungsmaterial zu befestigen.
Gipspflaster und Hakennägel sind nicht zugelassen.
Die Wandauslaßschiffchen sind mit der Spitze nach oben
zu setzen.In die Dosenpreise sind alle erforderlichen
Kleinteile wie  z. B. Leerrohradaptertüllen, etc. mit
einzukalkulieren. Rohre an Wänden, auf dem Rohboden
oder an der Decke sind grundsätzlich parallel zu
verlegen. Eine diagonale oder schräge Rohrführung im
Raum ist nicht zugelassen.

Das Befestigen der Dosen und Rohre und deren Schutz vor
Beschädigung bei den Verputzarbeiten, Dosenabdeckungen,
etc. ist mit einzukalkulieren.

Die Klassifizierung der Leerrohre ist nach DIN EN 50086
verbindlich festgelegt.

Die Einhaltung der dort geforderten Werte ist zwingend
vorgeschrieben und per Nachweis zu erbringen.

*Hinweis*
Leerrohre

**3.3.10 3341 starr EN 16-F**
Kunststoffstangenrohr starr, nach DIN 0605 aus Hart-
PVC,
mittelschwer, glatt, Klassifizierung 3341, flammwidrig,
einschließlich Abstandschellen, Befestigungsmaterial,
Steckmuffen, etc. auf Putz fachgerecht waagrecht oder
senkrecht betriebsfertig
verlegt mit einer Nennweite von 16mm
Menge: 18,000 m
Zuordnung: 444

**3.3.11 44561 Alu-Panzerrohr EN 16**
Alu-Steckrohr starr, aus stranggepresstem Aluminium
schwer, glatt, Klassifizierung 4456112, einschließlich
Alu-Abstandschellen, Befestigungsmaterial, Steckmuffen,
etc. auf Mauerwerk oder Beton, fachgerecht waagrecht
oder senkrecht betriebsfertig in Teillängen verlegt mit
einer  Nennweite von 16 mm
Menge: 10,000 m
Zuordnung: 444

*Hinweis*
Kabelkanäle

**3.3.12 Leitungsführungskanal aus PVC 20 x 20 mm**
Leitungsführungskanal aus PVC 20 x 20 mm,
Elektro-Installationskanal-System Leitungsführungskanal
aus Kunststoff nach DIN EN 50085-1 zur
Leitungsverlegung. Standardfarbe verkehrsweiß,
lichtgrau oder steingrau, max. Max. Leitungsbelegung Ø
11 mm - Füllgrad 0.5 :1, komplett mit Ober- und
Unterteil, einschl. Klein- und Befestigungsmaterial,
anteiligen Formstücken, Endplatten und Winkel,
Bohrungen für Kabelausläße, etc, liefern und in
Teillängen verlegen.
Menge: 12,000 m
Zuordnung: 444

**3.3.13 Leitungsführungskanal aus PVC 60 x 110 mm**
Leitungsführungskanal aus PVC  60 x 110 mm,
Elektro-Installationskanal-System Leitungsführungskanal
aus Kunststoff nach DIN EN 50085-1 zur
Leitungsverlegung. Kanalunterteil/-oberteil mit
Trennwand-Einbaumöglichkeit.
Standardfarbe verkehrsweiß, lichtgrau oder steingrau,
max. Leitungsbelegung Ø 11 mm - Füllgrad 0.5 :23,
komplett mit Ober- und Unterteil, Trennwänden nach
Erfordernis, einschl. Klein- und Befestigungsmaterial,
anteiligen Formstücken, Endplatten und Winkel,
Bohrungen für Kabelausläße, etc,  liefern und in
Teillängen verlegen
Menge: 8,000 m
Zuordnung: 444

*Hinweis*
Großdosen und Kästen

**3.3.14 Feuchtraumabzweigkasten Standard**
Feuchtraumabzweigkasten mit  Deckel, incl. allem
Zubehör, Kabeleinführungen, Befestigungsmaterial,
Klemmen und Beschriftung.
Menge: 10,000 St
Zuordnung: 444

**3.3.15 Abzweigkasten rot, E90 Ausführung 4x2x0.8mm**
Abzweigkasten E90, mit Klemmstelle bis 5x2,5 qmm oder
4x2x0.8mm, 100/100/50, incl. Deckel, incl. allem
Zubehör und
Befestigungsarbeiten für Ziegel- oder Hohlwandmontage
liefern und inkl. aller erforderlichen Nebenleistungen
und zubehörs betriebsfertig montieren.
Menge: 2,000 St
Zuordnung: 444

**3.3.16 FM-Kleinverteiler a.P. bis 60 DA**
Liefern, montieren und betriebsfertig herstellen eines
Fernmelde-Kleinverteilers zur Wandmontage (Aufputz),
geeignet zur Aufnahme von bis zu 6 Anschlussleisten à
10 Doppeladern und für maximal 60 aufgelegte
Doppeladern.

Inkl. Montagewanne, Anschlussleisten, sämtlichem
Befestigungs- und Kleinmaterial, fachgerechtem
Auflegen, Beschalten, Kennzeichnen sowie
ordnungsgemäßer Kabelführung.

Mit Erstellung und Übergabe einer Anschluss- und
Belegungsdokumentation.

Ausführung: Wandverteiler, Aufputz
Schutzart: IP40
Farbe: grau
Abmessungen ca. 330 × 200 × 125 mm
Menge: 2,000 St
Zuordnung: 457

**3.3.17 FM-Kleinverteiler a.P. bis 100 DA**
Liefern, montieren und betriebsfertig herstellen eines
Fernmelde-Kleinverteilers zur Wandmontage (Aufputz),
geeignet zur Aufnahme von bis zu 6 Anschlussleisten à
10 Doppeladern und für maximal 100 aufgelegte
Doppeladern.

Inkl. Montagewanne, Anschlussleisten, sämtlichem
Befestigungs- und Kleinmaterial, fachgerechtem
Auflegen, Beschalten, Kennzeichnen sowie
ordnungsgemäßer Kabelführung.

Mit Erstellung und Übergabe einer Anschluss- und
Belegungsdokumentation.

Ausführung: Wandverteiler, Aufputz
Schutzart: IP40
Farbe: grau
Abmessungen ca. 330 × 330 × 125 mm
Menge: 1,000 St
Zuordnung: 457

*Hinweis*
Der Anschluß bauseits beigestellter Geräte beinhaltet
das Absetzen der Leitung, das Auflegen und die
Herstellung der Zugentlastung von starren oder
flexiblen Kabeln und Leitungen, sowie Kleinmaterial,
Verschraubungen und sonstiges notwendiges Zubehör.
Die Überprüfung der Anschlußbelegung, des Drehsinnes
und aller technisch relevanten Daten ist mit
einzukalkulieren.

**3.3.18 Kabelanschluß 2 x 2 x 0,6/0,8 mm**
Kabelanschluß bis 2 x 2 x 0,6/0,8 mm an eine vorhandene
Klemmstelle für Steuerleitungen oder EDV-Anschlüsse.
Menge: 12,000 St
Zuordnung: 457

**3.3.19 Kabelanschluß 4 x 2 x 0,6/0,8 mm**
Kabelanschluß bis 4 x 2 x 0,6/0,8 mm an eine vorhandene
Klemmstelle für Steuerleitungen oder EDV-Anschlüsse.
Menge: 15,000 St
Zuordnung: 457

**3.3.20 Kabelanschluß 10 x 2 x 0,6/0,8 mm**
Kabelanschluß bis 10 x 2 x 0,6/0,8 mm an eine
vorhandene
Klemmstelle für Steuerleitungen oder EDV-Anschlüsse.
Menge: 2,000 St
Zuordnung: 457

**3.3.21 Absetzen und Auflegen auf LSA+ Leisten 2x2x0,6/0,8**
Absetzen und Auflegen auf LSA+ Leisten von Leitungen
I-Y(St)Y 2x2x0,6 bis 0,8.
Menge: 24,000 St
Zuordnung: 457

**3.3.22 Absetzen und Auflegen auf LSA+ Leisten 4x2x0,6/0,8**
Absetzen und Auflegen auf LSA+ Leisten von Leitungen
I-Y(St)Y 4x2x0,6 bis 0,8.
Menge: 15,000 St
Zuordnung: 457

**3.3.23 Bohrungen größer 21 mm bis 40 mm**
Bohrungen größer 21 mm bis 40 mm, durch bis zu 36 cm
starkes Mauerwerk oder Beton herstellen.
Menge: 16,000 St
Zuordnung: 444

**3.3.24 Anpassung Bestandsverteiler FM/BWA-Technik 6 Leisten**
Überprüfung der Verdrahtung in einem bestehenden
Verteiler mit 6 LSA-Plus-Leisten (10 DA).

Leistungsumfang:

- Nachverfolgung, Zuordnung und Kontrolle der
  ankommenden und abgehenden Leitungen
- Überprüfung der bestehenden Belegung auf
  Übereinstimmung mit dem tatsächlichen Anlagenbestand
- Korrektur und Aktualisierung der Beschriftung der
Leisten
  und Leitungen
- Umverdrahtung innerhalb des Verteilers zur
Neuaufteilung
  und Anpassung an die geänderten betrieblichen
  Erfordernisse

Die Leistung umfasst sämtliche hierfür erforderlichen
Nebenleistungen sowie die fachgerechte Ausführung und
Wiederherstellung eines übersichtlichen,
betriebssicheren Zustands.
Menge: 2,000 St
Zuordnung: 456

**3.3.25 Anpassung Bestandsverteiler FM/BWA-Technik 10 Leisten**
Überprüfung der Verdrahtung in einem bestehenden
Verteiler mit 10 LSA-Plus-Leisten (10 DA).

Leistungsumfang:

- Nachverfolgung, Zuordnung und Kontrolle der
  ankommenden und abgehenden Leitungen
- Überprüfung der bestehenden Belegung auf
  Übereinstimmung mit dem tatsächlichen Anlagenbestand
- Korrektur und Aktualisierung der Beschriftung der
Leisten
  und Leitungen
- Umverdrahtung innerhalb des Verteilers zur
Neuaufteilung
  und Anpassung an die geänderten betrieblichen
  Erfordernisse

Die Leistung umfasst sämtliche hierfür erforderlichen
Nebenleistungen sowie die fachgerechte Ausführung und
Wiederherstellung eines übersichtlichen,
betriebssicheren Zustands.
Menge: 2,000 St
Zuordnung: 456

**3.3.26 Dokumentation der Umverdrahtung im Bestandsverteiler**
Erstellung und Aktualisierung der Dokumentation im
überarbeiteten Bestandsverteiler.

Leistungsumfang:

- Eindeutige Zuordnung und Dokumentation jeder
einzelnen
  Doppelader (DA)
- Fachgerechte Kennzeichnung aller Doppeladern im
Verteiler
- Anpassung der Beschriftung an den tatsächlichen,
aktuellen
  Anlagenbestand
- Erstellung einer übersichtlichen
Belegungsdokumentation
  zur dauerhaften Nachvollziehbarkeit

Leistung komplett inkl. aller erforderlichen
Nebenleistungen.
Menge: 36,000 St
Zuordnung: 456

**3.3.27 Prüfung einer Klemmstelle**
Überprüfung einer bis zu 4-poligen Klemmstelle an einer
Brandwarnanlage, einem Brandmelder oder einer sonstigen
Komponente der Brandwarnanlage.

Leistungsumfang:

- Durchgangsprüfung der angeschlossenen Leitungen
- Prüfung der Funktion und eindeutigen Zuordnung
- An- und Abklemmarbeiten an der Klemmstelle
- Neues Absetzen der Leiter
- Erforderliche Konfektionier- und Verdrahtungsarbeiten

Die Leistung umfasst die Lieferung und den Einsatz
sämtlichen Kleinmaterials, einschließlich Klemmen und
notwendigem Zubehör, sowie alle erforderlichen
Nebenleistungen zur fachgerechten Ausführung.
Menge: 45,000 St
Zuordnung: 456

**3.3.28 Demontage Bestandsrauchmelder**
Demontage und fachgerechte Entsorgung eines
Bestandsrauchmelder inkl. Zubehör komplett inkl. aller
erforderlichen Nebenleistungen wie Änderung der
zentralen Programmierung, Freischalten des Ringes,
Abstimmung mit der Bauherrschaft, Rangier- und
Verklemmarbeiten der vorhandenen Verkabelung zur
Inbetriebhaltung des Ringes, Änderung der
Schleifenpläne und Nachführung der Dokumentation.
Menge: 5,000 St
Zuordnung: 456

**3.3.29 Demontage Brandwarnanlagenbauteile**
Demontage eines Druckknopfmelders, Sirene, etc.  inkl.
Zubehör komplett inkl. aller erforderlichen
Nebenleistungen wie Änderung der zentralen
Programmierung, Freischalten des Ringes, Abstimmung mit
der Bauherrschaft, Rangier- und Verklemmarbeiten der
vorhandenen Verkabelung zur Inbetriebhaltung des
Ringes, Änderung der Schleifenpläne und Nachführung der
Dokumentation.
Menge: 6,000 St
Zuordnung: 456

**3.3.30 Demontage Lautsprecher**
Demontage eines in der Decke oder an der Wand
montierten Lautsprechers, komplett mit Demontage aller
zugehörigen Kleinteile und Anschlussleitungen,
Befestigungsmaterialien sowie aller erforderlichen
Nebenleistungen abtransportieren und fachgerecht
entsorgen.
Menge: 14,000 St
Zuordnung: 454

**3.3.31 Demontage eines Kabels**
Demontage und fachgerechte Entsorgung eines Kabels der
Brandmelde- oder ELA-Technik bis 10x2x0,8 komplett inkl
aller erforderlichen Nebenleistungen.
Menge: 230,000 m
Zuordnung: 456

*Hinweis*
Stundenlohnarbeiten
Grundsätzlich nachfolgende Stundenlohnarbeiten nur für
unvorhersehbare Arbeiten im Bestand nur im unbedingt
notwendigen Arbeitsumfang zu erbringen und vor
Ausführungsbeginn bei der Fachbauleitung schriftlich
anzukündigen und freigeben zu lassen. Nicht
angekündigte Arbeiten werden nicht anerkannt.

Der Nachweis der erbrachten Leistung ist mit Datum und
fortlaufender Nummerierung innerhalb von 6 Werktagen
bei der Bauleitung vorzulegen.
Nicht rechtzeitig vorgelegte Regienachweise werden
nicht anerkannt.

Das bauseitige Leitungsnetz ist zu prüfen und mit dem
Elektriker abzustimmen.

**3.3.32 Obermonteur**
Stundensatz für qualifizierte Arbeitsleistungen durch
Obermonteure oder Fernmeldeobermonteure,
einschließlich:

- Planung, Installation, Inbetriebnahme, Wartung und
  Reparatur von ELA-, BWA- und verwandten Anlagen
- Durchführung von Messungen, Prüfungen und
  Dokumentationen
- Fachgerechtes Arbeiten nach einschlägigen
Vorschriften
  und Normen

Qualifikationsanforderungen:

- Abgeschlossene Elektrofachausbildung inkl.
bestandener
  Abschlussprüfung
- Mindestens 6 Jahre Berufserfahrung nach Abschluss der
  Ausbildung
- Nachweis der Qualifikation auf Nachfrage durch
Vorlage von
  Ausbildungs- und Erfahrungsnachweisen

Besondere Hinweise:

- Leistung erfolgt nach Aufwand in Stunden
- Stundenabrechnung erfolgt nach tatsächlicher
Einsatzzeit
  vor Ort
Menge: 15,000 Std
Zuordnung: 456

**3.3.33 Monteurstunde**
Stundensatz für qualifizierte Arbeitsleistungen durch
Monteure oder Fernmeldemonteure, einschließlich:

- Installation, Wartung, Inbetriebnahme und Reparatur
von
  ELA-, BWA- und Fernmeldeanlagen
- Fachgerechtes Arbeiten nach einschlägigen
Vorschriften
  und Normen
- Durchführung von Prüfungen, Messungen und
  Dokumentation

Qualifikationsanforderungen:

- Abgeschlossene Elektrofachausbildung inkl.
bestandener
  Abschlussprüfung
- Nachweis der Qualifikation auf Nachfrage

Besondere Hinweise:

- Abrechnung erfolgt nach tatsächlicher Einsatzzeit vor
Ort
- Alle Arbeiten sind nach den geltenden Sicherheits-
und
  Qualitätsvorschriften auszuführen
Menge: 18,000 Std
Zuordnung: 456

#### Titel 3.4 Dokumentation, Inbetriebnahme und Abnahme BA 3.2

*Hinweis*
Die Dokumentation, Inbetriebnahme und Abnahme BA 3.2
ist gemäß den Festlegungen des Titels
"Dokumentation, Inbetriebnahme und Abnahme BA 3.1"
auszuführen.

Dabei beziehen sich alle Leistungen ausschließlich auf
die Erweiterung und Anpassung der bestehenden Anlagen.

Die bestehende Brandwarnanlage (BWA) sowie die
elektroakustische Anlage (ELA) bleiben grundsätzlich in
Betrieb.

Alle Leistungen sind so zu erbringen, dass die
Funktionsfähigkeit der Bestandsanlage jederzeit
gewährleistet bleibt.

Alle erforderlichen Anpassungen an bestehenden
Systemen, Parametrierungen, Programmierungen und
Dokumentationen, die im Zuge der Erweiterung notwendig
werden, sind Bestandteil der Leistung.

Eine gesonderte Vergütung hierfür erfolgt nicht.

*Hinweis*
Sämtliche nachfolgenden Positionen sind auf den
gesamten Bauabschnitt 3.2 zu beziehen und entsprechend
zu kalkulieren.

**3.4.01 Werk- und Montageplanung Brandwarnanlage und ELA-Anlage**
Erarbeitung und Erstellung der Werk- und Montageplanung
für die Erweiterung der bestehenden Brandwarnanlage
(BWA) sowie der Elektroakustischen Anlage (ELA) im
Bestand unter Berücksichtigung der vorhandenen
Anlagenstruktur, der baulichen Gegebenheiten und der
betrieblichen Erfordernisse.
Die Planung erfolgt auf Grundlage der bestehenden
Anlagen und der vorgegebenen Planung sowie gemäß den
zum Zeitpunkt der Ausführung gültigen Vorschriften,
Richtlinien und Normen, insbesondere VdS, DIN 14675,
den einschlägigen DIN-/VDE-Normen sowie den Technischen
Anschlussbedingungen (TAB) der zuständigen Feuerwehr
und Behörden.

Leistungsumfang:

Durchführung der für die Erweiterung erforderlichen
Planungsleistungen, einschließlich:

- Systemanpassungen und Einbindung der zusätzlichen
  Komponenten
- Analyse und Bewertung der vorhandenen Bestandsanlage
  hinsichtlich der Erweiterbarkeit
- Berücksichtigung vorhandener Systemgrenzen (z.B.
  Teilnehmeranzahl, Linienstruktur, Leistungsreserven)
- erforderlicher Leitungs-, Strom- und
Leistungsberechnungen
  für die Erweiterung
- Erstellung der für die Ausführung notwendigen Werk-,
  Montage-, Installations- und Übersichtspläne für die
  erweiterten Anlagenteile sowie deren Einbindung in
die
  Bestandsanlage
- Anpassung und Fortschreibung vorhandener
  Bestandspläne, soweit diese durch die Erweiterung
  betroffen sind
- Vorlage und Abstimmung der Planunterlagen mit dem
  Ingenieurbüro, der Feuerwehr sowie weiteren
beteiligten
  Stellen, soweit für die Erweiterung erforderlich
- Einarbeitung der sich aus den Abstimmungen ergebenden
  erforderlichen Änderungen und Ergänzungen bis zur
  fachlichen bzw. behördlichen Freigabe der
  Erweiterungsplanung
- Bereitstellung der freigegebenen Werk- und
Montagepläne
  in erforderlicher Anzahl in digitaler Form (PDF sowie
  bearbeitbare Dateien, z. B. DWG/DXF);
  Papierausfertigungen nur, sofern projektspezifisch
gefordert
- Erbringung aller zur vollständigen und freigegebenen
Werk-
  und Montageplanung der Erweiterung notwendigen
  Nebenleistungen

Hinweis:
Eine vollständige Neuplanung oder Neudarstellung der
gesamten Bestandsanlage ist nicht Bestandteil dieser
Leistung.
Menge: 1,000 Psch
Zuordnung: 456

**3.4.02 Inbetriebnahme der Erweiterung der Brandwarnanlage**
Leistungsumfang:
Inbetriebnahme, Parametrierung und Prüfung der
Erweiterung der bestehenden Brandwarnanlage durch einen
werksgeschulten Spezialisten unter Einbindung in die
vorhandene Anlagentechnik.

Leistungen:

- Parametrierung und Inbetriebnahme der Erweiterung an
der
  bestehenden Brandwarnanlagenzentrale
- Einbindung der neu installierten Melder und
Anlagenteile in
  das bestehende System
- Prüfung der erweiterten Anlagenteile
  unter Verwendung geeigneter Prüfmittel (z. B.
Prüfgas)
- Durchführung von Funktionsprüfungen der neu
installierten
  automatischen Melder sowie der Druckknopfmelder
- Einspielen ggf. erforderlicher Software- bzw.
  Konfigurationsanpassungen im Zusammenhang mit der
  Erweiterung
- Überprüfung der Funktion der neu angeschlossenen
Geräte
  und Anlagenteile
- Kontrolle der Weiterleitung der relevanten
Meldungsarten (z.
  B. Störung, Sabotage, Alarm) im Zusammenhang mit der
  Erweiterung
- Überprüfung der Alarmierung im Bereich der
Erweiterung;
  Messung des Alarmierungspegels, soweit durch die
  Erweiterung betroffen, inkl. Dokumentation der
  Messergebnisse
- Funktionsprüfung der Gesamtanlage im Hinblick auf die
  Erweiterung (Wechselwirkungen Bestand / Neu)
- Mitwirkung bei der Einweisung des Betriebspersonals
in die
  Funktion der erweiterten Anlagenteile
- Erstellung eines Prüfprotokolls für die Erweiterung
- Erstellung eines Übergabeprotokolls der erweiterten
  Anlagenteile

Hinweis:
Eine vollständige Neu-Inbetriebnahme oder
Komplettprüfung der bestehenden Gesamtanlage ist nicht
Bestandteil dieser Leistung.

Leistung komplett, einschließlich aller für die
Inbetriebnahme der Erweiterung erforderlichen
Nebenleistungen, Materialien, Prüfmittel und
Dokumentationen, betriebsfertig übergeben.
Menge: 1,000 Psch
Zuordnung: 456

**3.4.03 Inbetriebnahme der Erweiterung der ELA-Anlage**
Durchführung der vollständigen Inbetriebnahme der
Erweiterung der bestehenden Elektroakustischen Anlage
(ELA).
Die Leistungen sind durch einen zertifizierten
Systemspezialisten auszuführen, um eine fachgerechte
Parametrierung sowie die Funktionssicherheit der
erweiterten Anlagenteile im Zusammenspiel mit dem
Bestand sicherzustellen.

Umfang der Leistungen:

1. Parametrierung und Systemeinstellungen

- Parametrierung und Programmierung der für die
  Erweiterung relevanten Systemparameter
- Konfiguration der neu installierten bzw. erweiterten
  Systemkomponenten, insbesondere:
- Verstärker
- Controller
- DSP-Einheiten
- Sprechstellen
- Leitungsüberwachungen
- Anpassung der Systemfunktionen der Erweiterung gemäß
  Nutzeranforderungen und Planung
- Dokumentation der für die Erweiterung eingestellten
  Parameter

2. Prüfung aller Lautsprecherleitungen

Prüfung der im Zuge der Erweiterung neu installierten
Lautsprecherlinien mit dokumentierter Protokollierung,
insbesondere hinsichtlich:

- Kurzschluss
- Erdschluss
- Anschlusswert
- Impedanz / Linienanpassung
- korrekter Beschaltung
- vollständiger Funktionsprüfung der jeweiligen Linie

3. Prüfung aller Mikrofon- und Sprechstellenanschlüsse

- Funktionsprüfung der im Zuge der Erweiterung neu
  installierten bzw. geänderten Sprechstellen
- Kontrolle und Einstellung der zugehörigen Pegel
- Überprüfung der audiotechnischen Qualität
- Kontrolle der Übertragungs- und Auslösesignale im
  Zusammenhang mit der Erweiterung

4. System- und Funktionsprüfungen

- Prüfung der Sollfunktionen der erweiterten ELA-
Anlagenteile
  gemäß Planung und Bestand
- Kontrolle der Systemüberwachung, soweit diese durch
die
  Erweiterung betroffen ist
- Funktionsprüfung der Schnittstellen und externen
  Ansteuerungen, soweit diese im Zusammenhang mit der
  Erweiterung stehen (z. B. Brandwarnanlage,
Zeitfunktionen,
  Steuerkontakte)
- Durchführung der vorgesehenen Alarm- und
  Durchsagefunktionen in den Bereichen der Erweiterung
- Prüfung der Schnittstelle zur Brandwarnanlage (z.B.
  Abschaltung / Stummschaltung)
- Sicherstellung, dass bestehende Funktionen durch die
  Erweiterung nicht beeinträchtigt werden.

5. Belegung und Abstimmung der Nutzerfunktionen

- Belegung und Parametrierung der Funktionstasten an
den
  neu installierten oder angepassten Sprechstellen und
  Bedienfeldern
- Abstimmung der Funktionszuordnungen in direkter
  Absprache mit dem Nutzer / Betreiber / Auftraggeber,
  beschränkt auf die Erweiterung

Abschluss / Unterlagen:

Erstellung eines Inbetriebnahmeprotokolls für die
Erweiterung der ELA-Anlage.
Übergabe der Messdaten, Parameterlisten und relevanten
Einstellungen in elektronischer Form
Menge: 1,000 Psch
Zuordnung: 454

**3.4.04 Einweisung und Dokumentationsübergabe**
Leistungsumfang:

Einweisung des Bedien- und Betreuungspersonals des
Auftraggebers in die durchgeführten Erweiterungen der
Brandwarnanlage sowie der ELA-Anlage und Übergabe der
fortgeschriebenen Anlagendokumentation.

1. Einweisung in die Bedienung

- Einweisung des vom Auftraggeber benannten Personals
in
  die erweiterten Anlagenteile der Brandwarn- und ELA-
  Anlage
- Erläuterung der Auswirkungen der Erweiterung auf den
  Betrieb der Gesamtanlage
- Erklärung der für die Erweiterung relevanten
  Bedienfunktionen, insbesondere:
- Alarmierung und Melderanzeigen der zusätzlichen
  Brandmelder
- Durchsagen, Rufgruppen und Prioritäten der neu
  installierten Lautsprecher
- Anzeige und Bewertung von Stör- und Fehlermeldungen
im
  Zusammenhang mit der Erweiterung
- Hinweise zur alltäglichen Bedienung, zum Verhalten
bei
  Meldungen sowie zur sicheren Handhabung
- Praktische Vorführung typischer Betriebsabläufe im
  Zusammenhang mit der Erweiterung

Hinweis:
Eine Grundschulung der Gesamtanlage ist nicht
Bestandteil dieser Leistung.

2. Übergabe der Dokumentation
Übergabe der fortgeschriebenen technischen
Dokumentation der Brandwarn- und ELA-Anlage in
einfacher Ausfertigung:

-1 × Papierform
-1 × digital auf USB-Stick (PDF sowie bearbeitbare
Dateien,
  z. B. DWG/DXF, ggf. XLS)

Die Dokumentation umfasst mindestens:

- aktualisierte Übersichts- und Revisionspläne
- aktualisierte Melder- und Lautsprecherlisten
- angepasste Schalt- und Funktionspläne (soweit von der
  Erweiterung betroffen)
- Protokolle der Inbetriebnahme und Prüfungen der
  erweiterten Anlagenteile
- Übergabe der aktualisierten Systemparameter (z.B.
  Konfigurationsdateien, Softwarestände)

3. Nachweisführung

- Schriftliche Bestätigung der durchgeführten
Einweisung
- Teilnehmerliste
- Übergabeprotokoll der Dokumentation
Menge: 1,000 Psch
Zuordnung: 454

**3.4.05 Beistellen eines Servicetechnikers**
Leistungsumfang:

Beistellen eines qualifizierten Servicetechnikers /
Systemspezialisten des Auftragnehmers für die gesamte
Dauer der Sachverständigenabnahme der Brandwarnanlge
und der ELA-Anlage.

Umfang der Leistungen:

- Anwesenheit eines fachkundigen Servicetechnikers
  während der vollständigen Abnahmezeit
- Unterstützung des Sachverständigen durch:

- Vorführung aller relevanten Funktionen der BWA
- Vorführung aller relevanten Funktionen der ELA-Anlage
- Durchführung geforderter Funktions-, Mess- und
Prüfabläufe
- Beantwortung technischer Fragen zur Anlagen,
  Parametrierung und Systemtechnik
- Korrektur kleinerer Einstellungen und Sofortmaßnahmen
im
  Rahmen der Abnahme
- Unterstützung bei der Nachbesserung im Rahmen der
  Erstabnahme
- Bereitstellung aller erforderlichen Unterlagen,
Protokolle
  oder Bedienhilfen
Menge: 1,000 Psch
Zuordnung: 456

**3.4.06 Meß- und Abnahmeprüfung SVBau (Erweiterung)**
Meß- und Abnahmeprüfung der im Rahmen des Bauabschnitts
3.2 erweiterten bzw. angepassten Anlagenteile durch
einen staatlich anerkannten Sachverständigen nach
SVBau, insbesondere

Leistungsumfang:

- Abnahmeprüfung der erweiterterten Brandwarnanlage
  (BWA)
- Abnahmeprüfung der erweiterten elektroakustischen
  Anlage (ELA)
- Bewertung des Zusammenwirkens der Erweiterung mit der
  bestehenden Anlage
- Stellung eines sach- und ortskundigen Technikers zur
  Begleitung der Abnahme
- Durchführung aller für die Abnahme erforderlichen
  Funktions- und Messprüfungen der erweiterten
Anlagenteile
-Erstellung und Zusammenstellung der für die Abnahme
  erforderlichen Unterlagen
-Abstimmung und Terminkoordination mit dem
Sachverständigen
-Dokumentation der Ergebnisse sowie ggf. festgestellter
 Abweichungen

Eine vollständige Wiederholungsprüfung der bestehenden,
unveränderten Anlagenteile ist nicht Bestandteil dieser
Leistung.

Der prüfende Sachverständige muss über alle
baurechtlich erforderlichen Zulassungen und
Anerkennungen verfügen.
Leistung komplett inkl. aller Nebenleistungen und
betriebsfertiger Übergabe.
Menge: 1,000 Psch
Zuordnung: 456

### Kapitel 4 Wartungsarbeiten

*Hinweis*
Allgemeine Bedingungen für Wartungsleistungen

Die Wartung der Anlagen ist durch den jeweiligen
Anlagenerrichter oder ein vom Hersteller autorisiertes
Fachunternehmen durchzuführen.

Die Wartung umfasst sämtliche zur Aufrechterhaltung des
bestimmungsgemäßen Betriebs erforderlichen Leistungen.

Alle hierfür notwendigen Arbeitsleistungen,
Materialien, Fahrtzeiten, Fahrtkosten sowie
Nebenleistungen sind in die Einheitspreise
einzukalkulieren.

Ein Anlagenbetriebsbuch ist zu führen und fortlaufend
zu aktualisieren.

Die Wartung umfasst ausschließlich Leistungen gemäß
Inspektion und Instandhaltung nach den einschlägigen
Normen.

Die Beseitigung von Störungen infolge von Verschleiß
oder betriebsbedingten Einflüssen ist Bestandteil der
Wartung.

Nicht enthalten sind:

- Schäden durch äußere Einflüsse (z. B. Vandalismus,
  Überspannung, Fremdeingriffe)
- Erweiterungen oder Änderungen der Anlage

Ein Muster-Wartungsvertrag ist dem Angebot beizufügen.

Die Wirtschaftlichkeit der Wartungsleistungen wird bei
der Angebotswertung berücksichtigt.

Der Betrachtungszeitraum beträgt 5 Jahre.

*Hinweis*
Wartungsvertrag Brandwarnanlage
Pauschale für alle notwendigen Wartungs- und
Prüfarbeiten der kompletten Brandwarnanlage.

Die Wartung erfolgt gemäß den gültigen Vorschriften,
insbesondere:

- DIN 14675
- DIN VDE 0833

Enthaltene Leistungen:

- Turnusmäßige Inspektionen und Prüfungen
- Instandhaltung der Anlage
- Beseitigung von betriebsbedingten Störungen
- Beseitigung von Störungen im Zusammenhang mit der
  Wartung und dem bestimmungsgemäßen Betrieb
- Überprüfung aller Melder, Signalgeber und Komponenten
- Funktionsprüfung der Alarmierung
- Dokumentation aller Wartungs- und Prüfergebnisse
- Führung und Aktualisierung des Betriebsbuches

Mindestens pro Jahr sind folgende Leistungen zu
erbringen:

- Inspektion: mindestens einmal jährlich
- Instandhaltung: nach Erfordernis

Die zuständige Kundendienststelle befindet sich in

.....................................................
mit / ohne Ersatzteillager.

Nach Störungsmeldung garantiert die
Instandhaltungsfirma die Aufnahme der Arbeiten
innerhalb von 4 Stunden.

Die jährliche Kostenpauschale ist für die
Vertragslaufzeit von 5 Jahren anzugeben. Auf Wunsch des
Auftraggebers ist der Preis auf einzelne LV-Positionen
aufzuschlüsseln.

**4.01 Übertragungkosten Meldekriterium**
Anzugeben sind die Kosten für die Übertragung von

fünf Kriterien

wie Störung, Sabotage, Alarm, etc. an eine dafür
geeignete ständig besetzte Stelle inkl. aller hierfür
erforderlichen Leistungen und Nebenarbeiten

- inkl. aller Übertragungsgeräte, SIM-/IP-Kosten,
Aufschaltung
  und Betriebskosten
- inkl. Entstörung und Verfügbarkeit

ständig besetzte Stelle : ............................

Anzugeben sind die monatlichen Kosten kalkuliert für
eine Zeitraum von fünf Jahren
Menge: 60,000 mtl
Zuordnung: 456

**4.02 Servicestundensatz BWA**
Stundensatz für notwendige, aussergewöhnliche
Instandsetzungs-, Service-, Änderungs- und
Ergänzungsarbeiten sowie Prüfarbeiten während der
Laufzeit des Wartungsvertrages für die kompletten
Brandmeldeanlagen, für mögliche Änderungen,
Erweiterungen, Beseitigung von Störungen auch außerhalb
der turnusmäßigen Wartungsintervalle und normalen
Geschäftszeiten innerhalb kürzester Zeit, d.h.
spätestens 24 Stunden nach Meldung.
In den Stundensatz sind ferner miteinzukalkulieren:
 Fahrt- und Nebenkosten, Erstellen der
Revisionsberichte,
 Führen der Prüf- und Wartungsbücher,
 Aktualisierung der Bestandsunterlagen
 Auslösen und sonstige Nebenkosten
 Kosten für Arbeiten nicht vor Ort (Fernwartung/
Fernservice)

Anzugeben ist der Stundensatz für einen
Fernmeldespezialisten, inkl. aller Zuschläge

Bei der Kalkulation des Stundensatzes ist grundsätzlich
zu berücksichtigen, daß diese Leistungen
ausschliesslich bei Bedarf und nur für den Einzelfall
beauftragt werden.
Es kann deshalb bei Nichtbeauftragung kein
Schadenersatz oder entgangener Gewinn geltend gemacht
werden.
Menge: 10,000 Std
Zuordnung: 456

**4.03 Wartung 1. Jahr**
Wartung für das 1. Jahr nach Fertigstellung und Abnahme
Menge: 1,000 Jahr
Zuordnung: 456

**4.04 Wartung 2. Jahr**
Wartung für das 2. Jahr nach Fertigstellung und Abnahme
Menge: 1,000 Jahr
Zuordnung: 456

**4.05 Wartung 3. Jahr**
Wartung für das 3. Jahr nach Fertigstellung und Abnahme
Menge: 1,000 Jahr
Zuordnung: 456

**4.06 Wartung 4. Jahr**
Wartung für das 4. Jahr nach Fertigstellung und Abnahme
Menge: 1,000 Jahr
Zuordnung: 456

**4.07 Wartung 5. Jahr**
Wartung für das 5. Jahr nach Fertigstellung und Abnahme
Menge: 1,000 Jahr
Zuordnung: 456

*Hinweis*
Wartungsvertrag Elektroakustische Anlage
Wartung und Prüfung der Elektroakustischen Anlage (EAN)

Pauschale:
Pauschale für alle notwendigen Wartungs- und
Prüfarbeiten der kompletten elektroakustischen Anlage,
einschließlich sämtlicher erforderlicher Arbeiten,
aller wiederkehrenden Prüfungen sowie der Beseitigung
von Störungen und Mängeln auch außerhalb der
turnusmäßigen Wartungsintervalle.

Häufigkeit / Mindestumfang pro Jahr:

- Inspektionen: vierteljährlich
- Instandhaltung: nach Erfordernis

Leistungsbeschreibung:

- Durchführung der regelmäßigen Wartung von EAN-Anlagen
  gemäß Herstellerangaben sowie den allgemein
anerkannten
  Regel der Technik
- Wartung umfasst alle notwendigen Arbeitsmaterialien,
  Arbeitsleistungen, Prüfungen und Dokumentationen
- Fahrtzeiten und Fahrtkosten sind im Preis enthalten
- Führung eines Anlagenbetriebsbuches für alle
Wartungs-
  und Prüftätigkeiten
- Wartung gemäß Herstellerangaben
- Funktionsprüfung aller Lautsprecherlinien
- Prüfung der Signalwege und Verstärker
- Prüfung der Bedienstellen
- Überprüfung der Schnittstelle zur BWA (Abschaltung!)

Angebotsanforderungen:

- Dem Angebot ist ein Muster-Wartungsvertrag beizufügen
- Die Wirtschaftlichkeit des Wartungsdienstes wird bei
der
  Auswertung der Angebote berücksichtigt
- Auf Anforderung des Bauherrn ist der Pauschalpreis
auf die
  einzelnen LV-Positionen aufzuschlüsseln

Kundendienst / Reaktionszeit:

- Zuständige Kundendienststelle befindet sich in:

.............................
  (mit / ohne Ersatzteillager)

- Nach Störungsmeldung durch den Betreiber sichert die
  Instandhaltungsfirma die Aufnahme der Arbeiten zur
  Störungsbeseitigung innerhalb von 4 Stunden zu.

Vergabe und Vertragslaufzeit:

- Die angebotenen Wartungskosten fließen in die Wertung
  der Angebote ein.
- Anzugeben ist jeweils die jährliche Kostenpauschale,
  kalkuliert für einen Zeitraum von 5 Jahren (Laufzeit
des
  Wartungsvertrags)

**4.08 Servicestundensatz Elektroakustische Anlage**
Stundensatz für notwendige, aussergewöhnliche
Instandsetzungs-, Service-, Änderungs- und
Ergänzungsarbeiten sowie Prüfarbeiten während der
Laufzeit des Wartungsvertrages für die komplette
Elektroakustische Anlage, für mögliche Änderungen,
Erweiterungen, Beseitigung von Störungen auch außerhalb
der turnusmäßigen Wartungsintervalle und normalen
Geschäftszeiten innerhalb kürzester Zeit, d.h.
spätestens 24 Stunden nach Meldung.
In den Stundensatz sind ferner miteinzukalkulieren:
 Fahrt- und Nebenkosten, Erstellen der
Revisionsberichte,
 Führen der Prüf- und Wartungsbücher,
 Aktualisierung der Bestandsunterlagen,
 Auslösen und sonstige Nebenkosten,
 Kosten für Arbeiten nicht vor Ort (Fernwartung/
Fernservice)

Anzugeben ist der Stundensatz für einen
Fernmeldespezialisten inkl. aller Zuschläge

Bei der Kalkulation des Stundensatzes ist grundsätzlich
zu berücksichtigen, daß diese Leistungen
ausschliesslich bei Bedarf und nur für den Einzelfall
beauftragt werden.
Es kann deshalb bei Nichtbeauftragung kein
Schadenersatz oder entgangener Gewinn geltend gemacht
werden.
Menge: 10,000 Std
Zuordnung: 456

**4.09 Wartung 1. Jahr**
Wartung für das 1. Jahr nach Fertigstellung und Abnahme
Menge: 1,000 Jahr
Zuordnung: 456

**4.10 Wartung 2. Jahr**
Wartung für das 2. Jahr nach Fertigstellung und Abnahme
Menge: 1,000 Jahr
Zuordnung: 456

**4.11 Wartung 3. Jahr**
Wartung für das 3. Jahr nach Fertigstellung und Abnahme
Menge: 1,000 Jahr
Zuordnung: 456

**4.12 Wartung 4. Jahr**
Wartung für das 4. Jahr nach Fertigstellung und Abnahme
Menge: 1,000 Jahr
Zuordnung: 456

**4.13 Wartung 5. Jahr**
Wartung für das 5. Jahr nach Fertigstellung und Abnahme
Menge: 1,000 Jahr
Zuordnung: 456
